# Veit-Ludwig-von-Seckendorff-Gymnasium, Meuselwitz
Angebotsaufforderung (GAEB DA XML 3.2, DA83)
Projekt: 24008
Währung: EUR
Auftraggeber: Landratsamt Altenburger Land, Fachdienst Hochbau u. Liegenschaften, Lindenaustraße 9, 04600 Altenburg, Deutschland
Erstellt mit: GXML Toolbox V3.3 R20230829, iTWO_64 V25.0.650, 20.03.2026

## Bauvorhaben
BAUBESCHREIBUNG:

Auftraggeber:
Landratsamt Altenburger Land
Lindenaustraße 9, 04600 Altenburg

Anschrift Baustelle:
Veit-Ludwig-von-Seckendorff-Gymnasium, Meuselwitz
Schulstraße 22, 04610 Meuselwitz

Beschreibung des Bauvorhabens:
Neubau Sozialtrakt und Verbinder, Sanierung historische Turnhalle;
Abbruch vorh. Sozialtrakt und Mehrzweckgebäude;

Nachfolgende genannte Gebäudeteile sind Bestandteil der vorgenannten Baumaßnahme:

1.) historische Turnhalle (Sanierung), Standort Ecke Schulstraße/ Rathenauplatz, Baujahr um 1900, denkmalgeschütztes Gebäude, EG/ OG/ Spitzboden plus Turm, Grundfläche ca. 420m2, Nutzung Schul-/ Vereinssport, Massivbauweise (Ziegelwände, Betondecke), hölzernes Dachtragwerk (Satteldach), Eindeckung Dachziegel, Bitumenschindeln, Fassade/ Dach ungedämmt;

2.) neuer Sozialtrakt (Ersatzneubau), Standort Schulstraße, Grundfläche geplant ca. 250m2, Massivbauweise (Wände u. Decke als Betonfertigteile), gedämmtes Flachdach, Fassade gedämmt;

3.) neuer Verbinder (Ersatzneubau), Standort zwischen historischer und Karateturnhalle, Grundfläche geplant ca. 55m2, Massivbauweise (Wände u. Decke als Betonfertigteile), gedämmtes Flachdach, Fassade gedämmt;

4.) vorh. Schulgebäude Haus 1 (keine Baumaßnahmen geplant), Standort Ecke Schulstraße/ Bahnhofstraße;

Da der bisherige Sozialtrakt (Umkleiden, Sanitärbereiche) wie auch das Mehrzweckgebäude (Speisesaal Schule, sonst ungenutzt) einen hohen Sanierungsrückstand aufweisen, sollen vorgenannte Nutzungen in einem neuen Sozialgebäude, dass bau- und sicherheitstechnisch den aktuellen Anforderungen entspricht wieder eingeordnet werden. In dem Zuge werden die dann nicht mehr benötigten Bestandsgebäude (vorh. Sozialtrakt u. Mehrzweckgebäude) abgebrochen, die historische Turnhalle (unter Berücksichtigung denkmalschutzrechtlicher Belange) saniert.

Die historische Turnhalle wird für die Dauer der Bauarbeiten komplett freigezogen, es herrscht Baufreiheit. Die Karatehalle wird zeitweise und - so lange es versorgungstechnisch noch möglich ist - weiter genutzt. Die Zugänglichkeit zur Karatehalle erfolgt über das Nachbargrundstück Rathenaustraße 5 und damit außerhalb der Baustelle.
Das Schulgebäude Haus 1 bleibt in Nutzung. Schulhof und Baustellenbereich werden mittels Bauzäunen voneinander abgetrennt.

Grundstück, Örtlichkeit:
Der Schulstandort "von-Seckendorff-Gymnasium" befindet sich in Meuselwitz, in der Schulstraße 22. Hier befindet sich auch die Grundstückszufahrt, die im Rahmen der Bautätigkeit als Baustellenzufahrt genutzt werden soll. Das Befahren der Baustelle mit Fahrzeugen ist möglich.
Das Grundstück ist weitestgehend eben.
Die Längsparkplätze entlang der Schulstraße werden im Bereich zwischen historischer Turnhalle und Grundstückseinfahrt mittels einer verkehrsrechtlichen Anordnung gesperrt und der Baustelle zugeschlagen. Sie können anteilig als Lagerfläche genutzt werden.
Werden darüber hinaus noch zusätzliche verkehrsrechtliche Anordnungen erforderlich, z. B. Vollsperrung der Straße aufgrund von Anlieferungen o. ä., so sind diese bei Bedarf individuell durch den AN zu beantragen. Daraus resultierende Kosten sind in die EP einzukalkulieren.

Verunreinigungen der Anliegerstraßen sind noch am gleichen Tag zu säubern. Reifen der Baufahrzeuge sind vor Verlassen der Baustelle von groben Verschmutzungen auf dem Baugelände zu reinigen.

Die Platzverhältnisse auf der Baustelle sind beengt, so dass durch die ausführenden Gewerke auf Ordnung und Sauberkeit zu achten ist.
Anfallende Materialreste, Abfälle, etc. sind durch den AN zu sammeln und arbeitstäglich zu entsorgen. Eine gesonderte Vergütung hierfür erfolgt nicht.
Sollte dennoch eine Abfallentsorgung/ Beräumung der Baustelle durch den AG erforderlich werden, so trägt diese Kosten der Verursacher.

Bauwasser, Baustrom und ein Baustellen-WC werden bauseits zur Verfügung gestellt.

Baulärm:
Arbeiten mit erhöhtem Geräuschpegel sind vor Beginn anzuzeigen und mit der BÜ abzustimmen.

Lage von Leitungen, Kabeln u. dgl.:
Der Auftragnehmer hat sich vor Ausführung der Arbeiten über die Lage von Leitungen, Kabeln, Kanälen u. dgl. beim Auftraggeber und bei den für die Ver- und Entsorgungsanlagen zuständigen Trägern zu unterrichten.

Baufristenplan:
Der Auftragnehmer hat einen Baufristenplan als Balkendiagramm über seine vertraglich vereinbarten Leistungen zu erstellen, anhand dessen die Einhaltung der Vertragsfristen nachgewiesen und eingehalten werden kann.
Die Festlegungen des Auftraggebers, z. B. zur baufachlichen o. terminlichen Koordinierung mit den übrigen Leistungesbereichen sind zu berücksichtigen.

Lage und Transportwege:
1.) histor. Turnhalle, 2-geschossig, Zugang ü. Haustür auf Hofseite;
2.) neuer Sozialtrakt, 2-geschossig, Zugang ü. Hofseite;
3.) neuer Verbinder, 1-geschossig, Zugang ü. Hofseite;

Zugänge u. Rettungs- und Transportwege sind freizuhalten.

Lagerplätze:
Lagerflächen (Material, Geräte, Container, etc.) können in begrenztem Umfang nach Abstimmung mit der Bauüberwachung zur Verfügung gestellt werden.

Schutz vorh. Einrichtungen o. Bauteile:
Angrenzende, ggf. bereits sanierte Bauteile und Flächen sind zu schützen.

Allgemeines:
Gefahrbereiche auf der Baustelle sind abzusperren und zu kennzeichnen. Entstehen dadurch Behinderungen für andere Unternehmer oder Dritte, sind der Zeitraum der Absperrung sowie alternative Maßnahmen mit der Bauleitung abzustimmen.

Für die Bestandsgebäude liegt ein Schadstoffgutachten (Voruntersuchung) vor. Werden bei den Arbeiten weitere gefährliche und gesundheitsschädigende Materialien angetroffen, so ist der Auftraggeber unverzüglich zu verständigen. Diese Verpflichtung gilt auch im Verdachtsfall.

Es dürfen nur Bauprodukte zum Einsatz kommen, welche nach dem Bauproduktengesetz zugelassen sind bzw. eine bauaufsichtliche Zulassung haben. Die Zulassung nach Bauproduktengesetz (Übereinstimmungsnachweise) oder die bauaufsichtlichen Zulassungen sind bereitzuhalten und der BÜ vor Ausführungsbeginn zu übergeben.

Maße und Mengenangaben:
Alle Maße sind vor der Ausführung am Bau zu überprüfen, sofern keine Detailzeichnungen mit verbindlichen Maßangaben vorliegen.
Die in der Leistungsbeschreibung angegebenen Maße sind Richtmaße und müssen deshalb vor Produktions- bzw. Baubeginn vor Ort abgenommen und kontrolliert werden.

Dokumentationsunterlagen:
Spätestens bis zur Übergabe der Schlussrechnung ist dem Auftraggeber eine Dokumentation zu allen, durch den Auftragnehmer erbrachten Leistungen zu übergeben. Die Dokumentation ist 2-fach in Papierform und einfach digital (auf Datenträger z.B. USB, CD-ROM) mit folgendem (bzw. der Leistung entsprechendem) Inhalt zu übergeben.
- Inhaltsverzeichnis
- Fachunternehmererklärungen
- Herstellernachweise / Bauaufsichtliche Zulassungen / Prüfzeugnisse/ Prüfbücher
- Nachweise zu Materialeigenschaften
- Nachweise zur Ausführungsüberwachung
- Übereinstimmungsbestätigungen
- Protokolle über durchgeführte Messungen/ Prüfungen/ Inbetriebnahmen
- Protokoll bzgl. Einweisung des Nutzers
- Abnahmebescheinigungen behördlicher Abnahmen
- Bedienungs-, Instandhaltungs- und Wartungsanweisungen

Anlagen:
-  Installationspläne
-  Wartung / Arbeitskarte(n)

## ATV - allgemeine technische Vorbemerkungen
Anschluss
Der Elektro-Anschluss erfolgt aus dem Niederspannungsnetz des örtlichen Energieversorgers.

Verrechnungsmessung
Die Verrechnung erfolgt über eine neue Wandlermessung (mit 2-Richtungszähler) des Sozaltraktes. Es werden weiter Verrechungsunterzählungen, wie z.B. Küche, Karatehalle installiert.

Schutzmaßnahmen/ Spannung
- Automatisches Abschalten der Stromversorgung durch Fehlerstromschutzschaltung:
  FI = 0,03 A gemäß DIN VDE 0100 Teil 410: aktuelle Fassung (Steckdosenstromkreise und Außenbereiche)
- Spannung: 3 x 230V/ 400V;
- Der Blitz- und Überspannungsschutz wird mittels eines Kombiableiters Typ 1 und Überspannungsableiter Typ 2 nach EN 61643-11 realisiert.
- Im gesamten Gebäude sind nur energetisch koordinierte Überspannungs- und Blitzstromableiter eines
  Herstellers zu verwenden.

Verteilungen
Verteilungen und Zählerschränke müssen den aktuellen DIN/VDE-Vorschriften sowie den TAB des EVUs entsprechen.

Die Montageplanung und Konformitätserklärung des Ausführenden ist vor der Materialbestellung zur Bestätigung einzureichen.
Aus der Montageplanung muss die Art, Dimension und Lage der Einbaugeräte sowie der Schrankaufbau im allgemeinen eindeutig ersichtlich sein.

Die Belastungen sind gleichmäßig auf die Phasen aufzuteilen. Auf gegenseitige Erwärmung von Einbauteilen ist zu achten.
Alle abgehenden Kabel u. Leitungen werden auf Abgangsklemmen (PE, N-Leitertrennklemmen) montiert.
Die Klemmen sind, auch wenn nicht separat aufgeführt, im Verteiler vorzusehen und in die Einheitspreise einzurechnen.

Alle Sicherungen, Geräte oder sonstige Einbauteile sind frontseitig mit und intern Bezeichnungsschildern in Maschinenschrift zu kennzeichnen.

Die Geräte sind entsprechend Übersichtsschaltplan/Werkplanung einzubauen.
Alle Verteilungen sind mit Stromkreisliste in Maschinenschirft zu versehen. Aus der Stromkreisliste muss eine eindeutige Zuordnung der Sicherungselemente zu den Räumlichkeiten möglich sein.
Die Standorte der einzelnen Verteilungen sind aus den Installationsplänen ersichtlich.

Verteilungen

Verteilungen und Zählerschränke müssen den aktuellen DIN/VDE-Vorschriften sowie den TAB des EVUs entsprechen.

Die Montageplanung und Konformitätserklärung des Ausführenden ist vor der Materialbestellung zur Bestätigung einzureichen.
Aus der Montageplanung muss die Art, Dimension und Lage der Einbaugeräte sowie der Schrankaufbau im allgemeinen eindeutig ersichtlich sein.

Die Belastungen sind gleichmäßig auf die Phasen aufzuteilen. Auf gegenseitige Erwärmung von Einbauteilen ist zu achten.
Alle abgehenden Kabel u. Leitungen werden auf Abgangsklemmen (PE, N-Leitertrennklemmen) montiert.
Die Klemmen sind, auch wenn nicht separat aufgeführt, im Verteiler vorzusehen und in die Einheitspreise einzurechnen.

Alle Sicherungen, Geräte oder sonstige Einbauteile sind frontseitig mit und intern Bezeichnungsschildern in Maschinenschrift zu kennzeichnen.

Die Geräte sind entsprechend Übersichtsschaltplan/Werkplanung einzubauen.
Alle Verteilungen sind mit Stromkreisliste in Maschinenschirft zu versehen. Aus der Stromkreisliste muss eine eindeutige Zuordnung der Sicherungselemente zu den Räumlichkeiten möglich sein.
Die Standorte der einzelnen Verteilungen sind aus den Installationsplänen ersichtlich.

Die Verteilungen sind für eine 30%-ige Reserve auszulegen.

Installationen

Die Installation erfolgt mit Mantelleitung in den Installationszonen nach DIN 18015-3.

Installationsarten:
- in Unterhangdecken
- auf Rohfußboden
- Leitungstrassen generell in Kabelrinne oder Sammelhalter sowie auf Putz mit Kanal oder in Mauerwerk geschlitzt.

In dem Gebäude erfolgt die horizontale Verteilung in der Unterhangdecke und auf Rohfußboden.
Die vertikale Verteilung erfolgt über Steigleitern und C-Profile bzw. in Kabelführungskanälen.

Weiterhin ist folgendes zu beachten und dringend einzuhalten:
- Kabelwandauslässe sind grundsätzlich mit einer Dose abzuschließen und Kabelenden mit Klemmen zu bestücken.
- Deckenauslässe sind mit Endschellen zu sichern. Um Abzweigdosen einzusparen, sind Schalterdosen als  Klemmdosen (tiefe Ausführung) vorzusehen.
- Kabelauslässe und Dosen in gefliesten Bereichen sind gemäß Fliesenspiegel / Wandabwicklungen in Abstimmung mit dem Fliesenleger.
- Es sind ausschließlich Isolierstoffdosen zu verwenden. In Hohlwänden sind ausschließlich Hohlwanddosen mit Kennzeichnung nach DIN 0100 Teil 730 und DIN 30600 einzusetzen.
- Isolierstoffdosen sind in die Einheitspreise der Installationsgeräte einzukalkulieren.
- Für Schalter und Steckdosen sind ausschließlich VDE-gerechte Fabrikate in viereckiger Ausführung zu verwenden. Schalter sind für mindestens 10A Nennstrom, Steckdosen für 16A vorzusehen.
- Steckdosen sind zusätzlich festzuschrauben. Krallenbefestigungen allein sind unzulässig.
- Doppel- und Dreifachsteckdosen sind als Einzelsteckdosen mit Mehrfachabdeckung auszuführen.
- Abdeckplatten an den Türen senkrecht, sonst waagerecht, bzw. in Montagerichtung des Gerätekanals.

Das Schalterprogramm ist vor Bestellung dem Auftraggeber zur Bemusterung vorzulegen. Kosten hierfür sind in die Einheitspreise der Installationsgeräte einzukalkulieren.
Wenn nichts anderes angegeben ist, gelten (gem. DIN 18015) nachstehende Einbauhöhen vom Fertig-Fußboden (Mitte Schalter/Steckdose) gemessen:
  Schalter  1,05 m
  Steckdosen  0,30 m
  Lampenauslässe an Waschbecken  2,10 m
  Handtaster Hausalarm, Amokalarm, RWA  1,40 m
  Steckdosen Küche Arbeitsplatte  1,15
  Kühlschrank, Dunstabzugshaube  2,10m
-senkrechte Gerätekanäle sind generell raumhoch zu montieren
- Die Schwachstromkabel sind getrennt von Starkstromleitungen zu verlegen. Bei Verlegung mit Sammelhaltern sind getrennte Halter für Schwach- und Starkstrom zu verwenden.
- Die Installation in Treppenräumen und allgemein zugänglichen Fluren hat entsprechend Leitungsbaurichtlinie LAR zu erfolgen.

Durchführungen durch Wände und Decken mit ausgewiesenem Feuerwiderstand sind durch zugelassene Brandabschottungen sicher zu verschließen. Für Installationen in diesen Wänden sind zugelassene Systeme zu verwenden. Die Übereinstimmung mit den Zulassungen ist jeweils zu bestätigen.

allgemeine Beleuchtung
Beleuchtungsanlage ist gemäß EN12464-1 Beleuchtung von Ausbildungsstätten mit folgenden Beleuchtungsstärken zu errichten:
- Flure und Lager: 100 lx
- Treppenräume: 150 lx
- Sanitär- und Waschräume: 200 lx
- Technikräume: 200 lx
- Klassen- und Horträume: 500 lx
- Büros und Fachunterrichtsräume: 500 lx

Innenbeleuchtung

Für die Montage der Leuchten sind sämtliche Klein- und Befestigungsmaterialien in die Materialpreise einzurechnen. Die jeweilige Montagehöhe und die Bereitstellung von Gerüsten sind ebenfalls zu berücksichtigen.

Sicherheitsbeleuchtung
Rettungswege, Technikräume und Unterrrichtsräume mit Verdunkelung werden mit einer Sicherheitsbeleuchtung nach DIN VDE 0108-100 und DIN EN 1838 ausgestattet. Die erforderliche Mindestbeleuchtungsstärke beträgt 1 lx und die Nennbetriebsdauer der Sicherheitsbeleuchtung mindestens 3 Stunden. Es werden grundsätzlich Sicherheits- und Piktogrammleuchten in LED-Technik eingesetzt.  Sicherheitsleuchten werden in Bereitschafts- und Rettungszeichenleuchten in Dauerschaltung betrieben.

Beleuchtungskörper
In allen Bereichen werden direktstrahlende Leuchten der Allgemeinbeleuchtung, bzw. spezielle Sicherheitsleuchten für die Sicherheitsbeleuchtung verwendet

Die Lieferung aller Komponenten hat einschl. Verpackung und Rollgeld frei Baustelle zu erfolgen.
Unter Montage wird verstanden, die Leuchten einwandfrei sauber mechanisch zu befestigen, elektrisch betriebssicher und den Vorschriften entsprechend anzuschließen, die Leuchtmittel einzusetzen und auf einwandfreie Funktion zu überprüfen.
Sämtliche Klein- und Befestigungsmaterialien sind in die Materialpreise einzurechnen. Die jeweilige Montagehöhe und die Bereitstellung von Gerüsten sind ebenfalls zu berücksichtigen.
Alle Einzelpreise von Leuchten verstehen sich grundsätzlich inklusive Leuchtmittel.

Schwachstromanlagen

Kommunikationsnetz

Die aktiven Komponenten sind nicht Teil der Leistung.

Für die Schule ist ein passives Datennetz zu errichten, welches von Haupt- und Unterverteilern sternförmig aufgebaut wird.
Die Datenverteiler werden in Technikräumen untergebracht. Die Anschlusseinheiten befinden sich in Wanddosen oder Geräteeinbaukanälen. Ergänzend dazu, wird ein Leitungsnetz für eine flächendeckende
W-LAN- und DECT-Abdeckung errichtet.
Eine detaillierte Beschreibung der technischen Anforderungen erfolgt im entsprechenden Hinweistext des betreffenden Titels.

Lichtrufanlage

Die Behinderten-WCs erhalten zur Rufsignalisierung eine Rufanlage.
Es kann im Notfall ein Alarm ausgelöst werden, welcher optisch und akustisch im Flur vor dem Beh.-WC sowie im Sekretariat wahrnehmbar ist.
Die Auslösung der Behindertennotrufes erfolgt mit Hilfe von Zugtastern. Zusätzlich wird eine Beruhigungslampe in der Ruf- und Abstellkombinationen der Raumtür eingeschalten.
Die Signalisierung an der Überwachungsstelle erfolgt optisch/ akustisch und kann nur vor Ort an der Türkombination durch Tastendruck zurückgesetzt werden.

Türsprechanlage
Für die Außentüren der Schule wird eine Video-Gegensprechanlage installiert.
Die Anlage wird als IP-Anlage ausgeführt. Daher kann der Ruf auf ein beliebiges IP-fähiges Endgerät erfolgen. Die Freigabe der Tür erfolgt über einen Türöffner.
Es erhält der Haupteingang der Schule, der Hintereingang der Schule, der Zugang zum Hort und der Zugang zur Sporthalle ein Klingeltableau.

Hausalarmanlage nach ThürSchulbauR
Auf eine Überwachung mit automatischen Meldern soll dabei verzichtet werden.
Die Lage der Handmelder und Sirenen (blaue Druckknopfmelder mit der Aufschrift „Hausalarm“) sind in den
Installationsplänen dargestellt.
Die interne Alarmierung wird zusätzlich über eine Elektroakustische Alarmierung (ELA) mit Durchsageeinheit
realisiert, diese erhält eine Sicherheitsstromversorgung mit Funktionserhalt
Das Alarmsignal muss sich vom Pausensignal unterscheiden und in jedem Aufenthaltsraum zu hören sein.

Prüfung der elektrischen Anlage

Nach Fertigstellung der Anlage ist eine Abnahme- und Funktionsprüfung der installierten Anlagen durchzuführen. Das Ergebnis aller Prüfungen und Messungen ist in einem Protokoll anzulegen. Die Mängel aus dieser Prüfung sind vom Auftragnehmer umgehend und kostenlos zu beseitigen.
Eventuelle Nachprüfungen gehen auf Kosten des Auftragnehmers. Der Auftragnehmer muss gemäß VDE 0100 und VDE 0107/77 Prüfprotokolle für jeden Stromkreis, Potentialausgleich, Schutzmaßnahmen und
Steuerleitungen erstellen.
Das Prüfbuch und die Prüfprotokolle müssen als Bestandsunterlage, mit rechtsverbindlicher Unterschrift versehen, zur Gebrauchsabnahme abgegeben werden. Ebenso ist zur Gebrauchsabnahme die Messung des Kurzschlussstromes und des Schleifenwiderstandes sowie der Prüf- und Fehlerstromschutzschaltung
gemäß VDE 0100 durchzuführen. Auch hierfür ist ein Protokoll zu erstellen. Alle erforderlichen technischen und sicherheitstechnischen Prüfungen, Abnahmen und Genehmigungsverfahren sind vom Auftragnehmer zu veranlassen. Er hat hierfür sämtliche Unterlagen zu fertigen und einzureichen sowie sämtliche Materialien, Hilfsmaterialien, Geräte und Personal zur Verfügung zu stellen.

Abrechnung
Nach ATV DIN 18299 und DIN 18382 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung schriftlich zu vereinbaren.

Aufmaße sind regelmäßig je nach Menge der erbrachten Leistung mind. alle 4 bis 6 Wochen zu erstellen. Die zum Nachweis von Art und Umfang der Leistung vom Auftragnehmer zu erstellenden Aufmaße sind 8 Werktage vor dem vorgesehenen Rechnungseingang an die Bauüberwachung zur Prüfung und zur gemeinsamen Aufmaßabstimmung zu übermitteln. Die Rechnung ist auf der Grundlage der geprüften Aufmaße zu erstellen. Sollte der Auftragnehmer eine Rechnung ohne bestätigtes Aufmaß vorlegen, wird die Rechnung wegen fehlender Prüfbarkeit vom Auftraggeber zurückgewiesen.
Die Abrechnung der Kosten für Baustrom, Bauwasser und Bauwesenversicherung erfolgt anteilig, nach Regelung des AG (siehe Formblätter zum LV).

Umlage für die Nutzung von Anlagen der zentralen BE
Der Auftraggeber beschafft und unterhält Sanitärräume und Räume für Aufenthalt und Umkleiden in der zentralen BE.
Die Anzahl von Sanitär und Umkleideanlagen wird entsprechend der jeweils zu erwartenden Baustellenbesetzung angepasst.

Hinweise zu Gewerke übergreifenden Schnittstellen
Die Koordination und Umsetzung von Leistungen mit Gewerke übergreifenden Schnittstellen ist Aufgabe des AN. Das sind u.a. die erforderliche Abstimmungen mit dem Errichter der Aufzüge sowie mit den Gewerken HLS / Rohbau / Trockenbau / Maler.
Die genaue Definition der Schnittstellen ist im Vortext des jeweiligen Titels beschrieben.

## ZTV Ausführungsbestimmungen
Für Herstellung des Werkes sind die zum Zeitpunkt der Errichtung aktuellen Vorschriften und anerkannten Regeln der Technik anzuwenden. Gleichzeitig gelten auch die Vorgaben des Bauherren oder dessen  Beauftragten. Die gesetzlichen und berufsgenossenschaftlichen Vorschriften sind einzuhalten.

Der AN hat die Verantwortung für die Errichtung des gesamten Werkes. Eine Vergabe von Teilleistungen an Nachauftragnehmer entbindet den AN nicht von dieser Verantwortung. Alle für die einwandfreie Funktion und normgerechte Herstellung der Anlage notwendigen Materialien, Kleinmaterial, Hilfsmittel sind in die Einheitspreise der Positionen des LV einzukalkulieren.

Mit  den  Einheitspreisen sind  alle  zur  Herstellung  einer einwandfreien, betriebsfertigen  Anlage notwendigen Aufwendungen des Auftragnehmers abgegolten. Dazu gehören auch Anlieferung, Verpackung,  Entladen, Zwischenlagern, Baustellentransport,  jegliche Montageleistungen und die Inbetriebnahme.

Die in den Beschreibungen der Position ausgewiesenen Mengen sind keine Bestellmengen für den AN.

Zur Korrespondenz während der Leistungszeit zwischen den Projektbeteiligten, dem Umgang auf der Baustelle, für die Planunterlagen und für jegliche Dokumentation, einschließlich der Anlagenbeschilderung ist die deutsche Sprache in verständlicher Form anzuwenden.

Alle Maß- und Standortangaben aus dem LV und den übergebenen Planunterlagen sind vom AN unter Zugrundelegung des selbst erstellten Aufmaßes von den örtlichen Gegebenheiten zu überprüfen.

Alle  Arbeiten  werden  im  spannungsfreien  Zustand  ausgeführt. Das erstmalige Zuschalten wird vom AG oder dessen Beauftragten festgelegt.

Die Planungen (Werksplanung) der Anlagen durch den AN sind mit dem AG oder dessen Beauftragten fortlaufend abzustimmen. Die Werksplanung ist dem AG oder dessen Beauftragten zur Freigabe vorzulegen.

Alle  im  LV  aufgeführten  Positionen  verstehen  sich einschließlich Lieferung und gebrauchsfertiger Montage, Verlegung oder Herstellung an der Verwendungsstelle.

Kabelwege

Die im LV ausgeschriebenen Längen der Kabeltragsysteme und der Kabelschutzrohre werden in Teillängen verlegt. Sämtliche Aufwendungen für die Herstellung von Teillängen sind mit den Einheitspreisen des LV abgegolten. Die Verlegung der Kabeltragsysteme erfolgt grundsätzlich in Lieferlängen. Das Zusammensetzen von Einzelstücken der Kabeltragsystem kleiner als 1,50 m ist nicht zugelassen.

Es sind grundsätzlich Formteile und Kantenschutz für Trassen zu verwenden.

Fehlstellen im Zinkbelag sind nicht zulässig. Ausbesserungen derartiger Fehlstellen mit Zinkstaub-Farbe sind nicht zugelassen. Weißrost auf verzinkten Oberflächen ist nicht zulässig. Derart beschädigt angelieferte oder auch schon eingebaute Bauteile sind vom AN durch neue zu ersetzen.

Die Befestigungselemente wie Durchsteck- und Injektionsanker werden ebenfalls in verzinkter  Ausführung verwendet. Zu den Befestigungselementen gehören auch die Normteile (Schrauben, Muttern, Unterlegscheiben, Sicherungsmittel usw.) ebenfalls in verzinkter Qualität. Für Befestigungselemente, welche ohne besonderen Nachweis eingesetzt werden, gilt die Festigkeitsklasse 8.8 für Schrauben und 8 für Muttern. Insbesondere die Auswahl der Ankermaterialien für die Kabelbahnbefestigung an Betondecken (gerissener Beton) ist mit der Werksplanung unter Berücksichtigung der maximal möglichen Belastung und einem Sicherheitsbeiwert von 1,2 nachzuweisen.

Alle waagrechten und senkrechten Stiele der Befestigungskonstuktion der Kabelbahnen werden an den Enden mit Endabdeckungen aus PVC in Sicherheitsfarbe gelb versehen. Dies gilt für die Bereiche mit nicht verkofferten Kabelbahnen.

Die Kabeltragsysteme werden in den örtlichen Sicherheitspotentialausgleich mit einbezogen.

Während der Werksplanung führt der AN Abstimmungen mit den anderen Gewerken hinsichtlich Kreuzungen und Näherungen von/ zu Rohrleitungen, Armaturen, Aggregaten durch. Aus diesen Abstimmungen notwendig werdende Anpassungen in der Führung der Kabelwege sind Bestandteil der geschuldeten Leistung und mit den Einheitspreisen des LV abgegolten.

Bei Bohrungen in stahlbewehrtem Beton sind den Bewehrungsstahl durchtrennende Bohrungen untersagt. Über Ausnahmen entscheidet der AG oder dessen Beauftragter. Die Lage der Bewehrung ist vom AN mit geeigneten Messgeräten zu ermitteln. Die Aufwendungen hierfür sind mit den Einheitspreisen des LV abgegolten.

Die Herstellung der Kabelwege unter Anfertigung aller Höhensprünge, Verschwenkungen, Anpassungen, Umlenkungen usw. ist mit den Einheitspreisen des LV abgegolten, sofern im LV nicht gesondert beschrieben.

Das Verlegen und Befestigen von Schutzrohren aus Kunststoff als Leerrohr zum späteren Einzug von Leitungen auf Rohdecken oder auf dem Rohfußboden hat so zu erfolgen, daß beim Verdichten des Betons die Leerrohre nicht in der Lage verschoben werden.

Die auf dem Rohfußboden zu verlegenden  Leerrohre sind mittels Bitumen-Klebestreifen auf der Bauwerksabdichtung in der Lage zu fixieren. Das Durchstanzen der bituminösen Bauwerksabdichtung muss vermieden werden.

Kabel; Leitungen und Installation

Als Kabel- und Leitungsmaterial werden ausschließlich Qualitäten, welche nach DIN und VDE gefertigt werden, einzusetzen. In bestimmten Fällen werden Qualitäten in Anlehnung an DIN und VDE zugelassen.

Der Kabelzug wird mit der Montagetechnik und Montagetechnologie des Auftragnehmers ausgeführt. Der Auftragnehmer legt seine Montagetechnologie mit seiner Werkplanung fest. Bei Windenzug sind Sicherheitseinrichtungen zur Überwachung und Begrenzung der zulässigen Zugkraft einzusetzen. Die Kabel und Leitungen werden während  der Montage  auf  Tragrollen/ Winkelrollen/ Eckrollen  usw. geführt und sind während der Verlegung vor Beschädigung zu schützen. Das Ziehen der Kabel über dem Erdboden/ Straßen/ Ecken und Kanten ist unzulässig. Bei nicht sachgemäßer Ausführung des Kabelzuges und/ oder  daraus  resultierenden  Beschädigungen des  Kabels  kann  der Bauherr das kostenneutrale Auswechseln der gesamten betroffenen Kabelstrecke vom Auftragnehmer verlangen. Verlegte, noch nicht angeklemmte Kabel sind im Freien temporär mit Schrumpf-Endkappen gegen das Eindringen von Feuchtigkeit zu schützen.

LWL-Kabel sind zusätzlich vor, während und nach dem Verlegen alle Kabelenden vor eindringender Feuchtigkeit zu schützen, Abschlusskappen und Korrosionsschutz an den Kabelenden dürfen nicht beschädigt werden, Trommeln und Spulen dürfen nur in markierter Pfeilrichtung gerollt werden, Beachtung der maximalen Zugkraft, Knickungen und Verdrillungen sind auszuschließen.

Die Kabelstränge sind von Klemmstelle zu Klemmstelle durchgängig in einer Länge herzustellen. Das Verlegen und Verbinden von Teillängen zu einer Gesamtlänge ist unzulässig.

Die Kabel und Leitungen sind bei der Verlegung mittels geeignetem, wenn notwendig TÜV-geprüftem, Gerät abzutrommeln.

Auf den Kabelbahnen sind die Kabel und Leitungen auszurichten und mit Kabelbindern  zu  bündeln.  Die  Aufwendungen  hierfür sind  mit  den Einheitspreisen  des  LV,  falls  im  LV  nicht ausdrücklich  beschrieben, abgegolten. Nach endgültiger Bündelung  sind die überstehenden  Längen  der Kabelbinderenden vollständig einzukürzen.

Die ausgeschriebenen Kabellängen sind die Längen von Klemme zu Klemme. Sämtliche Längenzugaben Verschnitt, Bögen, Umlenkungen usw. sind vom Bieter mit in die Einheitspreise einzurechnen.

Ebenso ist die Verlegung der Kabel und Leitungen in Teillängen (Einzellängen) auszuführen. Der Mehraufwand für die Verlegung in Teillängen ist in die Einheitspreise des LV mit einzukalkulieren und mit diesen abgegolten.

Sind in Schalter-, Verbindungs- oder Abzweigdosen Klemmenverbindungen herzustellen sind die dafür ggf. notwendigen Klemmmaterialien in schraubenloser Ausführung mit passendem Typ und Querschnitt einzusetzen. Diese Materialien sind in die Einheitspreise der Positionen einzukalkulieren und mit diesen abgegolten.

Alle Abzweig- und Verbindungsdosen verstehen sich komplett mit Deckel und mit Schrauben verschlossen. Klemmdeckel sind vom Einbau ausgeschlossen.  Diese Materialien sind in die Einheitspreise der Positionen einzukalkulieren und mit diesen abgegolten.

Sämtliche Installationstechnik ,- geräte versteht sich fachgerecht montiert, lot -und waagrecht ausgerichtet hergestellt.

Schaltanlagen, Schaltschränke, Klemmenkästen

Für die NS-Schaltanlagen kommen ausschließlich Verteilungen mit Bauartprüfung entsprechend DIN 61439 (einschl. dazugehöriger Dokumentation) zur Anwendung.

Für sämtliche spannungsführenden Teile bei Nennspannungen größer AC 24 V oder DC 60 V ist ein Berührungsschutz nach DGUV "Elektrische Anlagen und Betriebsmittel" vorzusehen. Insbesondere wird auf den Berührungsschutz für Sammelschienen, Sicherungen, Hauptschalter und Klemmen hingewiesen.

Alle Schränke sind allseitig geschlossen, mit Bedienbarkeit und Zugänglichkeit von vorn auszuführen. Die Türen sind, wenn nichts anderes angegeben, mit Drehriegelverschluss für AG-Schließung mit Halbzylinder zu versehen.

In einigen Fällen sind Befehls- und Überwachungseinrichtungen in die Schaltschranktüren einzubauen. Dabei sind die Einbauhöhen hinsichtlich Bedien- bzw. Ablesefreundlichkeit sinnvoll zu wählen. Die bemaßten Frontansichten sind im Rahmen der Werksplanung vor der Fertigung dem AG oder dessen Beauftragten zur Freigabe vorzulegen.

In den Schalträumen treten Raumtemperaturen nach VDE von  +5 °C bis + 35 °C, kurzzeitig bis +40 °C auf. Bei voller Bestückung und Nennleistung der Schaltschränke dürfen keine unzulässigen Erwärmungen auftreten, die zur vorzeitigen Auslösung von Bimetallen und dgl. führen.

Alle Felder, Schränke, Kästen usw. sind nach dem Kennzeichnungssystem des AG zu bezeichnen. Hierzu sind gravierte Schilder anzubringen. Alle Bauteile sind übereinstimmend mit der Dokumentation zu bezeichnen. Die Aufwendungen hierfür sind Bestandteil der Leistungsumfanges des AN und mit Einheitspreisen des LV abgegolten.

Zu verwendende Adernfarben und Querschnitte in Schaltanlagen, sonst nach DIN 40705:

Strommessung über Wandler:  mind. 2,5 mm² braun
Strommessung direkt:  mind. 1,5 mm² schwarz
Spannungsmessung direkt:  mind. 1,5 mm² schwarz
andere Messungen:  0,5 mm²/ 0,75 mm² weiß
Steuerspannung
230 V Phase und N:  mind. 1,0 mm² rot
Fremdspannung aus
anderen Schaltanlagen:  1,5 mm² orange
Steuerungen 24 V:  mind. 1,0 mm² blau
Analogsignal:  mind. 0,5 mm² weiß

Blitz- und Überspannungsschutz

Für die Kabel und Leitungen, welche aus dem Freien in das Gebäude geführt werden, sind Blitz- und Überspannungsschutzeinrichtungen einzubauen. Diese sind an der Gebäudeeintrittsstelle in Klemmengehäuse anzuordnen.

Beschilderung und Kennzeichnung

Bezeichnungsschilder sind nach Vorgabe des AG  zu fertigen und zu befestigen. Bezeichnungen/ Kennzeichnungen auf Zeichnungen und auf der übrigen Dokumentation sind nach einem bauseits vorgegebenen oder mit dem AG abgestimmten Kennzeichnungssystem vorzunehmen und müssen mit der Anlage übereinstimmen.

Alle in die Schaltschränke eingebauten Geräte sind zu bezeichnen. Die Bezeichnung darf nicht auf dem Gerät erfolgen. Der Anbringungsort ist mit dem AG oder dessen Beauftragten abzustimmen. In allen Verteilungen sind die Abgänge mit Klartext zu beschriften. Dazu werden Stromkreislisten mit der entsprechenden Klartextbeschriftung in den Verteilungen abgelegt.

Sämtliche Anlagenteile, alle Verteilungen, Klemmkästen, Steckdosen, Schalter, Taster, Leuchten, Steckdosenkombinationen, usw. sind mit maschinengeschriebenen, dauerhaft angebrachten Kennzeichnungsschildern zu versehen.

Die Kennzeichnung muss mindestens enthalten:
- Nummer nach dem Kennzeichnungssystem des AG
- Name des betreffenden Objektes
- Verteilungsnummer
- Stromkreisnummer

Jeder elektrische Betriebsraum und Technikraum ist mit Übersichtsplänen, sowie mit Warn- und Hinweisschildern, die Schaltraumtüren sind mit Beschriftungsschildern nach DIN/ VDE zu versehen.

## Sonstiges
Bauseits gestellte Geräte sind mit anzuschließen. Alle notwendigen Schutzmaßnahmen nach
DIN sowie VDE und TAB sind mit durchzuführen.
Im gesamten Gebäude ist gemäß VDE 0100 der Potentialausgleich durchzuführen.
Alle Warm- und Kaltwasserleitungen sowie Heizungs- und Lüftungsleitungen sind einzubeziehen.
Durchbrüche für die Kabelverlegung an den Übergängen zu anderen Brandabschnitten sind mit
Brandschottungen zu versehen und entsprechend zu kennzeichnen .

Auch wenn nicht besonders angegeben, beinhalten die Leistungspositionen die Lieferung und komplette betriebsfertige Montage.
Die regelmäßige Teilnahme an den Bauberatungen wird nicht zusätzlich vergütet, dies ist in die Einheitspreise einzukalkulieren.

Bemusterung
Sämtliche gestalterisch wirksame Funktionseinheiten sind gegenüber dem Auftraggeber wie folgt zu bemustern. In Vorbereitung der Bemusterung ist eine Bemusterungsliste anzufertigen und den Beteiligten zu übergeben. Der Auftraggeber wählt aus dieser Liste die physikalisch zu bemusternden Gegenstände aus. Die durch den Auftraggeber ausgewählten Installationsgegenstände sind dem Bauherren im Rahmen der Bemusterung im Besprechungscontainer bzw. in den Betriebsräumen des Bieters vorzustellen.
Das Ergebnis der Bemusterung ist in einem Protokoll zu dokumentieren und vom AG zu bestätigen zu lassen.

Werk- u. Montageplanung

Der Bieter ist im Rahmen der Ausführung verpflichtet, eine Werk- und Montageplanung zu erstellen.
Die Werks -und Montageplanung ist für folgende Anlagenteile zu erstellen.
- allgemeine Starkstrominstallation mit Verteilern und Trassen
- Beleuchtungsanlage
- Sicherheitsbeleuchtung
- Video-Gegensprechanlage
- Lichtrufanlage
- Elektroakustische Anlage
- Hausalarmanlage
- Sonnenschutzsteuerung
- passives Datennetz

Mindestumfang der Werk- und Montageplanung:
- Aufbau der jeweiligen Verteilungen und Zentraleneinheiten
- Aufbaupläne für EDV-/TK-Verteiler
- Signalfluss- u. Blockschaltbilder, Strangschemata,  Klemmenpläne
- Dimensionierung der erforderlichen Kabel  &  Leitungen einschl. Spannungsfallberechnung
- Dimensionierung der erforderlichen Kabeltrag- und  Montagesysteme
- Dimensionierung der Sicherungselemente
- Beleuchtungsberechnung
- Zuordnung Melderbereiche bzw. -gruppen (HAA)
- rechnerischer Nachweis der relevanten elektrotechnischen Parameter (z.B.: rechnerischer Nachweis
  der ausreichend dimensionierten Notstromversorgung, Wärmelasten, Ringbuslängen für HAA)

Die Angaben im Leistungsverzeichnis zu Mengen, Dimensionen und Fabrikaten basieren auf der Ausführungsplanung des Auftraggebers und dienen als Grundlage für die Angebotskalkulation. Die tatsächliche Ausführung erfolgt auf Basis dieser Ausführungsplanung in Verbindung mit der vom Auftragnehmer zu erstellenden Werk- und Montageplanung (WMP).

Der Auftragnehmer ist verpflichtet, die Positionen des Leistungsverzeichnisses im Zuge seiner Werk- und Montageplanung eigenverantwortlich auf technische Richtigkeit, Vollständigkeit und Übereinstimmung mit den örtlichen Gegebenheiten zu prüfen. Stellt der Auftragnehmer hierbei fest, dass beschriebene Leistungen oder Produkte technisch unzureichend, widersprüchlich oder für die vorgesehene Funktion der Gesamtanlage ungeeignet sind, hat er dies dem Auftraggeber unverzüglich gemäß § 4 Abs. 3 VOB/B schriftlich mitzuteilen.

Die vom Auftragnehmer erstellte Werk- und Montageplanung ist dem Auftraggeber zur Prüfung vorzulegen. Der Auftraggeber beansprucht hierfür eine Prüffrist von 15 Werktagen nach vollständiger Vorlage der Unterlagen. Erst durch die schriftliche Freigabe der Planung werden die endgültigen Mengen, Dimensionen und Fabrikate als konkretisierte Ausführungsbestimmung verbindlich festgelegt.

Verbindliche Materialbestellungen sowie die Bauausführung dürfen erst nach schriftlicher Freigabe der Werk- und Montageplanung durch die Bauleitung erfolgen. Eigenmächtige Bestellungen oder Ausführungen vor dieser Freigabe erfolgen auf Risiko des Auftragnehmers. Kosten für Lieferungen oder Leistungen, die ohne freigegebene Planung oder unter Missachtung offensichtlicher Planungsdifferenzen erbracht werden, gehen zulasten des Auftragnehmers, sofern sie nicht der endgültig freigegebenen Planung entsprechen.

Die Abrechnung erfolgt ausschließlich nach tatsächlich ausgeführter und freigegebener Leistung durch gemeinsames Aufmaß gemäß § 14 VOB/B unter Berücksichtigung der Vergütungsregelungen des § 2 VOB/B.

## 06 Los 06 - Elektroinstallationen
Datum: 20.03.2026

### Bereich 1 KG 440 - Starkstromanlagen

#### Abschnitt 1.1 KG 442 - PV-Anlage ca. 16,1 kWp

*Hinweis: PV-Anlage ca. 16,1 kWp*
Photovoltaikanlage 16,1 kWp

Die Anlage liegt im Schutzbereich des Blitzschutzes.
Die Gesamtleistung beträgt maximal ca. 16,1 kWp.
Es wird vorrangig auf Eigennutzung und Überschußeinspeisung (Lastmanagement) geplant.

Alle Anlagenteile müssen Systemkompatibel zueinander sein.

**1.1.10 Photovoltaik Modul 460W**
Photovoltaik Modul 460W
für Befestigungssystem Alu-Unterkonstruktion
(Profilschiene 40mm x 40mm), Befestigungssystem für Modulneigung 15-25°

PV-Modul:

STC-Leistung:  460 Wp
Strom:  13,13,87 A
Spannung:  33,17 V
Kurzschlussstrom:  14,64 A
Leerlaufspannung:  39,70 V
max. Systemspannung:  1500 V
Höhe:  1762 mm
Breite:  1134 mm
Rahmenhöhe:  30 mm
Gewicht:  22 kg
Rahmenfarbe: schwarz

liefern, montieren und betriebsfertig anschließen
Leitfabrikat:
Hersteller: JA solar
Typ: JAM54D40-460 LB

oder gleichwertig

Fabrikat/Typ '....................................................' (vom Bieter auszufüllen)
Menge: 35,000 St

**1.1.20 Gründach-System ext. Begrünung auflastgehalten**
Gründach-System über ext. Begrünung auflastgehalten

Photovoltaik-System

Über extensive Begrünung auflastgehaltenes Photovoltaik-System ohne Dachdurchdringung, geeignet für Flachdächer bis 5° Dachneigung mit Abdichtung.

Ausgelegt für die Aufnahme von Photovoltaikmodulen mit einer PV-Generatorgesamtleistung von 460Wp.

Bestehend aus:

- 1 Stk

Photovoltaik-Montagesystem

Komplettsystem für eine einseitige, aufgeständerte Montage der PV-Module mit einem Neigungswinkel von 10-20°.

Modulausrichtung hochkant / quer

Dokumentation.
Inklusive aller erforderlichen System-Komponenten,
nach Herstellervorgaben höhen- und fluchtgerecht errichten.

Inkl. aller notwendigen vorbereitenden Elektro-Arbeiten nach VDE-Vorschriften.

- 1 Stk

Ballastierung mit ca. 123 kg/m²

Die Unterkonstruktion ist statisch zu überprüfen.

liefern, montieren und betriebsfertig anschließen

Fabrikat/Typ '....................................................' (vom Bieter auszufüllen)
Menge: 35,000 St

**1.1.30 Wechselrichter 15kW**
Wechselrichter 15kW

dreiphasiger String-Wechselrichter für die Einspeisung von Solarstrom in das Niederspannungsnetz sowie zur Anbindung an Mittelspannungsnetze. Der String-Wechselrichter beinhaltet einen integriertem System Manager.

Integrierte Hauptmerkmale:
  Integrierter System Manager mit Netzmanagementfunktion zur Wirk- und Blindleistungsregelung am Netzanschlusspunkt sowie Möglichkeit der direkten Einbindung eines Rundsteuersignalempfängers
Leistungsoptimierung bei verschatteten Modulen
Lichtbogenschutzfunktion
U-I-Generatordiagnose (PV-Kennlinienmessung)
Steckplätze zur Ausstattung mit DC-seitigen Überspannungsschutzmodulen
Werkzeuglose DC-Steckverbinder
Blindleistungsbereitstellung auch bei Nacht
Normkonformer Netz- und Anlagenschutz (NA-Schutz) gemäß VDE-AR-N-4105. Keine externen Kuppelschalter notwendig.
Servicefunktion (z.B. automatische Fehlerdiagnose und Bereitstellung von Austauschgeräten)
Schnittstellen:
W-LAN, Ethernet (Modbus, Sunspec)
Integrierte digitale Eingänge, Multifunktionsrelais und Schnellstop
Monitoring Portal (mit oder ohne zusätzlichen Datenlogger, Zertifiziert nach ISO/IEC 27001, Server-Standort: Deutschland)
Webbasierte Benutzeroberfläche
Apps für Installateure und Betreiber

Optionale Merkmale:
Sensor Modul
DC-Überspannungsableiter - Typ II, Typ I/II
DC-Anschluss-Cover für Berührschutz
Möglichkeit zur Anbindung eines Datenloggers: erweitertes Monitoring, Anlagenregelung,
Technische Daten:
PV-Anschluss:
Max. PV-Generatorleistung: 15 kWp
Max. Eingangsspannung: 1000 V
MPP-Spannungsbereich: 257-800 V
Max. Eingangsstrom / per MPPT: 60 / 24 A
Anzahl MPPT: 3
Anzahl paralleler Strings: je 2
Netz-Anschluss:
Bemessungsleistung bei 230 V, 50 Hz: 15 kW
AC-Nennspannung: 3 / N / PE, 230 / 400 V
Leistungsfaktor: 0-1
Wirkungsgrad:
Max. Wirkungsgrad: 98,2 %
Europ. Wirkungsgrad: 97,8 %
Allgemeines:
Betriebstemperaturbereich: -25 '.........' +60 °C
Maße (BxHxT): 728 / 762 / 266 mm
Gewicht: 35 kg
Schutzart: IP65
Deckelfarbe: weiß
Garantie: 5 Jahre / Erweiterbar auf 20 Jahre
Dokumentation: europäische Sprachen

Deckelfarbe: weiß
Garantie: 5 Jahre / Erweiterbar auf 20 Jahre

Komplett mit allen Klein-u. Befestigungsteilen liefern
und betriebsfertig montieren

Leitfabrikat:
Hersteller: SMA
Typ: STP 15-50

oder gleichwertig

Fabrikat/Typ '....................................................' (vom Bieter auszufüllen)
Menge: 1,000 St

**1.1.40 Wetterschutzgehäuse für Wechselrichter**
Wetterschutzgehäuse für vorgenannten Wechselrichter 15kW

Montage erfolgt auf Dachbegrünung ohne Dachdurchdringung, geeignet für Flachdächer bis 5° Dachneigung mit Abdichtung.

Komplett mit allen Klein-u. Befestigungsteilen liefern
und betriebsfertig montieren
Menge: 1,000 St

**1.1.50 Befehlsgerät Pilztaster 1S 1Ö IP65 in Aufputzgehäuse mit Glasschutz**
Befehlsgerät Pilztaster 1S 1Ö IP65 in Aufputzgehäuse
mit Glasschutz zur Abschaltung
der PV-Anlage
Befehlsgerät in Komplettbauform,
Bemessungsisolationsspannung 250 V AC, als Pilztaster,
Betätigung durch Drucktaste, 2 Schaltstellungen
rastend, mit
Kontaktelement 6 A, 1S und 1Ö, Gebrauchskategorie AC -
15,
Frontbefestigung, E inbaudurchmesser 2 2,5 mm, S
chutzart
IP65 DIN EN 60529 (V DE 0470-1), Frontausführung rund
in
Aufputz Einbaugehäuse F30 mit einschlagbarer
Glasschutzscheibe, inkl. Beschriftungsschild.

liefern, montieren und betriebsbereit anschließen.
Menge: 1,000 St

**1.1.60 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

Fabrikat/Typ '....................................................' (vom Bieter auszufüllen)
Menge: 1,000 St

**1.1.70 Feuerwehrschalterkombination 2 Strings zur Freischaltung PV-Anlagen**
Feuerwehrschalterkombination zur Freischaltung von PV-Anlagen Strings

PV-Feuerwehrschalter, gekapselt

Zwei DC-Lasttrennschalter 2-polig zur Freischaltung von Photovoltaiksystemen zwischen PV-Generator und
Wechselrichter gemäß IEC60364-7-712, VDE0100-712. Fernauslösbar durch integrierten Unterspannungsauslöser. Ausführung gekapselte in Schutzart IP65 und anschlussfertig vorverdrahtet. Rückmeldung des Schaltzustands durch Hilfsschalter 1S + 1Ö.
Eingänge:  2 Stränge, M12
Ausgänge:  2 Stränge, M12
Bemessungsbetriebsspannung Ue:1000V DC
Bemessungsbetriebsstrom Ie
jedes Lasttrennschalters :25 A
Gebrauchskategorie:  DC-21A
Bemessungskurzschlußeinschaltvermögen Icm:  500A
Bemessungskurzzeitstromfestigkeit 1s Icw:700A
Unterspannungsauslöser: 230V AC, 50 Hz
  Auslösung um
  0,6 Sek. verzögert
Zulässiger Umgebungstemperaturbereich-25°C bis +60°C

komplett mit allen Klein-u. Befestigungsteilen liefern
und betriebsfertig montieren

Fabrikat/Typ '....................................................' (vom Bieter auszufüllen)
Menge: 1,000 St

**1.1.80 Generatoranschlusskasten**
Generatoranschlusskasten Typ 1+2 für 2 x 2 Strings

Beschreibung: Systemlösung Typ 1+2 für Photovoltaikanlagen zum Anschluss von 2 x 2 Strings mit 2 separaten MPP-Trackern. Zum DC-Schutz des Wechselrichters. Fehlerresistente Y-Schaltung nach VDE 0100-712 (EN 50539-12) mit Statusanzeige. Gekapselte Zinkoxid-Varistor-Ableiter. Mit thermischer und dynamischer Abtrennvorrichtung. Mit optischer Funktionsanzeige. Vormontiert im Polycarbonat Gehäuse (IP67), UV-resistent für den Außeneinsatz, inkl. Kabelverschraubungsset und Druckausgleichselement.
Dimension: 900V DC
Netzform: DC
Schutzpegel: ?3 kV
Signalisierung am Gerät: optisch
SPD nach EN 61643-11: Typ 1+2
Blitzstoßstrom (10/350 µs): 7 kA
LPZ: 0?2
Schutzart: IP67
Schutzgrad: IK08
Anzahl der Eingänge: 2
Art der Einführung: Verschraubung
Gehäusewerkstoff: PC
Temperatureinsatzbereich: -25 - 60 °C
Anzahl der Leitungseinführungen: 16
Mit Erdungsanschluss: ja
Max. Eingangsspannung DC: 900 V
String Absicherung: ohne
Max. Eingangsstrom pro String: 41 A
Anzahl der String-Eingänge: 2
Mit Lasttrennschalter bestückt: nein
Montageart: vormontiert im Gehäuse
Maximaler Ableitstoßstrom (8/20 µs): 50 kA
Farbe: lichtgrau; RAL 7035
Marke: OBO Bettermann
Art.-Nr.: 5088440
Typ: PVG-BC 900K  220

oder gleichwertig.

Fabrikat/Typ '....................................................' (vom Bieter auszufüllen)
Menge: 1,000 St

**1.1.90 Solarkabel**
Solarkabel
Elektronenstrahlvernetzt, UV- und ozonbeständig,
Hydrolysebeständig, Hohe Temperaturbeständigkeit,
unschmelzbare Materialien, Kälteflexibel,

Abmessungen, Gewichte
Kabelaufbau 1 × 10 × mm²
Doppelt isolierte, elektronenstrahlvernetzte Leitungen
für die Installation von Fotovoltaikanlagen.
Aufbau
Leiter: Kupferlitze verzinnt, feindrähtig nach VDE 0295
/ IEC 60228, Klasse 5
Isolation: Polyolefin Copolymer
elektronenstrahlvernetzt
Mantel: Polyolefin Copolymer elektronenstrahlvernetzt

Technische Daten
Nennspannung: U0/U = 600 / 1000 V AC, 1000 / 1800 V DC

Prüfspannung: 4000 V, 50 Hz, 5 min.
Betriebstemperatur: - 40 °C a + 125 °C
Umgebungstemperatur: > 25 Jahre (TÜV)
  - 40 °C bis + 90 °C
  - 40 °F bis + 194 °F
Maximale Kurzschlusstemperatur: 280 °C, + 536 °F

Einschließlich Klein-/ Befestigungsteilen und
Steckverbindern liefern und betriebsfertig verlegen
Menge: 140,000 m

**1.1.100 Hinweisschilder PV-Analge**
Hinweisschilder PV-Anlage
Menge: 3,000 St

**1.1.110 Windlastberechnung**
Windlastberechnung

zur Auslegung der vorgenannten Flachdachaufständerung
ohne zusätzliche Auflast mit Verankerung in der
Dachhaut durch bauseits vorbereitete
Befestigungspunkte.
Menge: 1,000 St

**1.1.120 Koordinierung PVA, Doku, Projektbericht**
Koordinierung PVA, Doku, Projektbericht

Koordinierungs-und Abstimmungsmitarbeit
Im Namen und auf Rechnung des Bauherrn
mit Netzbetreiber für Anschluß der PVA,
einschI. Dokumentation und Übergabe/Einreichung
des Projektberichtes
Menge: 1,000 St

**1.1.130 Prüfung der errichteten Anlage**
Prüfung der errichteten Anlage vor der
Inbetriebnahme.
Vorlage des bestätigten Prüfberichtes und der
Messprotokolle 3-fach in Papier.
Menge: 1,000 St

**1.1.140 Messung und Prüfung**
Prüfung der errichteten Anlage vor der Inbetriebnahme
unter Einbeziehung von Sachkundigen mit ca. 10 Messstellen.
Vorlage des bestätigten Prüfberichtes 3-fach alle
Kosten für die Einbeziehung des Sachkundigen sind
einzukalkulieren
Ausarbeitung eines Prüfprotokolls und maßstabsgerechter
Zeichnung der Fangeinrichtung in 3-facher Ausfertigung
Menge: 1,000 St

*Hinweis: Alle nachstehend aufgeführten Leitungen sind frei*
Alle nachstehend aufgeführten Leitungen sind frei
Baustelle
zu liefern und betriebsfertig zu verlegen.

Die angegebenen Mengen sind Gesamtmengen. Die Verlegung
erfolgt in mehreren Teilungen je nach Bedarf.
Verschnitt und entsprechende beidseitige Anschlüsse in
Verteilern, Dosen und Installationsgeräten oder an
Maschinen, sind mit den Einheitspreisen abgegolten,
eine besondere Vergütung erfolgt nicht.

Kabel für Unterputzinstallation beinhalten das
Erstellen
des Mauerschlitzes.

Klein-, Klemm- und Befestigungsteile sind ebenfalls in
die Einheitspreise einzukalkulieren.

Alle Nebenleistungen gem. DIN 18382 sind ebenfalls
durch die Einheitspreise abgegolten.

Für Sicherheitskabel mit integriertem Funktionserhalt
müssen für
die systemgebundenen Tragevorrichtungen oder
Befestigungsmittel
vor Einbau die Werksbescheinigung und Prüfzeugnisse
vorgelegt
werden. Verlegung von Sicherheitskabel gem. DIN 4102
Einschließlich, Klein- und Befestigungsmaterial
liefern und montieren

Kabelanlagen mit Funktionserhalt müssen im gesamten
System (Kabel und Befestigungssystem) zugelassen sein.

In die Kabelpreise ist das Herstellen und Verschließen
der für die Verlegung notwendigen Bohrungen bis dxL =
25x 250 mm einzukalkulieren. Eine gesonderte Vergütung
erfolgt nur für notwendig größere Bohrungen.

Anschlüsse sind bis zu einem Querschnitt einschl. 10mm²
mit auszuführen und durch die Einheitspreise
abgegolten. Ausschließlich höhere Querschnitte werden
separat vergütet.

**1.1.150 Kabel NYY-J 5x6RE vorh.Kabelrinne/Kanal**
STLB-Bau 2025-10 053
Kabel DIN VDE 0276-603 (VDE 0276-603) NYY-J 5 x 6 RE, Cu-Zahl 288, auf vorh. Kabelrinnen oder in offene Kanäle, Arbeitshöhe des Montageortes bis 3,5 m über der Standfläche des hierfür erforderlichen Gerüstes.
Menge: 50,000 m
Leistungsbereichkatalog: 053
Kostengruppe DIN 276 2018-12: 444

**1.1.160 Leitung H07RN-F 5x6qmm**
Leitung H07RN-F 5x6qmm

Farbe: schwarz

- nach VDE 0282 Teil 4
- Nennspannung: 450/750 V

Aufbau:
- Leiter aus feindrähtiger Kupferlitze.
- Aderisolierung aus Gummimischung

Adern:
- bis 5 Adern verschiedenfarbig (nach DIN 0293)
- darüber hinaus schwarz mit Zahlenaufdruck
- ab 3 Adern mit grün-gelben Schutzleiter
- Adern in Lagen verseilt

Mantel:
- Mantel aus vernetzter Polychloropren-Gummimischung
- Farbe: schwarz
Menge: 30,000 m

*Hinweis: Die folgende Positionen sind als Kabel mit Aderfarbe*
Die folgende Positionen sind als Kabel mit Aderfarbe
grün/gelb für zusätzlichen Potentialausgleich
anzubieten

**1.1.170 Kabel NYY-J 1x4 vorh.Kabelrinne/Kanal**
Kabel DIN VDE 0250-204 (VDE 0250-204)
NYY-J 1 x 4, Cu-Zahl 38, auf vorh. Kabelrinnen oder in
offene Kanäle.
Menge: 20,000 m
Leistungsbereichkatalog: 053

**1.1.180 Kabel NYY-J 1x6 vorh.Kabelrinne/Kanal**
Kabel DIN VDE 0250-204 (VDE 0250-204)
NYY-J 1 x 6, Cu-Zahl 58, auf vorh. Kabelrinnen oder in
offene Kanäle.
Menge: 20,000 m
Leistungsbereichkatalog: 053

**1.1.190 Kabel NYY-J 1x16 vorh.Kabelrinne/Kanal**
Kabel DIN VDE 0250-204 (VDE 0250-204)
NYY-J 1 x 16, Cu-Zahl 154, auf vorh. Kabelrinnen oder
in offene Kanäle.
Menge: 50,000 m
Leistungsbereichkatalog: 053

*Hinweis: Vorbemerkungen Verlegesysteme*
Vorbemerkungen Verlegesysteme

Das nachfolgend beschriebenen Verlegesysteme sind für
die Installation des Gewerks Elektrotechnik vorzusehen.
Es ist ein einheitliches System mit Trennstegen und
anteiligen Formstücken einzusetzen.
Richtungsänderungen sind mit Formstücken durchzuführen.
Kanal- und Trassenenden sind mit Endplatten zu
verschließen.
Alle Metallteile sind untereinander leitend zu
verbinden und in den Potentialausgleich einzubeziehen.
Schnittstellen sind mit einem Zinkanstrich und einem
Kantenschutz zu versehen.
Für die horizontale Verlegung werden Kabelrinnen und
Sammelhalter und für die vertikale Verlegung
Steigetrassen mit Profilsprossen und Bügelschellen oder
Steigleitern eingesetzt.

In Flucht- und Rettungswegen sowie über
Brandschutzdecken sind Kabel und Leitungen gegen
Herabfallen im Brandfall zu sichern und auf
FunktionserhaltKabelbahnen ( Auch Kabel der Bauart NYM,
NYY, NAYY usw.) oder mit Herrmannschellen zu verlegen.
Für E30-Verlegesysteme sind grundsätzlich
bauaufsichtlich zugelassene Metalldübel zu verwenden.
Die Befestigungsabstände der nachfolgend beschriebenen
Montagesysteme sind so zu wählen, dass das Gewicht der
Kabelrinne, die Belastung des Montagesystems sowie das
Gewicht der Leitungen entsprechend den
Herstellerangaben ausgeführt werden.
Die Verlegung von Energieversorgungsleitungen und
Schwachstrom- bzw. EDV-eitungen erfolgt getrennt.
Der Verlauf der Hauptinstallationswege ist mit
tangierenden Gewerken abzustimmen, die Aufwendungen
hierfür sind in die Einzelpreise mit einzukalkulieren.
Bei Verlegung von Kabeln durch Fluchtwege wird die
Trasse mit einer F30-Verkofferung versehen. Durchbrüche
und Wanddurchführung sind nach erfolgter Montage
fachgerecht zu verschließen.

In den Einzelpreisen der Verlegesysteme ist das
erforderliche Klein-, Befestigungs- und
Verbindungsmaterial, Wand- und Deckenausleger,
Traversen und Hängestiele sowie alle Montagehilfsmittel
einzukalkulieren.

In alle Unterflurkanäle sowie Leerrohre ist ein
Zugdraht für die nachträgliche Kabelverlegung
einzuziehen. Die Leistung ist in die Einheitspreise
einzukalkulieren.

Den Revisionsunterlagen sind sämtliche
Übereinstimmungsnachweise für Verlegesysteme in
Funktionserhalt beizulegen. Außerdem sind die
Übereinstimmungsnachweise im Vorfeld der
bauordnungsamtlichen Abnahme gesondert an den Bauherren
zu übergeben.

**1.1.200 Kabelrinne 100/60mm auf Flachdach**
Mittelschwere gelochte Kabelrinne zur horizontalen Verlegung von Kabeln und Leitungen. Zertifiziert nach DIN EN 61537 VDE. Einsetzbar im Innen- und Außenbereich. Zeitsparende schraublose Montage durch Rastfunktion. Geeignet für direkte und erhöhte Bodenmontage sowie Wand- und Deckenmontage auf Tragsystem. Mit Verbinderlochung am Kabelrinnenende. Potentialausgleich durchgängig ohne Zusatzbauteil gewährleistet.
Werkstoff: Stahl, St
Oberfläche: tauchfeuerverzinkt, DIN EN ISO 1461, FT
Mengeneinheit: Meter
Länge: 3050 mm
Breite: 100 mm
Höhe: 60 mm
Blechstärke: 1 mm
Verbinder: Magic-Schnellverbindung
Funktionserhalt: nein
Montagelochung im Boden: nein
Seitenlochung: nein

komplett mit Zubehör, Klein- und Montagematerial
liefern und montieren

Fabrikat/Typ '....................................................' (vom Bieter auszufüllen)
Menge: 15,000 m

**1.1.210 Deckel für Kabelrinne 100**
Gelochter Deckel für Kabelrinnen und -leitern im Innen- und Außenbereich, zum Schutz der Kabel vor Beschädigungen, Witterungseinflüssen und Schmutz. Befestigung mit vormontierten Drehriegeln. Bei Einsatz des Deckels unter Wind-, Sog- oder Druckeinwirkungen müssen zusätzliche Maßnahmen zur Sicherung getroffen werden.
Werkstoff: Stahl, St
Oberfläche: tauchfeuerverzinkt, DIN EN ISO 1461, FT
Mengeneinheit: Meter
Länge: 3000 mm
Breite: 100 mm
Höhe: 13 mm
Blechstärke: 1 mm
Befestigungsart: Drehriegel
Anzahl Drehriegel: 6
Menge: 15,000 m

**1.1.220 C-Profil feuerverzinkt Meterware**
C-Profil feuerverzinkt für Wandbefestigung, mittelschwere Ausführung als Meterware in Teillängen einschl.
Befestigungsmaterial liefern u. an Betonwand montieren
Menge: 15,000 m

**1.1.230 Bügelschelle für C-Schiene 3x 15mm**
Bügelschelle für C-Schiene zur Befestigung von 3 Stark-
und Schwachstromstromkabel bis 15 mm Durchmesser
Material verzinktes Blech gemäß Herstellervorschrift
betriebsfertig liefern und montieren
Menge: 30,000 St

**1.1.240 Bügelschelle für C-Schiene 2x 25mm**
Bügelschelle für C-Schiene zur Befestigung von 2 Stark-
und Schwachstromstromkabel bis 25 mm Durchmesser
Material verzinktes Blech gemäß Herstellervorschrift
betriebsfertig liefern und montieren
Menge: 30,000 St

**1.1.250 Bügelschelle für C-Schiene 1x 25mm**
Bügelschelle für C-Schiene zur Befestigung von 1 Stark-
und Schwachstromstromkabel bis 25 mm Durchmesser
Material verzinktes Blech gemäß Herstellervorschrift
betriebsfertig liefern und montieren
Menge: 30,000 St

**1.1.260 Installationsrohr auf Schelle Typ 32**
Kunststoff-Panzerrohr zur Aufputzmontage als
Schutzrohr auf Abstandsschelle,
Außendurchmesser 32 mm

komplett mit Klein- und Befestigungsmaterial einschl
Abstandsschelle, liefern und verlegen
Menge: 15,000 m

**1.1.270 Installationsrohr auf Schelle Typ 40**
Kunststoff-Panzerrohr zur Aufputzmontage als
Schutzrohr auf Abstandsschelle,
Außendurchmesser 40 mm

komplett mit Klein- und Befestigungsmaterial einschl
Abstandsschelle, liefern und verlegen
Menge: 15,000 m

*Hinweis: Überspannungsschutz*

**1.1.280 ÜSE Typ 2 Überspannungsschutz-Ableiter Schwachstrom**
Überspannungsschutzeinrichtung für Kommunikationstechnik Typ 2 nach EN 61643-21
Anschluss über Schraubklemmen,
4-polig, Nennspannung DC: 24 V
Nennstrom: 0,1 A
C2 Nennableitstoßstrom (8/20 µs) gesamt: 10 kA
Reiheneinbaugerät nach DIN 43880

Fabrikat/Typ '....................................................' (vom Bieter auszufüllen)
Menge: 5,000 St

*Hinweis: Potentialausgleich*
Potentialausgleich
Alle metallische Teile, wie Geländer, Rohre oder Trassen, sind an Potentialausgleich anzuschließen.

Die folgende Positionen sind als Kabel mit Aderfarbe grün/gelb für zusätzlichen Potentialausgleich anzubieten

**1.1.290 Potentialausgleichsschiene**
Potentialausgleichsschienen MS für den Hauptpotentialausgleich nach DIN VDE 0100 Teil 410/540

Anschluss (eindrähtig u / mehrdrähtig r / feindrähtig f): 7 x 2,5-25 mm2 (Leitertyp u, r); 7 x 2,5-16 mm2 (Leitertyp f)

Anschluss Rd: 1 x 7-10 mm
Anschluss Fl / Rd: 1 x –30 x 3,5 od. 8-10 mm
Kontaktschiene: Ms
Querschnitt: 35 mm2
Befestigung: [4x] 6 x 9 mm
Menge: 4,000 St

**1.1.300 Durchführen Potentialausgleich**
Durchführen des Potentialausgleiches an Geräten, Kabelkanälen
sowie sonstigen Anlagenteile einschl. notwendiger
Klemmen, Schellen und Nebenarbeiten.
Menge: 30,000 St

**1.1.310 Erstellung der Werk- und Montageplanung**
Erstellung der Werks- und Montageplanung sowie nach VOB/B für die beschriebenen Anlagen
einschl. Erstellen der Kabelzuglisten, Verteilerpläne,
Schemata und Installationspläne für die Kabelverlegung
durch den Installateur.
Menge: 1,000 St

**1.1.320 Beschriftung der Kabel**
Beschriftung der Kabel mit geprägten Kennzeichnungsschild am Kabelanfang und Kabelende
Menge: 20,000 St

**1.1.330 Inbetriebnahme PV-Anlage**
Inbetriebnahme der PV-Anlage mit den
Netzbetreibern einsprechend Vorgaben des Bauherren
Menge: 1,000 St

**1.1.340 Dokumentation/Revisionsunterlagen**
Erstellen von Bestandsplänen über die
fertig installierte Anlage M: 1:50, sowie Anfertigen
von Bestandsprinzipschaltplänen der fertigen Anlage
(2-fach in Papier und Ordner und 1x Digital auf USB/CD).
Menge: 1,000 St

**1.1.350 Meister/Bauleiter Stunden**
Meister/Bauleiter Stunden ca.

Arbeiten, welche nicht in den Positionen erfasst sind und gegen
Nachweis zur Ausführung kommen. Ausführung nur nach vorheriger Freigabe / Vorgabe des Bauherr oder Fachplaner.
Menge: 20,000 Std.

**1.1.360 Obermonteur-Stunden**
Obermonteur-Stunden ca.

Arbeiten, welche nicht in den Positionen erfasst sind und gegen
Nachweis zur Ausführung kommen. Ausführung nur nach vorheriger Freigabe / Vorgabe des Bauherr oder Fachplaner.
Menge: 20,000 Std.

**1.1.370 Monteur-Stunden**
Monteur-Stunden ca.

Arbeiten, welche nicht in den Positionen erfasst sind und gegen
Nachweis zur Ausführung kommen. Ausführung nur nach vorheriger Freigabe / Vorgabe des Bauherr oder Fachplaner.
Menge: 20,000 Std.

**1.1.380 Helferstunden**
Helferstunden ca.

Arbeiten, welche nicht in den Positionen erfasst sind und gegen
Nachweis zur Ausführung kommen. Ausführung nur nach vorheriger Freigabe / Vorgabe des Bauherr oder Fachplaner.
Menge: 20,000 Std.

#### Abschnitt 1.2 KG 443 - Zähler und Verteiler

*Hinweis: Alle nachstehend aufgeführten Verteilungen sind gem.*
Alle nachstehend aufgeführten Verteilungen sind gem.
den TAB und den VDE-Bestimmungen, sowie den Richtlinien
des ZVEI (Zentralverband der Elektrotechnischen
Industrie e.V.) und den DIN-Vorschriften auszuführen.
Alle zu- und abgehenden Kabel und Leitungen sind über
Klemmen zu führen.
Als Abgangsklemmen sind Reihenklemmen u.
Neutralleitertrennklemmen vorzusehen. Jeder Leiter,
auch der Neutral und der Schutzleiter erhält eine
eigene bezeichnete
Reihenklemme. Alle Reihenklemmen eines Stromkreises
sind in einer Gruppe zusammenzufassen. Zwischen den
einzelnen Stromkreis sind Trennplatten vorzusehen.

Es sind Sockelautomaten, schmale Bauform als
LS-Schalter mit einem Schaltvermögen von 6kA
einzubauen.

Alle Fehlerstromschutzschalter müssen stoßstromfest und
zur Abschaltung von Wechselfehlerströmen und
pulsierenden Gleichfehlerströmen gebaut sein.

Alle Verteilungen, Abzweige und Einbauten sind
übersichtlich und dauerhaft zu beschriften.
Kein Prägeband, sondern gravierte Resopalschilder oder
gleichwertig (Schwarz mit weißer Schrift) an den
Geräten sowie je Verteilung eine Übersichtsliste mit
Prinzipschaltplan (CAD) in Folietasche, zur Auffindung
der Stromkreisautomaten und
anderer Einbauten. Die Übersichtsliste muss anhand der
Stromkreisnummer die klare Zuordnung zu den Räumen
ermöglichen.

Alle Einbaugeräte sind im Leistungstext der Verteilung
zugeordnet.
Der Einheitspreis der Verteilung ist als komplett
aufgebauter Verteiler jedoch ohne Einbaugeräte zu
benennen.
Die Einbaugeräte sind separat zu verpreisen.

Es sind Zählerplätze mit einem oberen Anschlussraum von
300 mm nach DIN 43870 zu installieren. Der
Anschlussraum darf nicht als Stromkreisverteiler
genutzt werden.

Für alle Verteilungen ist ein einheitliches Fabrikat
einzusetzen.

Fabrikat/Typ '....................................................' (vom Bieter auszufüllen)

**1.2.10 Wandlermessung nach TAB**
Wandlermessung

Wandlerzählerschrank zur EVU - Verrechnungsmessung
ausgeführt nach TAB - Mitteldeutschland, EEG, AB-EZA und VDE-AR-N 4101,

die Ausführung stimmt der AN mit dem EVU ab und ist vor Lieferung auf die Baustelle vom EVU zu bestätigen.
Die Organisation des Zählereinbaus ist Leistung des AN

komplett betriebs- und verwendungsfertig aufgebaut
mit allen Halterungen, Verankerungen, Klein- und Hilfsmaterialien

IN = 200A

Zuständiger Netzbetreiber:

Mitteldeutsche Netzgesellschaft Strom mbH
Friedrich-Ebert-Str. 26
04416 Markkleeberg

Details zur Anschlusstelle
Schulstr. 22
04610 Meuselwitz
neuer Sozialtrakt Turnhalle

liefern, montieren und betriebsfertig anschließen.
Menge: 1,000 St

**1.2.20 Kombiableiter T1+T2 3P 37,5kA TNC**
Kombiableiter T1+T2 3P 37,5kA TNC

Kombiableiter T1+T2+T3 4P Iimp 12,5kA TT/TNS
Kombi-Ableiter zum Einsatz im Vorzählerbereich gemäß VDE-AR-N 4100. Ableiter Typ 1 + Typ 2 nach DIN EN 61643-11. Folgestromfreie, gekapselte Funkenstreckentechnologie. Direkt auf 40 mm-Sammelschienensystem montierbar. Kompatibel mit Einspeiseadapter und Sammelschienenbox zum Spannungsabgriff für RfZ und APZ. Optionaler Fernmeldekontakt nachrüstbar.

  Vorsicherung :160 A
  Netzform :TT/TN-S
  Anzahl Module :1,5
  Bemessungsspannung Uc laut IEC61643-1 :255 V
  Schutzpegel Up :1,5 kV
  Betriebstemperatur :-40…80 °C
  Prüfklasse IEC61643-11 / VDE0675-6-11 :T1+T2+T3

liefern, montieren und betriebsfertig anschließen.
Fabrikat : Hager oder gleichwertig

Fabrikat/Typ '....................................................' (vom Bieter auszufüllen)
Menge: 1,000 St

*Hinweis: Nachstehend aufgeführte Verteilungen mit allen*
Nachstehend aufgeführte Verteilungen mit allen
erforderlichen Verdrahtungsarbeiten in der Werkstatt
bzw. auf der Baustelle inkl. Reihenklemmen
(einschließlich Platzbedarf für Gerät, Verdrahtung und
Klemmen). Für alle Verteilerschränke und
Moduleinbaugeräte ist ein einheitliches Fabrikat zu
verwenden.

*Hinweis: Gebäudehauptverteilung GHV / UV EG*

**1.2.30 Gebäudehauptverteilung GHV / UV EG**
Schrank, univers, IP54/II, 1950x1050x205mm

Einzelstandverteiler für die Innenraummontage mit VDE-Gutachten (Fertigungsüberwachung) nach DIN EN 61439-1/-2/-3. Zum Aufbau einer Niederspannungsverteilung bis 400 A, 3AC 230/400 V 50 Hz. Schutzart IP54, Schutzklasse II, Luft- und Kriechstrecken nach DIN VDE 0110-1/-2. Bestehend aus Schrank mit Tür aus pulverbeschichtetem, eingebranntem, stabil profiliertem 1 mm dickem Stahlblech, Innenauskleidung aus Kunststoff. Durchsteckflansche oben eingebaut und unten offen, rückseitige Vorprägung im Kunststoffteil und Sammelschienendurchführungen als beidseitige seitliche Vorprägung im unteren Bereich. Waagerechte Abfangschiene zur Stabilisierung im Schrank enthalten. Tür frontbündig mit innenliegenden, justierbaren Scharnieren, wahlweise rechts oder links anschlagbar mit 110 Grad Öffnungswinkel. Tür mit Stangenverschluß mit Dreipunktschließung. Türverschluß durch andere Schließungen austauschbar. Schrank nebeneinander anflanschbar. Sockelleiste (Höhe 100 mm) serienmäßig montiert mit abnehmbarer Frontblende.
Hinweis: Wand- und Bodenbefestigung notwendig!

Höhe: 1950 mm
Breite: 1050 mm
Tiefe: 205 mm
IP-Klasse (Ingress Protection): IP54
Schutzklasse: Schutzklasse II
Schließungstyp: Stangenschloss
Anzahl Felder: 4
Montage auf: Bodenbefestigung
Farbe: Reinweiß
RAL Nummer: 9010
Anzahl Schranktüren: 2
Anzahl der Schlösser: 1

1 Spannungsüberwachungsbaustein der Sicherheitsbeleuchtung gemäß gesonderter Beschreibung

- Einspeiseklemmen (LLLNPE) 25mm²
- Abgangsklemmen (LLLNPE) 2,5 - 6mm²
- Steuerleitungsklemmleiste 8x0,6-1,5mm²

Die oberen 2 Reihen sind als Montageplatz für Reihenklemmen vorgesehen und je Stromkreis entsprechend zu
bestücken.

komplett mit allen Klein-u. Befestigungsteilen liefern
und betriebsfertig montieren
Leitfabrikat:
Hersteller: Hager
Typ: FP24SW2

oder gleichwertig

Fabrikat/Typ '....................................................' (vom Bieter auszufüllen)
Menge: 1,000 St

**1.2.40 Sicherungslasttrennschalter LT NH00 160A,Rahmenklemme 95mm², Hutschiene**
Sicherungslasttrennschalter LT NH00 160A,Rahmenklemme 95mm², Hutschiene

NH00-Sicherungslasttrennschalter für Montageplatte bzw. Hutschienenmontage nach DIN EN 60947-3
 (
VDE 0660-107) und geeignet für NH-Sicherungseinsätze nach DIN 43620/1. Bestehend aus 3-poligem Schalterunterteil und plombierbarem Griffeinsatz, Berührungsschutz am Griff, mit verschiebbarem Klarsichtfenster zur Spannungsprüfung, allpolig schaltend, zur Montage auf Hutprofilschiene oder Montageplatte ohne zusätzliche Blende.

Produkttyp
NH-Sicherungslasttrennschalter
Nennstrom
160 A
Sicherungsgröße
NH00
Ausführungen
Montage auf Hutschiene oder Montageplatte
Anschlussquerschnitt bei flexiblem Leiter
6 / 95mm²
Betriebstemperatur
-25…55 °C
Drehmoment
4,5Nm
Frequenz
50-60
Gerätelebensdauer, elektrische Schaltspiele
200
Gesamtverlustleistung unter Nennstrom
9 W
Isolationsspannung
1000 V
Schutzart
IP3X
Tiefe installiertes Produkt
80 mm
Zulässiger Bemessungsstrom unter 1 Sekunde
5 kA
Gerätelebensdauer mechanische Schaltspiele
1400
Strombelastbarkeit bei AC22 in Kategorie B
160 A
Gewicht
0.75 kg
Stoßspannungsfestigkeit
8 kV
Verlustleistung des Gerätes + einer mittleren Leitungslänge von 0,7m/pol
25.46 W
Anschlussquerschnitt bei starrem Leiter
6 - 95mm²
Höhe installiertes Produkt
200 mm
Breite installiertes Produkt
106 mm
Länge
150 mm
Suchwort
Sicherungslasttrenner NH00;Trenner
inkl NH-Sicherungen 3x160A

Fabrikat/Typ '....................................................' (vom Bieter auszufüllen)
Menge: 1,000 St

**1.2.50 Lasttrennschalter 3polig 63A für Hutschiene**
Lasttrennschalter 3polig 63A für Hutschiene oder
Montageplatte

Lasttrennschalter für die Montage auf Hutschiene oder
Montageplatte; Drehantrieb direkt am Gerät im
AUS-Zustand mit einem Vorhängeschloss verriegelbar;
Gewährleistet das Ein- und Ausschalten unter Last und
eine Sicherheitstrennfunktion in allen
Niederspannungsstromkreisen.

Bemessungsbetriebsspannung Ue:  380/415 V
liefern, montieren und betriebsfertig anschließen.
Fabrikat/Typ '....................................................' (vom Bieter auszufüllen)
Menge: 1,000 St

**1.2.60 Fehlerstromschutzschalter 4 polig 6kA 40A 30mA Typ A**
Fehlerstromschutzschalter 4 polig 6kA 40A 30mA Typ A

Fehlerstrom-Schutzschalter (FI) nach EN 61008-1, DIN EN
61008-2-1; VDE 0664 Teil 10 + 11, Berührungsschutz IP2x
nach DIN VDE 0106 Teil 100. Geeignet zum nachträglichen
Anbau von Zusatzeinrichtungen (Montage ohne Werkzeug).
Anschlussklemmen mit Draht-Einschiebe-Schutz,
Bi-Connect-Klemmen unten, externe blaue Test-Taste.
Alle Produkte mit VDE Zeichen. Beschriftungsmöglichkeit
direkt am Gerät.

Bemessungsbetriebsspannung Ue:  230/400 V
Nennstrom:  40 A
Typ des Fehlerstromschutzes:  A
Bemessungsfehlerstrom:  30 mA
Polanzahl:  4 P
Isolationsspannung:  500 V
Anschlussart:  Schraubtechnik
Anschlussquerschnitt bei
flexiblem Leiter:  16mm²
Anschlussquerschnitt bei starrem
Leiter:  25mm²
Anzahl Module:  4
Betriebstemperatur:  -25 bis 40 °C
Lagerungstemperatur:  -55 bis 70 °C

Fabrikat/Typ '....................................................' (vom Bieter auszufüllen)
Menge: 14,000 St

**1.2.70 Lasttrennschalter für Sicherungen D02 E18 63A AC400V 3polig Hutschiene**
Lasttrennschalter für Sicherungen D02 E18 63A AC400V
3polig Hutschiene

D0-Sicherungslasttrennschalter dreipolig schaltbar für
D02 Sicherungen, für Hutschienenmontage. Mit
Meldesystem für Sicherungsausfall durch LED.
Schraubkappenlose Stecktechnik bietet werksseitigen
dauerhaften Kontaktdruck. Keine Kontaktlockerung
während des Betriebes. Abschließbar mit Vorhängeschloss
und plombierbar. Entnehmbarer Sicherungsstecker mit
Fingerschutz. Entspricht der Gerätenorm IEC 60947-3.

Anschlussquerschnitt bei
flexiblem Leiter:  1,5 - 35mm²
Betriebstemperatur:  -25 bis 60 °C
Drehmoment:  3,3Nm
Frequenz:  50 Hz
Gerätelebensdauer, elektrische
Schaltspiele:  1500
Gesamtverlustleistung unter
Nennstrom:  5,4 W
Isolationsspannung:  800 V
Klemmenart bei den Eingängen:  Käfigklemmen
Klemmenart der Ausgänge:  Käfigklemmen
Schutzart:  IP20
Tiefe installiertes Produkt:  70 mm
Anzahl der Pole Produktion:  3
Montageart:  Trag-/Hutschiene
  35/15 mm TS35 nach
  DIN EN50022
Nennstrom für Sicherungseinsätze:
  20/25/32/35/40/50/63 A

liefern, montieren und betriebsfertig anschließen.

Fabrikat/Typ '....................................................' (vom Bieter auszufüllen)
Menge: 20,000 St

**1.2.80 Leitungsschutzschalter 3 polig 6kA B-Charakteristik 32A 3 Module**
Leitungsschutzschalter 3 polig 6kA B-Charakteristik 32A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  32 A
Auslösercharakteristik:  B
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 4,000 St

**1.2.90 Leitungsschutzschalter 3 polig 6kA C-Charakteristik 16A 3 Module**
Leitungsschutzschalter 3 polig 6kA C-Charakteristik 16A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  C
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 6,000 St

**1.2.100 Leitungsschutzschalter 3 polig 6kA B-Charakteristik 16A 3 Module**
Leitungsschutzschalter 3 polig 6kA B-Charakteristik 16A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 8,000 St

**1.2.110 Leitungsschutzschalter 1 polig 6kA B-Charakteristik 16A 1 Modul**
Leitungsschutzschalter 1 polig 6kA B-Charakteristik 16A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 65,000 St

**1.2.120 Leitungsschutzschalter 1 polig 6kA B-Charakteristik 10A 1 Modul**
Leitungsschutzschalter 1 polig 6kA B-Charakteristik 10A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  10 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 36,000 St

**1.2.130 Leitungsschutzschalter 1 polig 6kA B-Charakteristik 6A 1 Modul**
Leitungsschutzschalter 1 polig 6kA B-Charakteristik 6A
1 Modu

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  6 A
Auslösercharakteristik:  B
Ausschaltvermögen Icn AC nach IEC
60898-1:  6 kA
Ausschaltvermögen
Grenzkurzschlussstrom Icu AC IEC
60947-2:  10 kA
Ausschaltvermögen Icn bei 230V AC
nach IEC 60898-1:  6 kA
Polanzahl:  1 P
Isolationsspannung:  500 V
Stoßspannungsfestigkeit:  4000 V
Frequenz:  50/60 Hz
Anschlussart:  Schraubtechnik
Anschlussquerschn. des Eingangs
und Ausgangs mit Schrauben, bei
massivem Leiter:  1/35 mm²
Anschlussquerschn. des Zugangs
und Ausgangs mit Schrauben, bei
flexiblem Leiter:  1/25 mm²

liefern, montieren und betriebsfertig anschließen.l

Fabrikat/Typ '....................................................' (vom Bieter auszufüllen)
Menge: 12,000 St

**1.2.140 Hilfskontakt für MCB RCBO < 125A 1 Schließer und 1 Öffner 6A 240V**
Hilfskontakt für MCB RCBO < 125A 1 Schließer und 1 Öffner 6A 240V

liefern, montieren und betriebsfertig anschließen.

Fabrikat/Typ '....................................................' (vom Bieter auszufüllen)
Menge: 24,000 St

**1.2.150 Kontrollrelais, Phasen, 3 ph., Asymetrie**
Kontrollrelais, Phasen, 3 ph., Asymetrie
Kontrollrelais zur Phasenkontrolle und Asymmetrieüberwachung 3-phasig Asymmetriewert über Drehregler einstellbar. Phasenfolgeüberwachung Phasenverlust und Unterspannungserkennung (0,7 x Un)

  Anzahl Module :2
  Betriebstemperatur :-20…55 °C
  Lager-/Transporttemperatur :-40…70 °C
  Anschlussquerschnitt bei flexiblem Leiter :1 - 6mm²
  Anschlussquerschnitt bei starrem Leiter :1,5 - 10mm²
  Gesamtverlustleistung unter Nennstrom :4 W

liefern, montieren und betriebsfertig anschließen.

Fabrikat/Typ '....................................................' (vom Bieter auszufüllen)
Menge: 1,000 St

**1.2.160 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

liefern, montieren und betriebsfertig anschließen.

Fabrikat/Typ '....................................................' (vom Bieter auszufüllen)
Menge: 1,000 St

**1.2.170 InstallationsSchütze 25A 2S 230V**
InstallationsSchütze 25A 2S 230V

Schütz in kompakter Bauweise nach EN 61095 und DIN VDE
0637-3 sowie Berührungsschutz nach DIN VDE 0106 Teil
100. Kontaktstellungsanzeige durch Anzeigefenster,
integriertes Beschriftungsfeld und geeignet zum
nachträglichen Anbau von Zusatzeinrichtung. Hinweise:
Werden direkt mehrere Geräte eingebaut, ist neben jedem
zweiten Gerät ein Distanzstück (1/2 PLE) einzubauen.

Nennstrom:  25 A
Anzahl Module:  1
Bemessungsbetriebsspannung Ue:  230 V
Isolationsspannung:  250 V
Betriebstemperatur:  -10 bis 50 °C
Lagerungstemperatur:  -40 bis 80 °C
Anschlussart:  Schraubtechnik
Anschlussquerschnitt bei
flexiblem Leiter:  1 - 6mm²
Anschlussquerschnitt bei starrem
Leiter:  1 - 10mm²
Kontaktart:  2S

liefern, montieren und betriebsfertig anschließen.

Fabrikat/Typ '....................................................' (vom Bieter auszufüllen)
Menge: 6,000 St

*Hinweis: Etagenverteilung UV OG / Küche*

**1.2.180 Etagenverteilung UV OG / Küche**
Feldvert. AP, univ., IP44, SKII, 252PLE, 3x7 Reihen, 1100x800x161mm, ohne Klemme

Feldverteiler nach DIN EN 61 439-1/-3 zum Einbau für Geräte bis 125 A, Luft- und Kriechstrecken nach DIN EN 60664-1. Bestehend aus Schrank mit Tür aus pulverbeschichtetem und eingebranntem Stahlblech. Ab Schrankbreite 800 mm (3-feldig) zwei türiger Aufbau. Rechte Türen maximal 2-feldig breit. Komplettschrank mit Einbausatz bestückt mit profilierten Tragschienen, 7,5 mm hohen Hutschienen in 125 mm Mittenabstand und passenden Berührungsschutzabdeckungen, ohne PE/N-QuickConnect-Klemmen und ohne Träger. Leitungseinführungen oben/unten durch herausnehmbare flexiblen Kunststoffflanschplatten, zusätzlich austauschbar. Tür mit innenliegenden justierbaren Scharnieren und einem Öffnungswinkel von 110°. Türen rechts und links anschlagbar, werkzeugloser wechselbar Türanschlag. Türverschluss serienmäßig mit Dreipunkt-Stangenverschluss und plombierbaren Klappgriff. Hinweis: Sperrbare Schließsysteme und Türen sind austauschbar.

Montage auf: Aufputz
Anzahl der Schienen: 21
Anzahl Reihen: 7
Anzahl Felder: 3
Anzahl Module: 252
Höhe: 1100 mm
Breite: 800 mm
Tiefe: 165 mm
Anzahl Schranktüren: 2
Anzahl der Schlösser: 0
Ausführung des Handgriffes: Klinke
Werkstoff: Stahl
Schutzklasse: Schutzklasse II
Stoßfestigkeit IK: IK09
IP-Klasse (Ingress Protection): IP44
Halogenfrei: Nein
Schließungstyp: Stangenschloss

1 Spannungsüberwachungsbaustein der Sicherheitsbeleuchtung gemäß gesonderter Beschreibung

- Einspeiseklemmen (LLLNPE) 25mm²
- Abgangsklemmen (LLLNPE) 2,5 - 6mm²
- Steuerleitungsklemmleiste 8x0,6-1,5mm²

Die oberen 2 Reihen sind als Montageplatz für Reihenklemmen vorgesehen und je Stromkreis entsprechend zu
bestücken.

komplett mit allen Klein-u. Befestigungsteilen liefern
und betriebsfertig montieren
Leitfabrikat:
Hersteller: Hager
Typ: FWB73A

oder gleichwertig

Fabrikat/Typ '....................................................' (vom Bieter auszufüllen)
Menge: 1,000 St

**1.2.190 Lasttrennschalter 3polig 63A für Hutschiene**
Lasttrennschalter 3polig 63A für Hutschiene oder
Montageplatte

Lasttrennschalter für die Montage auf Hutschiene oder
Montageplatte; Drehantrieb direkt am Gerät im
AUS-Zustand mit einem Vorhängeschloss verriegelbar;
Gewährleistet das Ein- und Ausschalten unter Last und
eine Sicherheitstrennfunktion in allen
Niederspannungsstromkreisen.

Bemessungsbetriebsspannung Ue:  380/415 V

liefern, montieren und betriebsfertig anschließen.

Fabrikat/Typ '....................................................' (vom Bieter auszufüllen)
Menge: 1,000 St

**1.2.200 Fehlerstromschutzschalter 4 polig 6kA 40A 30mA Typ A**
Fehlerstromschutzschalter 4 polig 6kA 40A 30mA Typ A

Fehlerstrom-Schutzschalter (FI) nach EN 61008-1, DIN EN
61008-2-1; VDE 0664 Teil 10 + 11, Berührungsschutz IP2x
nach DIN VDE 0106 Teil 100. Geeignet zum nachträglichen
Anbau von Zusatzeinrichtungen (Montage ohne Werkzeug).
Anschlussklemmen mit Draht-Einschiebe-Schutz,
Bi-Connect-Klemmen unten, externe blaue Test-Taste.
Alle Produkte mit VDE Zeichen. Beschriftungsmöglichkeit
direkt am Gerät.

Bemessungsbetriebsspannung Ue:  230/400 V
Nennstrom:  40 A
Typ des Fehlerstromschutzes:  A
Bemessungsfehlerstrom:  30 mA
Polanzahl:  4 P
Isolationsspannung:  500 V
Anschlussart:  Schraubtechnik
Anschlussquerschnitt bei
flexiblem Leiter:  16mm²
Anschlussquerschnitt bei starrem
Leiter:  25mm²
Anzahl Module:  4
Betriebstemperatur:  -25 bis 40 °C
Lagerungstemperatur:  -55 bis 70 °C

liefern, montieren und betriebsfertig anschließen.

Fabrikat/Typ '....................................................' (vom Bieter auszufüllen)
Menge: 14,000 St

**1.2.210 Lasttrennschalter für Sicherungen D02 E18 63A AC400V 3polig Hutschiene**
Lasttrennschalter für Sicherungen D02 E18 63A AC400V
3polig Hutschiene

D0-Sicherungslasttrennschalter dreipolig schaltbar für
D02 Sicherungen, für Hutschienenmontage. Mit
Meldesystem für Sicherungsausfall durch LED.
Schraubkappenlose Stecktechnik bietet werksseitigen
dauerhaften Kontaktdruck. Keine Kontaktlockerung
während des Betriebes. Abschließbar mit Vorhängeschloss
und plombierbar. Entnehmbarer Sicherungsstecker mit
Fingerschutz. Entspricht der Gerätenorm IEC 60947-3.

Anschlussquerschnitt bei
flexiblem Leiter:  1,5 - 35mm²
Betriebstemperatur:  -25 bis 60 °C
Drehmoment:  3,3Nm
Frequenz:  50 Hz
Gerätelebensdauer, elektrische
Schaltspiele:  1500
Gesamtverlustleistung unter
Nennstrom:  5,4 W
Isolationsspannung:  800 V
Klemmenart bei den Eingängen:  Käfigklemmen
Klemmenart der Ausgänge:  Käfigklemmen
Schutzart:  IP20
Tiefe installiertes Produkt:  70 mm
Anzahl der Pole Produktion:  3
Montageart:  Trag-/Hutschiene
  35/15 mm TS35 nach
  DIN EN50022
Nennstrom für Sicherungseinsätze:
  20/25/32/35/40/50/63 A

liefern, montieren und betriebsfertig anschließen.

Fabrikat/Typ '....................................................' (vom Bieter auszufüllen)
Menge: 14,000 St

**1.2.220 Leitungsschutzschalter 3 polig 6kA B-Charakteristik 32A 3 Module**
Leitungsschutzschalter 3 polig 6kA B-Charakteristik 32A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  32 A
Auslösercharakteristik:  B
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 4,000 St

**1.2.230 Leitungsschutzschalter 3 polig 6kA C-Charakteristik 16A 3 Module**
Leitungsschutzschalter 3 polig 6kA C-Charakteristik 16A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  C
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 3,000 St

**1.2.240 Leitungsschutzschalter 1 polig 6kA B-Charakteristik 10A 1 Modul**
Leitungsschutzschalter 1 polig 6kA B-Charakteristik 10A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  10 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 16,000 St

**1.2.250 Leitungsschutzschalter 1 polig 6kA B-Charakteristik 16A 1 Modul**
Leitungsschutzschalter 1 polig 6kA B-Charakteristik 16A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 32,000 St

**1.2.260 Hilfskontakt für MCB RCBO < 125A 1 Schließer und 1 Öffner 6A 240V**
Hilfskontakt für MCB RCBO < 125A 1 Schließer und 1 Öffner 6A 240V

liefern, montieren und betriebsfertig anschließen.

Fabrikat/Typ '....................................................' (vom Bieter auszufüllen)
Menge: 28,000 St

**1.2.270 Kontrollrelais, Phasen, 3 ph., Asymetrie**
Kontrollrelais, Phasen, 3 ph., Asymetrie
Kontrollrelais zur Phasenkontrolle und Asymmetrieüberwachung 3-phasig Asymmetriewert über Drehregler einstellbar. Phasenfolgeüberwachung Phasenverlust und Unterspannungserkennung (0,7 x Un)

  Anzahl Module :2
  Betriebstemperatur :-20…55 °C
  Lager-/Transporttemperatur :-40…70 °C
  Anschlussquerschnitt bei flexiblem Leiter :1 - 6mm²
  Anschlussquerschnitt bei starrem Leiter :1,5 - 10mm²
  Gesamtverlustleistung unter Nennstrom :4 W

liefern, montieren und betriebsfertig anschließen.

Fabrikat/Typ '....................................................' (vom Bieter auszufüllen)
Menge: 1,000 St

**1.2.280 Energiezähler 3phasig, direkt 80A**
Energiezähler 3phasig, direkt 80A, 4M, S0, MID

Energiezähler zur 4-Quadrantenmessung mit folgenden Genauigkeitsklassen: Wirkenergie Class B nach DIN EN 50470-3, Wirkleistung Class 1 nach IEC 62053-21, Wirkleistung Class 1 nach IEC 61557-12 und Blindleistung Class 2 nach IEC 62053-23. Der Zweirichtungszähler wird ab Werk MID zertifiziert (ein Plombierset im Lieferumfang enthalten) und enthält einen rücksetzbaren Teilzähler. Zur Messung von Energiebezug- und Energielieferung in allen Netzsystemen geeignet. 2 Tarifzählungen über 230 V AC ansteuerbar und Ausgabe über 2 Impulsausgänge konfigurierbar. Digitales Display mit Beleuchtung zur Anzeige von bezogener und gelieferter Wirk- (kWh) und Blindenergie (kvarh) für alle Tarife. Zusätzlich werden je Außenleiter die Echtzeitmesswerte für Wirkleistung (kW), Blindleistung (kvar), Scheinleistung (kVA), Spannung (V), Strom (A), Leistungsfaktor, Frequenz (Hz) und Tarif in einer Auflösung bis zu 9 Stellen inklusive zwei Nachkommastellen angezeigt. Über Impulsausgang werden die Messwerte für bezogene und gelieferte Wirk-(kWh) und Blindenergie(kvarh) so wie die bezogene Wirkenergie (kWh) für Tarif 1 und Tarif 2 ausgegeben. Alle Messwerte und Energiewerte für Tarif1 und Tarif2 können zusätzlich über eine IR-Schnittstelle ausgegeben werden. Verdrahtungsfehler und Anschlussfehler werden angezeigt und die Messdaten werden periodisches abgespeichert.

Anzahl Module: 4
Anschlussart: Direktanschluss
Messsystem: Direktmessung
Frequenzmessbereich: 45 - 65 Hz
Genauigkeitsklasse: B
IP-Klasse (Ingress Protection): IP20
Betriebstemperatur: -25 - 55 °C
Lager-/Transporttemperatur: -25 - 70 °C
Leistungsaufnahme VA: 2 VA

liefern, montieren und betriebsfertig anschließen.

Fabrikat/Typ '....................................................' (vom Bieter auszufüllen)
Menge: 2,000 St

**1.2.290 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

liefern, montieren und betriebsfertig anschließen.

Fabrikat/Typ '....................................................' (vom Bieter auszufüllen)
Menge: 1,000 St

*Hinweis: Etagenverteilung UV Garage*

**1.2.300 Etagenverteilung UV Garage**
Feldvert. AP, univers, IP44, SKII, 144PLE, 2x6 Reihen, 950x550x161mm, o.Klemme

Feldverteiler nach DIN EN 61 439-1/-3 zum Einbau für Geräte bis 125 A, Luft- und Kriechstrecken nach DIN EN 60664-1. Bestehend aus Schrank mit Tür aus pulverbeschichtetem und eingebranntem Stahlblech. Ab Schrankbreite 800 mm (3-feldig) zwei türiger Aufbau. Rechte Türen maximal 2-feldig breit. Komplettschrank mit Einbausatz bestückt mit profilierten Tragschienen, 7,5 mm hohen Hutschienen in 125 mm Mittenabstand und passenden Berührungsschutzabdeckungen, ohne PE/N-QuickConnect-Klemmen und ohne Träger. Leitungseinführungen oben/unten durch herausnehmbare flexiblen Kunststoffflanschplatten, zusätzlich austauschbar. Tür mit innenliegenden justierbaren Scharnieren und einem Öffnungswinkel von 110°. Türen rechts und links anschlagbar, werkzeugloser wechselbar Türanschlag. Türverschluss serienmäßig mit Dreipunkt-Stangenverschluss und plombierbaren Klappgriff. Hinweis: Sperrbare Schließsysteme und Türen sind austauschbar.

Montage auf: Aufputz
Anzahl der Schienen: 12
Anzahl Reihen: 6
Anzahl Felder: 2
Anzahl Module: 144
Höhe: 950 mm
Breite: 550 mm
Tiefe: 165 mm
Anzahl Schranktüren: 1
Anzahl der Schlösser: 0
Ausführung des Handgriffes: Klinke
Werkstoff: Stahl
Schutzklasse: Schutzklasse II
Stoßfestigkeit IK: IK09
IP-Klasse (Ingress Protection): IP44
Halogenfrei: Nein
Schließungstyp: Ohne Schloss

1 Spannungsüberwachungsbaustein der Sicherheitsbeleuchtung gemäß gesonderter Beschreibung

- Einspeiseklemmen (LLLNPE) 25mm²
- Abgangsklemmen (LLLNPE) 2,5 - 6mm²
- Steuerleitungsklemmleiste 8x0,6-1,5mm²

Die oberen 2 Reihen sind als Montageplatz für Reihenklemmen vorgesehen und je Stromkreis entsprechend zu
bestücken.

komplett mit allen Klein-u. Befestigungsteilen liefern
und betriebsfertig montieren
Leitfabrikat:
Hersteller: Hager
Typ: FWB62A

oder gleichwertig

Fabrikat/Typ '....................................................' (vom Bieter auszufüllen)
Menge: 1,000 St

**1.2.310 Lasttrennschalter 3polig 63A für Hutschiene**
Lasttrennschalter 3polig 63A für Hutschiene oder
Montageplatte

Lasttrennschalter für die Montage auf Hutschiene oder
Montageplatte; Drehantrieb direkt am Gerät im
AUS-Zustand mit einem Vorhängeschloss verriegelbar;
Gewährleistet das Ein- und Ausschalten unter Last und
eine Sicherheitstrennfunktion in allen
Niederspannungsstromkreisen.

Bemessungsbetriebsspannung Ue:  380/415 V

liefern, montieren und betriebsfertig anschließen.

Fabrikat/Typ '....................................................' (vom Bieter auszufüllen)
Menge: 1,000 St

**1.2.320 Fehlerstromschutzschalter 4 polig 6kA 40A 30mA Typ A**
Fehlerstromschutzschalter 4 polig 6kA 40A 30mA Typ A

Fehlerstrom-Schutzschalter (FI) nach EN 61008-1, DIN EN
61008-2-1; VDE 0664 Teil 10 + 11, Berührungsschutz IP2x
nach DIN VDE 0106 Teil 100. Geeignet zum nachträglichen
Anbau von Zusatzeinrichtungen (Montage ohne Werkzeug).
Anschlussklemmen mit Draht-Einschiebe-Schutz,
Bi-Connect-Klemmen unten, externe blaue Test-Taste.
Alle Produkte mit VDE Zeichen. Beschriftungsmöglichkeit
direkt am Gerät.

Bemessungsbetriebsspannung Ue:  230/400 V
Nennstrom:  40 A
Typ des Fehlerstromschutzes:  A
Bemessungsfehlerstrom:  30 mA
Polanzahl:  4 P
Isolationsspannung:  500 V
Anschlussart:  Schraubtechnik
Anschlussquerschnitt bei
flexiblem Leiter:  16mm²
Anschlussquerschnitt bei starrem
Leiter:  25mm²
Anzahl Module:  4
Betriebstemperatur:  -25 bis 40 °C
Lagerungstemperatur:  -55 bis 70 °C

liefern, montieren und betriebsfertig anschließen.

Fabrikat/Typ '....................................................' (vom Bieter auszufüllen)
Menge: 6,000 St

**1.2.330 Lasttrennschalter für Sicherungen D02 E18 63A AC400V 3polig Hutschiene**
Lasttrennschalter für Sicherungen D02 E18 63A AC400V
3polig Hutschiene

D0-Sicherungslasttrennschalter dreipolig schaltbar für
D02 Sicherungen, für Hutschienenmontage. Mit
Meldesystem für Sicherungsausfall durch LED.
Schraubkappenlose Stecktechnik bietet werksseitigen
dauerhaften Kontaktdruck. Keine Kontaktlockerung
während des Betriebes. Abschließbar mit Vorhängeschloss
und plombierbar. Entnehmbarer Sicherungsstecker mit
Fingerschutz. Entspricht der Gerätenorm IEC 60947-3.

Anschlussquerschnitt bei
flexiblem Leiter:  1,5 - 35mm²
Betriebstemperatur:  -25 bis 60 °C
Drehmoment:  3,3Nm
Frequenz:  50 Hz
Gerätelebensdauer, elektrische
Schaltspiele:  1500
Gesamtverlustleistung unter
Nennstrom:  5,4 W
Isolationsspannung:  800 V
Klemmenart bei den Eingängen:  Käfigklemmen
Klemmenart der Ausgänge:  Käfigklemmen
Schutzart:  IP20
Tiefe installiertes Produkt:  70 mm
Anzahl der Pole Produktion:  3
Montageart:  Trag-/Hutschiene
  35/15 mm TS35 nach
  DIN EN50022
Nennstrom für Sicherungseinsätze:
  20/25/32/35/40/50/63 A

liefern, montieren und betriebsfertig anschließen.

Fabrikat/Typ '....................................................' (vom Bieter auszufüllen)
Menge: 7,000 St

**1.2.340 Leitungsschutzschalter 3 polig 6kA B-Charakteristik 32A 3 Module**
Leitungsschutzschalter 3 polig 6kA B-Charakteristik 32A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  32 A
Auslösercharakteristik:  B
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 1,000 St

**1.2.350 Leitungsschutzschalter 3 polig 6kA C-Charakteristik 16A 3 Module**
Leitungsschutzschalter 3 polig 6kA C-Charakteristik 16A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  C
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 2,000 St

**1.2.360 Leitungsschutzschalter 1 polig 6kA B-Charakteristik 10A 1 Modul**
Leitungsschutzschalter 1 polig 6kA B-Charakteristik 10A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  10 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 8,000 St

**1.2.370 Leitungsschutzschalter 1 polig 6kA B-Charakteristik 16A 1 Modul**
Leitungsschutzschalter 1 polig 6kA B-Charakteristik 16A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 6,000 St

**1.2.380 Hilfskontakt für MCB RCBO < 125A 1 Schließer und 1 Öffner 6A 240V**
Hilfskontakt für MCB RCBO < 125A 1 Schließer und 1 Öffner 6A 240V

liefern, montieren und betriebsfertig anschließen.

Fabrikat/Typ '....................................................' (vom Bieter auszufüllen)
Menge: 6,000 St

**1.2.390 Kontrollrelais, Phasen, 3 ph., Asymetrie**
Kontrollrelais, Phasen, 3 ph., Asymetrie
Kontrollrelais zur Phasenkontrolle und Asymmetrieüberwachung 3-phasig Asymmetriewert über Drehregler einstellbar. Phasenfolgeüberwachung Phasenverlust und Unterspannungserkennung (0,7 x Un)

  Anzahl Module :2
  Betriebstemperatur :-20…55 °C
  Lager-/Transporttemperatur :-40…70 °C
  Anschlussquerschnitt bei flexiblem Leiter :1 - 6mm²
  Anschlussquerschnitt bei starrem Leiter :1,5 - 10mm²
  Gesamtverlustleistung unter Nennstrom :4 W

liefern, montieren und betriebsfertig anschließen.

Fabrikat/Typ '....................................................' (vom Bieter auszufüllen)
Menge: 1,000 St

**1.2.400 Energiezähler 3phasig, direkt 80A**
Energiezähler 3phasig, direkt 80A, 4M, S0, MID

Energiezähler zur 4-Quadrantenmessung mit folgenden Genauigkeitsklassen: Wirkenergie Class B nach DIN EN 50470-3, Wirkleistung Class 1 nach IEC 62053-21, Wirkleistung Class 1 nach IEC 61557-12 und Blindleistung Class 2 nach IEC 62053-23. Der Zweirichtungszähler wird ab Werk MID zertifiziert (ein Plombierset im Lieferumfang enthalten) und enthält einen rücksetzbaren Teilzähler. Zur Messung von Energiebezug- und Energielieferung in allen Netzsystemen geeignet. 2 Tarifzählungen über 230 V AC ansteuerbar und Ausgabe über 2 Impulsausgänge konfigurierbar. Digitales Display mit Beleuchtung zur Anzeige von bezogener und gelieferter Wirk- (kWh) und Blindenergie (kvarh) für alle Tarife. Zusätzlich werden je Außenleiter die Echtzeitmesswerte für Wirkleistung (kW), Blindleistung (kvar), Scheinleistung (kVA), Spannung (V), Strom (A), Leistungsfaktor, Frequenz (Hz) und Tarif in einer Auflösung bis zu 9 Stellen inklusive zwei Nachkommastellen angezeigt. Über Impulsausgang werden die Messwerte für bezogene und gelieferte Wirk-(kWh) und Blindenergie(kvarh) so wie die bezogene Wirkenergie (kWh) für Tarif 1 und Tarif 2 ausgegeben. Alle Messwerte und Energiewerte für Tarif1 und Tarif2 können zusätzlich über eine IR-Schnittstelle ausgegeben werden. Verdrahtungsfehler und Anschlussfehler werden angezeigt und die Messdaten werden periodisches abgespeichert.

Anzahl Module: 4
Anschlussart: Direktanschluss
Messsystem: Direktmessung
Frequenzmessbereich: 45 - 65 Hz
Genauigkeitsklasse: B
IP-Klasse (Ingress Protection): IP20
Betriebstemperatur: -25 - 55 °C
Lager-/Transporttemperatur: -25 - 70 °C
Leistungsaufnahme VA: 2 VA

liefern, montieren und betriebsfertig anschließen.

Fabrikat/Typ '....................................................' (vom Bieter auszufüllen)
Menge: 1,000 St

**1.2.410 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

liefern, montieren und betriebsfertig anschließen.

Fabrikat/Typ '....................................................' (vom Bieter auszufüllen)
Menge: 1,000 St

*Hinweis: Etagenverteilung UV Turnhalle / Altbau*

**1.2.420 Etagenverteilung UV Turnhalle / Altbau**
Feldvert. AP, univers, IP44, SKII, 168PLE, 2x7 Reihen, 1150x550x161mm, o. Klemme

Feldverteiler nach DIN EN 61 439-1/-3 zum Einbau für Geräte bis 125 A, Luft- und Kriechstrecken nach DIN EN 60664-1. Bestehend aus Schrank mit Tür aus pulverbeschichtetem und eingebranntem Stahlblech. Ab Schrankbreite 800 mm (3-feldig) zwei türiger Aufbau. Rechte Türen maximal 2-feldig breit. Komplettschrank mit Einbausatz bestückt mit profilierten Tragschienen, 7,5 mm hohen Hutschienen in 125 mm Mittenabstand und passenden Berührungsschutzabdeckungen, ohne PE/N-QuickConnect-Klemmen und ohne Träger. Leitungseinführungen oben/unten durch herausnehmbare flexiblen Kunststoffflanschplatten, zusätzlich austauschbar. Tür mit innenliegenden justierbaren Scharnieren und einem Öffnungswinkel von 110°. Türen rechts und links anschlagbar, werkzeugloser wechselbar Türanschlag. Türverschluss serienmäßig mit Dreipunkt-Stangenverschluss und plombierbaren Klappgriff. Hinweis: Sperrbare Schließsysteme und Türen sind austauschbar.

Montage auf: Aufputz
Anzahl der Schienen: 14
Anzahl Reihen: 7
Anzahl Felder: 2
Anzahl Module: 168
Höhe: 1100 mm
Breite: 550 mm
Tiefe: 165 mm
Anzahl Schranktüren: 1
Anzahl der Schlösser: 0
Ausführung des Handgriffes: Klinke
Werkstoff: Stahl
Schutzklasse: Schutzklasse II
Stoßfestigkeit IK: IK09
IP-Klasse (Ingress Protection): IP44
Halogenfrei: Nein
Schließungstyp: Ohne Schloss

1 Spannungsüberwachungsbaustein der Sicherheitsbeleuchtung gemäß gesonderter Beschreibung

- Einspeiseklemmen (LLLNPE) 25mm²
- Abgangsklemmen (LLLNPE) 2,5 - 6mm²
- Steuerleitungsklemmleiste 8x0,6-1,5mm²

Die oberen 2 Reihen sind als Montageplatz für Reihenklemmen vorgesehen und je Stromkreis entsprechend zu
bestücken.

komplett mit allen Klein-u. Befestigungsteilen liefern
und betriebsfertig montieren
Leitfabrikat:
Hersteller: Hager
Typ: FWB72A

oder gleichwertig

Fabrikat/Typ '....................................................'
Menge: 1,000 St

**1.2.430 Lasttrennschalter 3polig 63A für Hutschiene**
Lasttrennschalter 3polig 63A für Hutschiene oder
Montageplatte

Lasttrennschalter für die Montage auf Hutschiene oder
Montageplatte; Drehantrieb direkt am Gerät im
AUS-Zustand mit einem Vorhängeschloss verriegelbar;
Gewährleistet das Ein- und Ausschalten unter Last und
eine Sicherheitstrennfunktion in allen
Niederspannungsstromkreisen.

Bemessungsbetriebsspannung Ue:  380/415 V

liefern, montieren und betriebsfertig anschließen.

Fabrikat/Typ '....................................................' (vom Bieter auszufüllen)
Menge: 1,000 St

**1.2.440 Fehlerstromschutzschalter 4 polig 6kA 40A 30mA Typ A**
Fehlerstromschutzschalter 4 polig 6kA 40A 30mA Typ A

Fehlerstrom-Schutzschalter (FI) nach EN 61008-1, DIN EN
61008-2-1; VDE 0664 Teil 10 + 11, Berührungsschutz IP2x
nach DIN VDE 0106 Teil 100. Geeignet zum nachträglichen
Anbau von Zusatzeinrichtungen (Montage ohne Werkzeug).
Anschlussklemmen mit Draht-Einschiebe-Schutz,
Bi-Connect-Klemmen unten, externe blaue Test-Taste.
Alle Produkte mit VDE Zeichen. Beschriftungsmöglichkeit
direkt am Gerät.

Bemessungsbetriebsspannung Ue:  230/400 V
Nennstrom:  40 A
Typ des Fehlerstromschutzes:  A
Bemessungsfehlerstrom:  30 mA
Polanzahl:  4 P
Isolationsspannung:  500 V
Anschlussart:  Schraubtechnik
Anschlussquerschnitt bei
flexiblem Leiter:  16mm²
Anschlussquerschnitt bei starrem
Leiter:  25mm²
Anzahl Module:  4
Betriebstemperatur:  -25 bis 40 °C
Lagerungstemperatur:  -55 bis 70 °C

liefern, montieren und betriebsfertig anschließen.

Fabrikat/Typ '....................................................' (vom Bieter auszufüllen)
Menge: 10,000 St

**1.2.450 Lasttrennschalter für Sicherungen D02 E18 63A AC400V 3polig Hutschiene**
Lasttrennschalter für Sicherungen D02 E18 63A AC400V
3polig Hutschiene

D0-Sicherungslasttrennschalter dreipolig schaltbar für
D02 Sicherungen, für Hutschienenmontage. Mit
Meldesystem für Sicherungsausfall durch LED.
Schraubkappenlose Stecktechnik bietet werksseitigen
dauerhaften Kontaktdruck. Keine Kontaktlockerung
während des Betriebes. Abschließbar mit Vorhängeschloss
und plombierbar. Entnehmbarer Sicherungsstecker mit
Fingerschutz. Entspricht der Gerätenorm IEC 60947-3.

Anschlussquerschnitt bei
flexiblem Leiter:  1,5 - 35mm²
Betriebstemperatur:  -25 bis 60 °C
Drehmoment:  3,3Nm
Frequenz:  50 Hz
Gerätelebensdauer, elektrische
Schaltspiele:  1500
Gesamtverlustleistung unter
Nennstrom:  5,4 W
Isolationsspannung:  800 V
Klemmenart bei den Eingängen:  Käfigklemmen
Klemmenart der Ausgänge:  Käfigklemmen
Schutzart:  IP20
Tiefe installiertes Produkt:  70 mm
Anzahl der Pole Produktion:  3
Montageart:  Trag-/Hutschiene
  35/15 mm TS35 nach
  DIN EN50022
Nennstrom für Sicherungseinsätze:
  20/25/32/35/40/50/63 A

liefern, montieren und betriebsfertig anschließen.

Fabrikat/Typ '....................................................' (vom Bieter auszufüllen)
Menge: 8,000 St

**1.2.460 Leitungsschutzschalter 3 polig 6kA B-Charakteristik 32A 3 Module**
Leitungsschutzschalter 3 polig 6kA B-Charakteristik 32A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  32 A
Auslösercharakteristik:  B
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 1,000 St

**1.2.470 Leitungsschutzschalter 3 polig 6kA C-Charakteristik 16A 3 Module**
Leitungsschutzschalter 3 polig 6kA C-Charakteristik 16A
3 Module

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  C
Ausschaltvermögen Icn AC nach IEC
60898-1:  6 kA
Polanzahl:  3 P
Isolationsspannung:  500 V
Stoßspannungsfestigkeit:  4000 V
Frequenz:  50/60 Hz
Anschlussart:  Schraubtechnik
Anschlussquerschn. des Eingangs
und Ausgangs mit Schrauben, bei
massivem Leiter:  1/35 mm²
Anschlussquerschn. des Zugangs
und Ausgangs mit Schrauben, bei
flexiblem Leiter:  1/25 mm²

liefern, montieren und betriebsfertig anschließen.

Fabrikat/Typ '....................................................' (vom Bieter auszufüllen)
Menge: 1,000 St

**1.2.480 Leitungsschutzschalter 1 polig 6kA B-Charakteristik 10A 1 Modul**
Leitungsschutzschalter 1 polig 6kA B-Charakteristik 10A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  10 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 16,000 St

**1.2.490 Leitungsschutzschalter 1 polig 6kA B-Charakteristik 16A 1 Modul**
Leitungsschutzschalter 1 polig 6kA B-Charakteristik 16A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 20,000 St

**1.2.500 Hilfskontakt für MCB RCBO < 125A 1 Schließer und 1 Öffner 6A 240V**
Hilfskontakt für MCB RCBO < 125A 1 Schließer und 1 Öffner 6A 240V

liefern, montieren und betriebsfertig anschließen.

Fabrikat/Typ '....................................................' (vom Bieter auszufüllen)
Menge: 20,000 St

**1.2.510 Kontrollrelais, Phasen, 3 ph., Asymetrie**
Kontrollrelais, Phasen, 3 ph., Asymetrie
Kontrollrelais zur Phasenkontrolle und Asymmetrieüberwachung 3-phasig Asymmetriewert über Drehregler einstellbar. Phasenfolgeüberwachung Phasenverlust und Unterspannungserkennung (0,7 x Un)

  Anzahl Module :2
  Betriebstemperatur :-20…55 °C
  Lager-/Transporttemperatur :-40…70 °C
  Anschlussquerschnitt bei flexiblem Leiter :1 - 6mm²
  Anschlussquerschnitt bei starrem Leiter :1,5 - 10mm²
  Gesamtverlustleistung unter Nennstrom :4 W

liefern, montieren und betriebsfertig anschließen.

Fabrikat/Typ '....................................................' (vom Bieter auszufüllen)
Menge: 1,000 St

**1.2.520 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

liefern, montieren und betriebsfertig anschließen.

Fabrikat/Typ '....................................................' (vom Bieter auszufüllen)
Menge: 1,000 St

*Hinweis: Verteilung UV Sporthalle*

**1.2.530 Etagenverteilung UV Sporthalle**
Feldvert. AP, univers, IP44, SKII, 84PLE, 1x7 Reihen1100x300x161mm, ohne Klemme

Feldverteiler nach DIN EN 61 439-1/-3 zum Einbau für Geräte bis 125 A, Luft- und Kriechstrecken nach DIN EN 60664-1. Bestehend aus Schrank mit Tür aus pulverbeschichtetem und eingebranntem Stahlblech. Ab Schrankbreite 800 mm (3-feldig) zwei türiger Aufbau. Rechte Türen maximal 2-feldig breit. Komplettschrank mit Einbausatz bestückt mit profilierten Tragschienen, 7,5 mm hohen Hutschienen in 125 mm Mittenabstand und passenden Berührungsschutzabdeckungen, ohne PE/N-QuickConnect-Klemmen und ohne Träger. Leitungseinführungen oben/unten durch herausnehmbare flexiblen Kunststoffflanschplatten, zusätzlich austauschbar. Tür mit innenliegenden justierbaren Scharnieren und einem Öffnungswinkel von 110°. Türen rechts und links anschlagbar, werkzeugloser wechselbar Türanschlag. Türverschluss serienmäßig mit Dreipunkt-Stangenverschluss und plombierbaren Klappgriff. Hinweis: Sperrbare Schließsysteme und Türen sind austauschbar.

Montage auf: Aufputz
Anzahl der Schienen: 7
Anzahl Reihen: 7
Anzahl Felder: 1
Anzahl Module: 84
Höhe: 1100 mm
Breite: 300 mm
Tiefe: 165 mm
Anzahl Schranktüren: 1
Anzahl der Schlösser: 0
Ausführung des Handgriffes: Klinke
Werkstoff: Stahl
Schutzklasse: Schutzklasse II
Stoßfestigkeit IK: IK09
IP-Klasse (Ingress Protection): IP44
Halogenfrei: Nein
Schließungstyp: Ohne Schloss

1 Spannungsüberwachungsbaustein der Sicherheitsbeleuchtung gemäß gesonderter Beschreibung

- Einspeiseklemmen (LLLNPE) 25mm²
- Abgangsklemmen (LLLNPE) 2,5 - 6mm²
- Steuerleitungsklemmleiste 8x0,6-1,5mm²

Die oberen 2 Reihen sind als Montageplatz für Reihenklemmen vorgesehen und je Stromkreis entsprechend zu
bestücken.

komplett mit allen Klein-u. Befestigungsteilen liefern
und betriebsfertig montieren
Leitfabrikat:
Hersteller: Hager
Typ: FWB71A

oder gleichwertig

Fabrikat/Typ '....................................................'
Menge: 1,000 St

**1.2.540 Lasttrennschalter 3polig 63A für Hutschiene**
Lasttrennschalter 3polig 63A für Hutschiene oder
Montageplatte

Lasttrennschalter für die Montage auf Hutschiene oder
Montageplatte; Drehantrieb direkt am Gerät im
AUS-Zustand mit einem Vorhängeschloss verriegelbar;
Gewährleistet das Ein- und Ausschalten unter Last und
eine Sicherheitstrennfunktion in allen
Niederspannungsstromkreisen.

Bemessungsbetriebsspannung Ue:  380/415 V

liefern, montieren und betriebsfertig anschließen.

Fabrikat/Typ '....................................................' (vom Bieter auszufüllen)
‑
Menge: 1,000 St

**1.2.550 Überspannungsableiter T2 4P 40kA TT/TNS Defektanzeige + Kontakt**
Überspannungsableiter T2 4P 40kA TT/TNS Defektanzeige + Kontakt
Überspannungsableiter vom Typ 2 in 3+1-Schaltung, zum Schutz von dreiphasigen TT- und TN-S-Systemen. Bestehend aus einem vierfach Basiselement, drei Schutzsteckern mit temperaturüberwachtem Hochleistungsvaristor und einem Stecker als Summenstromfunkenstrecke mit dynamischer Abtrennvorrichtung. Optische Defektmeldung an den Steckern bei Überlastung. Wechslerkontakt für Defektfernmeldung. Anschlüsse für die aktiven Leiter von unten, für Erde/PE und Fernmeldekontakt von oben. Biconnect-Klemmen zum Anschluss von Rundleitern und Verdrahtungsbrücken. Beschriftungsmöglichkeit am Basiselement.

  Schutzpegel Up :1,35 kV
  Bemessungsspannung Uc laut IEC61643-1 :275 V
  Schutzpegel Up L-PE/N-PE IEC61643-11 :1,6 kV
  Breite installiertes Produkt :71 mm
  Tiefe installiertes Produkt :58,2 mm
  Halogenfrei :nein
  Zulassungen :KEMA, VDE
  Prüfklasse IEC61643-11 / VDE0675-6-11 :T2
  Netzform :TT/TN-S
  Frequenz :50/60 Hz
  Anzahl Module :4
  Betriebstemperatur :-40…80 °C
  Mit Fernmeldekontakt :ja

liefern, montieren und betriebsfertig anschließen.

Fabrikat/Typ '....................................................' (vom Bieter auszufüllen)
Menge: 1,000 St

**1.2.560 Fehlerstromschutzschalter 4 polig 6kA 40A 30mA Typ A**
Fehlerstromschutzschalter 4 polig 6kA 40A 30mA Typ A

Fehlerstrom-Schutzschalter (FI) nach EN 61008-1, DIN EN
61008-2-1; VDE 0664 Teil 10 + 11, Berührungsschutz IP2x
nach DIN VDE 0106 Teil 100. Geeignet zum nachträglichen
Anbau von Zusatzeinrichtungen (Montage ohne Werkzeug).
Anschlussklemmen mit Draht-Einschiebe-Schutz,
Bi-Connect-Klemmen unten, externe blaue Test-Taste.
Alle Produkte mit VDE Zeichen. Beschriftungsmöglichkeit
direkt am Gerät.

Bemessungsbetriebsspannung Ue:  230/400 V
Nennstrom:  40 A
Typ des Fehlerstromschutzes:  A
Bemessungsfehlerstrom:  30 mA
Polanzahl:  4 P
Isolationsspannung:  500 V
Anschlussart:  Schraubtechnik
Anschlussquerschnitt bei
flexiblem Leiter:  16mm²
Anschlussquerschnitt bei starrem
Leiter:  25mm²
Anzahl Module:  4
Betriebstemperatur:  -25 bis 40 °C
Lagerungstemperatur:  -55 bis 70 °C

liefern, montieren und betriebsfertig anschließen.

Fabrikat/Typ '....................................................' (vom Bieter auszufüllen)
Menge: 2,000 St

**1.2.570 Lasttrennschalter für Sicherungen D02 E18 63A AC400V 3polig Hutschiene**
Lasttrennschalter für Sicherungen D02 E18 63A AC400V
3polig Hutschiene

D0-Sicherungslasttrennschalter dreipolig schaltbar für
D02 Sicherungen, für Hutschienenmontage. Mit
Meldesystem für Sicherungsausfall durch LED.
Schraubkappenlose Stecktechnik bietet werksseitigen
dauerhaften Kontaktdruck. Keine Kontaktlockerung
während des Betriebes. Abschließbar mit Vorhängeschloss
und plombierbar. Entnehmbarer Sicherungsstecker mit
Fingerschutz. Entspricht der Gerätenorm IEC 60947-3.

Anschlussquerschnitt bei
flexiblem Leiter:  1,5 - 35mm²
Betriebstemperatur:  -25 bis 60 °C
Drehmoment:  3,3Nm
Frequenz:  50 Hz
Gerätelebensdauer, elektrische
Schaltspiele:  1500
Gesamtverlustleistung unter
Nennstrom:  5,4 W
Isolationsspannung:  800 V
Klemmenart bei den Eingängen:  Käfigklemmen
Klemmenart der Ausgänge:  Käfigklemmen
Schutzart:  IP20
Tiefe installiertes Produkt:  70 mm
Anzahl der Pole Produktion:  3
Montageart:  Trag-/Hutschiene
  35/15 mm TS35 nach
  DIN EN50022
Nennstrom für Sicherungseinsätze:
  20/25/32/35/40/50/63 A

liefern, montieren und betriebsfertig anschließen.

Fabrikat/Typ '....................................................' (vom Bieter auszufüllen)
Menge: 2,000 St

**1.2.580 Leitungsschutzschalter 1 polig 6kA B-Charakteristik 10A 1 Modul**
Leitungsschutzschalter 1 polig 6kA B-Charakteristik 10A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  10 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 8,000 St

**1.2.590 Leitungsschutzschalter 1 polig 6kA B-Charakteristik 16A 1 Modul**
Leitungsschutzschalter 1 polig 6kA B-Charakteristik 16A
1 Modul

Leitungsschutzschalter nach DIN VDE 0641 Teil 11/8.92,
Berührungsschutz IP2x nach DIN VDE 0106 Teil 100 mit
VDE Zeichen. LS mit zeitverzögertem thermischen
Auslöser für Überlastschutz und elektromagnetischer
Auslöser für Kurzschlussschutz. Geeignet zum
nachträglichen Anbau von Zusatzeinrichtungen.
Beschriftungsmöglichkeit direkt am Gerät und
Einzelentnahme aus dem Phasenschienenverbund durch
Entriegelung der Hutschienenschnellbefestigung.

Bemessungsbetriebsspannung Ue:  230/400 V
Nennstrom:  16 A
Auslösercharakteristik:  B
Ausschaltvermögen Icn AC nach IEC
60898-1:  6 kA
Ausschaltvermögen
Grenzkurzschlussstrom Icu AC IEC
60947-2:  6 kA
Ausschaltvermögen Icn bei 230V AC
nach IEC 60898-1:  6 kA
Polanzahl:  1 P
Isolationsspannung:  500 V
Stoßspannungsfestigkeit:  4000 V
Frequenz:  50/60 Hz
Anschlussart:  Schraubtechnik
Anschlussquerschn. des Eingangs
und Ausgangs mit Schrauben, bei
massivem Leiter:  1/35 mm²
Anschlussquerschn. des Zugangs
und Ausgangs mit Schrauben, bei
flexiblem Leiter:  1/25 mm²

liefern, montieren und betriebsfertig anschließen.

Fabrikat/Typ '....................................................' (vom Bieter auszufüllen)
Menge: 8,000 St

#### Abschnitt 1.3 KG 444 - Kabel / Leitungen

*Hinweis: Alle nachstehend aufgeführten Leitungen sind frei*
Alle nachstehend aufgeführten Leitungen sind frei
Baustelle
zu liefern und betriebsfertig zu verlegen.

Die angegebenen Mengen sind Gesamtmengen. Die Verlegung
erfolgt in mehreren Teilungen je nach Bedarf.
Verschnitt und entsprechende beidseitige Anschlüsse in
Verteilern, Dosen und Installationsgeräten oder an
Maschinen, sind mit den Einheitspreisen abgegolten,
eine besondere Vergütung erfolgt nicht.

Kabel für Unterputzinstallation beinhalten das
Erstellen
des Mauerschlitzes.

Klein-, Klemm- und Befestigungsteile sind ebenfalls in
die Einheitspreise einzukalkulieren.

Alle Nebenleistungen gem. DIN 18382 sind ebenfalls
durch die Einheitspreise abgegolten.

Für Sicherheitskabel mit integriertem Funktionserhalt
müssen für
die systemgebundenen Tragevorrichtungen oder
Befestigungsmittel
vor Einbau die Werksbescheinigung und Prüfzeugnisse
vorgelegt
werden. Verlegung von Sicherheitskabel gem. DIN 4102
Einschließlich, Klein- und Befestigungsmaterial
liefern und montieren

Kabelanlagen mit Funktionserhalt müssen im gesamten
System (Kabel und Befestigungssystem) zugelassen sein.

In die Kabelpreise ist das Herstellen und Verschließen
der für die Verlegung notwendigen Bohrungen bis dxL =
25x 250 mm einzukalkulieren. Eine gesonderte Vergütung
erfolgt nur für notwendig größere Bohrungen.

Anschlüsse sind bis zu einem Querschnitt einschl. 10mm²
mit auszuführen und durch die Einheitspreise
abgegolten. Ausschließlich höhere Querschnitte werden
separat vergütet.

**1.3.10 Kabel NYY-J 5x35SM nur verlegen vorh.Graben/Kabelkanalform**
STLB-Bau 2025-10 053
Kabel DIN VDE 0276-603 (VDE 0276-603) NYY-J 5 x 35 SM, Cu-Zahl 1680, nur verlegen, in vorh. Gräben oder geteilte Kabelkanalformsteine, ohne Einbettung.
Menge: 40,000 m
Leistungsbereichkatalog: 053
Kostengruppe DIN 276 2018-12: 444

**1.3.20 Kabel NYY-J 5x35SM nur anschließen**
STLB-Bau 2025-10 053
Kabel DIN VDE 0276-603 (VDE 0276-603) NYY-J 5 x 35 SM, Cu-Zahl 1680, nur anschließen an beigestellte Betriebsmittel, einschl. Verbindungsmittel.
Menge: 2,000 St
Leistungsbereichkatalog: 053
Kostengruppe DIN 276 2018-12: 444

**1.3.30 Kabel NYY-J 5x1,5RE vorh.Kabelrinne/Kanal**
Kabel DIN VDE 0276-603 (VDE 0276-603) NYY-J 5 x 1,5 RE,
Cu-Zahl 72, auf vorh. Kabelrinnen oder in offene
Kanäle.
Menge: 2000,000 m
Leistungsbereichkatalog: 053

**1.3.40 Kabel NYY-J 3x2,5RE vorh.Kabelrinne/Kanal**
STLB-Bau 2016-10 053
Kabel DIN VDE 0276-603 (VDE 0276-603) NYY-J 3 x 2,5 RE,
Cu-Zahl 72, auf vorh. Kabelrinnen oder in offene
Kanäle.
Menge: 2000,000 m
Leistungsbereichkatalog: 053

**1.3.50 Kabel NYY-J 3x1,5RE vorh.Kabelrinne/Kanal**
STLB-Bau 2016-10 053
Kabel DIN VDE 0276-603 (VDE 0276-603) NYY-J 3 x 1,5 RE,
Cu-Zahl 43, auf vorh. Kabelrinnen oder in offene
Kanäle.
Menge: 2000,000 m
Leistungsbereichkatalog: 053

**1.3.60 Installationsleitung NYM-J 5x25 vorh.Kabelrinne/Kanal**
Installationsleitung DIN VDE 0250-204 (VDE 0250-204)
NYM-J 5 x 25, Cu-Zahl 768, auf vorh. Kabelrinnen oder
in offene Kanäle, Arbeitshöhe bis 4 m.
Menge: 50,000 m
DIN276-1_08: 444
Leistungsbereichkatalog: 053

**1.3.70 Kabel NYY-J 5x25RM nur verlegen vorh.Kabelrinne/Kanal**
STLB-Bau 2025-10 053
Kabel DIN VDE 0276-603 (VDE 0276-603) NYY-J 5 x 25 RM, Cu-Zahl 1200, nur verlegen, auf vorh. Kabelrinnen oder in offene Kanäle.
Menge: 50,000 m
Leistungsbereichkatalog: 053
Kostengruppe DIN 276 2018-12: 444

**1.3.80 Installationsleitung NYM-J 5x16 vorh.Kabelrinne/Kanal**
STLB-Bau 2019-04 053
Installationsleitung DIN VDE 0250-204 (VDE 0250-204)
NYM-J 5 x 16, Cu-Zahl 768, auf vorh. Kabelrinnen oder
in offene Kanäle, Arbeitshöhe bis 4 m.
Menge: 100,000 m
Leistungsbereichkatalog: 053

**1.3.90 Kabel NYY-J 5x16RE nur verlegen vorh.Kabelrinne/Kanal**
STLB-Bau 2025-10 053
Kabel DIN VDE 0276-603 (VDE 0276-603) NYY-J 5 x 16 RE, Cu-Zahl 768, nur verlegen, auf vorh. Kabelrinnen oder in offene Kanäle.
Menge: 100,000 m
Leistungsbereichkatalog: 053
Kostengruppe DIN 276 2018-12: 444

**1.3.100 Installationsleitung NYM-J 5x6 vorh.Kabelrinne/Kanal**
STLB-Bau 2017-10 053
Installationsleitung DIN VDE 0250-204 (VDE 0250-204)
NYM-J 5 x 6, Cu-Zahl 288, auf vorh. Kabelrinnen oder in
offene Kanäle.
Menge: 100,000 m
Leistungsbereichkatalog: 053

**1.3.110 Kabel NYY-J 5x6RE nur verlegen vorh.Kabelrinne/Kanal**
STLB-Bau 2025-10 053
Kabel DIN VDE 0276-603 (VDE 0276-603) NYY-J 5 x 6 RE, Cu-Zahl 288, nur verlegen, auf vorh. Kabelrinnen oder in offene Kanäle.
Menge: 100,000 m
Leistungsbereichkatalog: 053
Kostengruppe DIN 276 2018-12: 444

**1.3.120 Installationsleitung NYM-J 5x4 vorh.Kabelrinne/Kanal**
STLB-Bau 2017-10 053
Installationsleitung DIN VDE 0250-204 (VDE 0250-204)
NYM-J 5 x 4, Cu-Zahl 192, auf vorh. Kabelrinnen oder in
offene Kanäle.
Menge: 100,000 m
Leistungsbereichkatalog: 053

**1.3.130 Kabel NYY-J 5x4RE nur verlegen vorh.Kabelrinne/Kanal**
STLB-Bau 2025-10 053
Kabel DIN VDE 0276-603 (VDE 0276-603) NYY-J 5 x 4 RE, Cu-Zahl 192, nur verlegen, auf vorh. Kabelrinnen oder in offene Kanäle.
Menge: 100,000 m
Leistungsbereichkatalog: 053
Kostengruppe DIN 276 2018-12: 444

**1.3.140 Kabel NYY-J 5x2,5RE verlegen auf Rohfußboden**
Kabel DIN VDE 0276-603 (VDE 0276-603) NYY-J 5 x 2,5 RE, Cu-Zahl 120, verlegen auf Rohfußboden
Menge: 500,000 m
Leistungsbereichkatalog: 053
Kostengruppe DIN 276 2018-12: 444

**1.3.150 Ltg NYM-J 5x2,5 vorh.Kabelrinne/Kanal**
STLB-Bau 2015-10 053
Installationsleitung DIN VDE 0250-204 (VDE 0250-204)
NYM-J 5 x 2,5, Cu-Zahl 120, auf vorh. Kabelrinnen oder
in offene Kanäle.
Menge: 500,000 m
Leistungsbereichkatalog: 053

**1.3.160 Ltg NYM-J 5x2,5 UP Fräsen**
STLB-Bau 2015-10 053
Installationsleitung DIN VDE 0250-204 (VDE 0250-204)
NYM-J 5 x 2,5, Cu-Zahl 120, unter Putz, einschl. Fräsen
in Mauerwerk.
Menge: 30,000 m
Leistungsbereichkatalog: 053

**1.3.170 Kabel NYY-J 3x2,5RE verlegen auf Rohfußboden**
Kabel DIN VDE 0276-603 (VDE 0276-603) NYY-J 5 x 2,5 RE, Cu-Zahl 72, verlegen auf Rohfußboden
Menge: 1800,000 m
Leistungsbereichkatalog: 053
Kostengruppe DIN 276 2018-12: 444

**1.3.180 Ltg NYM-J 3x2,5 vorh.Kabelrinne/Kanal**
STLB-Bau 2015-10 053
Installationsleitung DIN VDE 0250-204 (VDE 0250-204)
NYM-J 3 x 2,5, Cu-Zahl 72, auf vorh. Kabelrinnen oder
in offene Kanäle.
Menge: 800,000 m
Leistungsbereichkatalog: 053

**1.3.190 Ltg NYM-J 3x2,5 UP Fräsen**
STLB-Bau 2015-10 053
Installationsleitung DIN VDE 0250-204 (VDE 0250-204)
NYM-J 3 x 2,5, Cu-Zahl 72, unter Putz, einschl. Fräsen
in Mauerwerk.
Menge: 150,000 m
Leistungsbereichkatalog: 053

**1.3.200 Kabel NYY-J 5x1,5RE verlegen auf Rohfußboden**
Kabel DIN VDE 0276-603 (VDE 0276-603) NYY-J 5 x 1,5 RE, Cu-Zahl 72, verlegen auf Rohfußboden
Menge: 1500,000 m
Leistungsbereichkatalog: 053
Kostengruppe DIN 276 2018-12: 444

**1.3.210 Ltg NYM-J 5x1,5 vorh.Kabelrinne/Kanal**
STLB-Bau 2015-10 053
Installationsleitung DIN VDE 0250-204 (VDE 0250-204)
NYM-J 5 x 1,5, Cu-Zahl 72, auf vorh. Kabelrinnen oder
in offene Kanäle.
Menge: 1000,000 m
Leistungsbereichkatalog: 053

**1.3.220 Ltg NYM-J 5x1,5 UP Fräsen**
STLB-Bau 2015-10 053
Installationsleitung DIN VDE 0250-204 (VDE 0250-204)
NYM-J 5 x 1,5, Cu-Zahl 72, unter Putz, einschl. Fräsen
in Mauerwerk.
Menge: 250,000 m
Leistungsbereichkatalog: 053

**1.3.230 Kabel NYY-J 3x1,5RE verlegen auf Rohfußboden**
Kabel DIN VDE 0276-603 (VDE 0276-603) NYY-J 3 x 1,5 RE, Cu-Zahl 43, verlegen auf Rohfußboden
Menge: 2000,000 m
Leistungsbereichkatalog: 053
Kostengruppe DIN 276 2018-12: 444

**1.3.240 Ltg NYM-J 3x1,5 vorh.Kabelrinne/Kanal**
STLB-Bau 2015-10 053
Installationsleitung DIN VDE 0250-204 (VDE 0250-204)
NYM-J 3 x 1,5, Cu-Zahl 43, auf vorh. Kabelrinnen oder
in offene Kanäle.
Menge: 800,000 m
Leistungsbereichkatalog: 053

**1.3.250 Ltg NYM-J 3x1,5 UP Fräsen**
STLB-Bau 2015-10 053
Installationsleitung DIN VDE 0250-204 (VDE 0250-204)
NYM-J 3 x 1,5, Cu-Zahl 43, unter Putz, einschl. Fräsen
in Mauerwerk.
Menge: 250,000 m
Leistungsbereichkatalog: 053

**1.3.260 Außenkabel symmetrisch nur verlegen A-2YF(L)2Y 10x2x0,6 STIII BD vorh.Graben/Kabelkanalform**
STLB-Bau 2024-04 061
Außenkabel, symmetrisch, nur verlegen, A-2YF(L)2Y, 10 x 2 x 0,6 STIII BD, in vorh. Gräben oder geteilte Kabelkanalformsteine, Tiefe 80 cm.
Menge: 50,000 m
Leistungsbereichkatalog: 061
Kostengruppe DIN 276 2018-12: 457

**1.3.270 Außenkabel symmetrisch Anschluss A-2YF(L)2Y 10x2x0,6 STIII BD**
STLB-Bau 2024-04 061
Außenkabel, symmetrisch, nur anschließen, an Anschlusseinrichtung, Aufputzausführung, in löt-, schraub- und abisolierfreier Technik (LSA-Technik), A-2YF(L)2Y, 10 x 2 x 0,6 STIII BD.
Menge: 2,000 St
Leistungsbereichkatalog: 061
Kostengruppe DIN 276 2018-12: 457

**1.3.280 J-Y(ST)Y Gr.4x2x0,8 Kanal**
J-Y(ST)Y Gr.4x2x0,8 mm,FM-Install-
ationsleitung nach VDE 815
in Leerrohr, Kabelkanal oder auf Kabelträger
liefern u. verlegen
Menge: 500,000 m

**1.3.290 J-Y(ST)Y Gr.4x2x0,8 u.P**
J-Y(ST)Y Gr.4x2x0,8 mm,FM-Install-
ationsleitung nach VDE 815 u.P. in Schutzrohr mit
Befestigung liefern und verlegen einschl. Erstellung
des erforderlichen Mauerschlitzes
Menge: 50,000 m

**1.3.300 J-Y(ST)Y Gr.2x2x0,8 Kanal**
J-Y(ST)Y Gr.2x2x0,8 mm,FM-Install-
ationsleitung nach VDE 815
in Leerrohr, Kabelkanal oder auf Kabelträger
liefern u. verlegen
Menge: 500,000 m

**1.3.310 J-Y(ST)Y Gr.2x2x0,8 u.P**
J-Y(ST)Y Gr.2x2x0,8 mm,FM-Install-
ationsleitung nach VDE 815 u.P. in Schutzrohr mit
Befestigung liefern und verlegen einschl. Erstellung
des erforderlichen Mauerschlitzes
Menge: 50,000 m

**1.3.320 LiYCY 2x0,5**
Aderisolation aus PVC
  Außenmantel aus PVC
  Außenmantelfarbe: kieselgrau (RAL 7032)
  Flammwidrig nach IEC 60332-1-2
  Kupfergeflecht, verzinnt
Typ Datenleitung
  Ausführung farbcodiert
  Aderanzahl 2 polig
  Technologie geschirmt
  Kabeltyp LIYCY
  Farbe kieselgrau (RAL 7032)
  Material PVC
  Temperatur, max. 80 °C

Ausführung
  Kabelquerschnitt 0,5 mm²

Maße
  Øaußen 5,6 mm

Elektrische Werte
  Belastungsgrenze 500 V
liefern u. verlegen
Menge: 50,000 m

**1.3.330 LiYCY 2x1,5**
Aderisolation aus PVC
  Außenmantel aus PVC
  Außenmantelfarbe: kieselgrau (RAL 7032)
  Flammwidrig nach IEC 60332-1-2
  Kupfergeflecht, verzinnt
Typ Datenleitung
  Ausführung farbcodiert
  Aderanzahl 2 polig
  Technologie geschirmt
  Kabeltyp LIYCY
  Farbe kieselgrau (RAL 7032)
  Material PVC
  Temperatur, max. 80 °C

Ausführung
  Kabelquerschnitt 1,5 mm²

Maße
  Øaußen 7,1 mm

Elektrische Werte
  Belastungsgrenze 500 V
liefern u. verlegen
Menge: 50,000 m

**1.3.340 M20 KuPa auf Rohfußboden**
M20 Kunststoff-Panzerrohr flexibel nach DIN EN
50086 für schwere mechanische Beanspruchung auf
Rohfußboden einschl. Befestigung liefern und verlegen
Menge: 1200,000 m

**1.3.350 M25 KuPa auf Rohfußboden**
M25 Kunststoff-Panzerrohr flexibel nach DIN EN
50086 für schwere mechanische Beanspruchung auf
Rohfußboden einschl. Befestigung liefern und verlegen
Menge: 2000,000 m

*Hinweis: Die folgende Positionen sind als Kabel mit Aderfarbe*
Die folgende Positionen sind als Kabel mit Aderfarbe
grün/gelb für zusätzlichen Potentialausgleich
anzubieten

**1.3.360 Ltg NYM-J 1x4 vorh.Kabelrinne/Kanal**
STLB-Bau 2015-10 053
Installationsleitung DIN VDE 0250-204 (VDE 0250-204)
NYM-J 1 x 4, Cu-Zahl 38, auf vorh. Kabelrinnen oder in
offene Kanäle.
Menge: 100,000 m
Leistungsbereichkatalog: 053

**1.3.370 Ltg NYM-J 1x6 vorh.Kabelrinne/Kanal**
STLB-Bau 2015-10 053
Installationsleitung DIN VDE 0250-204 (VDE 0250-204)
NYM-J 1 x 6, Cu-Zahl 58, auf vorh. Kabelrinnen oder in
offene Kanäle.
Menge: 150,000 m
Leistungsbereichkatalog: 053

**1.3.380 Ltg NYM-J 1x16 vorh.Kabelrinne/Kanal**
STLB-Bau 2015-10 053
Installationsleitung DIN VDE 0250-204 (VDE 0250-204)
NYM-J 1 x 16, Cu-Zahl 154, auf vorh. Kabelrinnen oder
in offene Kanäle.
Menge: 50,000 m
Leistungsbereichkatalog: 053

*Hinweis: Funktionserhalt E30*

**1.3.390 (N)2XH-J 3x1,5 qmm E30 Einzelverleg.**
Halogenfreies Sicherheitskabel, orange Funktionserhalt
> 30 Min. nach DIN 4102 Teil 12, (N)2XH-J 3x1,5 qmm,
als Einzelverlegung, als zugelassenes Befestigungssystem
liefern und verlegen einschl. Kennzeichnung mit
erforderlichen Schildern
Menge: 650,000 m

#### Abschnitt 1.4 KG 444 - Kanäle / Rohre

*Hinweis: Vorbemerkungen Verlegesysteme*
Vorbemerkungen Verlegesysteme

Das nachfolgend beschriebenen Verlegesysteme sind für
die Installation des Gewerks Elektrotechnik vorzusehen.
Es ist ein einheitliches System mit Trennstegen und
anteiligen Formstücken einzusetzen.
Richtungsänderungen sind mit Formstücken durchzuführen.
Kanal- und Trassenenden sind mit Endplatten zu
verschließen.
Alle Metallteile sind untereinander leitend zu
verbinden und in den Potentialausgleich einzubeziehen.
Schnittstellen sind mit einem Zinkanstrich und einem
Kantenschutz zu versehen.
Für die horizontale Verlegung werden Kabelrinnen und
Sammelhalter und für die vertikale Verlegung
Steigetrassen mit Profilsprossen und Bügelschellen oder
Steigleitern eingesetzt.

In Flucht- und Rettungswegen sowie über
Brandschutzdecken sind Kabel und Leitungen gegen
Herabfallen im Brandfall zu sichern und auf
FunktionserhaltKabelbahnen ( Auch Kabel der Bauart NYM,
NYY, NAYY usw.) oder mit Herrmannschellen zu verlegen.
Für E30-Verlegesysteme sind grundsätzlich
bauaufsichtlich zugelassene Metalldübel zu verwenden.
Die Befestigungsabstände der nachfolgend beschriebenen
Montagesysteme sind so zu wählen, dass das Gewicht der
Kabelrinne, die Belastung des Montagesystems sowie das
Gewicht der Leitungen entsprechend den
Herstellerangaben ausgeführt werden.
Die Verlegung von Energieversorgungsleitungen und
Schwachstrom- bzw. EDV-eitungen erfolgt getrennt.
Der Verlauf der Hauptinstallationswege ist mit
tangierenden Gewerken abzustimmen, die Aufwendungen
hierfür sind in die Einzelpreise mit einzukalkulieren.
Bei Verlegung von Kabeln durch Fluchtwege wird die
Trasse mit einer F30-Verkofferung versehen. Durchbrüche
und Wanddurchführung sind nach erfolgter Montage
fachgerecht zu verschließen.

In den Einzelpreisen der Verlegesysteme ist das
erforderliche Klein-, Befestigungs- und
Verbindungsmaterial, Wand- und Deckenausleger,
Traversen und Hängestiele sowie alle Montagehilfsmittel
einzukalkulieren.

In alle Unterflurkanäle sowie Leerrohre ist ein
Zugdraht für die nachträgliche Kabelverlegung
einzuziehen. Die Leistung ist in die Einheitspreise
einzukalkulieren.

Den Revisionsunterlagen sind sämtliche
Übereinstimmungsnachweise für Verlegesysteme in
Funktionserhalt beizulegen. Außerdem sind die
Übereinstimmungsnachweise im Vorfeld der
bauordnungsamtlichen Abnahme gesondert an den Bauherren
zu übergeben.

**1.4.10 Kabelrinne 300/60mm**
Kabelrinne feuerverzinkt,mit
gratloser Kabelauflagefläche,
einschl. Form-, Stoß-, und Verbindungsteile,
Trennsteg sowie Befestigungsmaterial für Decken- und
Wandmontage
Größe 300x60 mm,

komplett mit Zubehör, Klein- und Montagematerial
liefern und montieren

Fabrikat/Typ '....................................................' (vom Bieter auszufüllen)
Menge: 35,000 m

**1.4.20 Kabelrinne 200/60mm**
Kabelrinne feuerverzinkt,mit
gratloser Kabelauflagefläche,
einschl. Form-, Stoß-, und Verbindungsteile,
Trennsteg sowie Befestigungsmaterial für Decken- und
Wandmontage
Größe 200x60 mm,

komplett mit Zubehör, Klein- und Montagematerial
liefern und montieren
Menge: 30,000 m

**1.4.30 Kabelrinne 100/60mm**
Kabelrinne feuerverzinkt,mit
gratloser Kabelauflagefläche,
einschl. Form-, Stoß-, und Verbindungsteile,
Trennsteg sowie Befestigungsmaterial für Decken- und
Wandmontage
Größe 100x60 mm,

komplett mit Zubehör, Klein- und Montagematerial
liefern und montieren
Menge: 15,000 m

**1.4.40 Kabelleiter 300/60 mm feuerverzinkt**
Kabelleiter feuerverzinkt mittelschwere Ausführung mit
Sprossen aus U-Profil, 300/60mm
komplett mit Kabelbefestigung liefern und montieren
Menge: 15,000 m

**1.4.50 Ausleger Länge 400 für KR300/60**
Wand- bzw. Hängestielausleger Länge 300mm für
Kabelrinne 300mm liefern und montieren
Menge: 35,000 St

**1.4.60 Ausleger Länge 300 für KR200/60**
Wand- bzw. Hängestielausleger Länge 300mm für
Kabelrinne 200mm liefern und montieren
Menge: 30,000 St

**1.4.70 Ausleger Länge 200 für KR100/60**
Wand- bzw. Hängestielausleger Länge 200mm für
Kabelrinne 100mm liefern und montieren
Menge: 15,000 St

**1.4.80 Hängestiel 500mm**
U-Stiel mit Kopfplatte Länge 500mm, Profilbreite 70mm,
Profilhöhe 50mm, Ausführung U-Profil, Werkstoff Stahl,
Oberfläche tauchfeuerverzinkt

kompl. einschl. Form-, Stoß-, und Verbindungsteile mit
Klein- und Befestigungsteilen liefern
und montieren
Menge: 80,000 St

**1.4.90 Hängestiel 800mm**
U-Stiel mit Kopfplatte Länge 800mm, Profilbreite 70mm,
Profilhöhe 50mm, Ausführung U-Profil, Werkstoff Stahl,
Oberfläche tauchfeuerverzinkt

kompl. einschl. Form-, Stoß-, und Verbindungsteile mit
Klein- und Befestigungsteilen liefern
und montieren
Menge: 30,000 St

**1.4.100 C-Profil feuerverzinkt Meterware**
C-Profil feuerverzinkt für Wandbefestigung, mittelschwere Ausführung als Meterware in Teillängen einschl.
Befestigungsmaterial liefern u. an Betonwand montieren
Menge: 15,000 m

**1.4.110 20x 40 mm PVC-Kanal**
20x 40 Leitungsführungs-Kanal, Hart-
PVC, weiß (RAL 9010),
einschl. Deckel u. Halteklammern, Klein- und
Befestigungsteilen liefern u. montieren
Menge: 50,000 m

**1.4.120 40x 60 mm PVC-Kanal**
40x 60 Leitungsführungs-Kanal, Hart-
PVC, weiß (RAL 9010),
einschl. Deckel u. Halteklammern, Klein- und
Befestigungsteilen liefern u. montieren
Menge: 50,000 m

**1.4.130 40x 90 mm PVC-Kanal**
40x 90 Leitungsführungs-Kanal, Hart-
PVC, weiß (RAL 9010),
einschl. Deckel u. Halteklammern, Klein- und
Befestigungsteilen liefern u. montieren
Menge: 60,000 m

**1.4.140 100x 230mm PVC-Kanal**
100x 230 Leitungsführungs-Kanal, Hart-
PVC, weiß (RAL 9010),
einschl. Deckel u. Halteklammern, Klein- und
Befestigungsteilen liefern u. montieren
Menge: 25,000 m

**1.4.150 Sammelhalter für 30 x NYM3x1,5**
Menge: 200,000 St

**1.4.160 Sammelhalter für 15 x NYM3x1,5**
Menge: 200,000 St

**1.4.170 Kabelklemmbügel 16 Leitungen**
Kabelklemmbügel für 2x8 Leitungen
Menge: 150,000 St

**1.4.180 Kabelklemmbügel 8 Leitungen**
Kabelklemmbügel für 8 Leitungen
Menge: 150,000 St

**1.4.190 FPKu-Installationsrohr auf Schelle Typ 16**
Kunststoff-Panzerrohr zur Aufputzmontage als
Schutzrohr auf Abstandsschelle,
Außendurchmesser 16 mm

komplett mit Klein- und Befestigungsmaterial einschl
Abstandsschelle, liefern und verlegen
Menge: 50,000 m

**1.4.200 FPKu-Installationsrohr auf Schelle Typ 25**
Kunststoff-Panzerrohr zur Aufputzmontage als
Schutzrohr auf Abstandsschelle,
Außendurchmesser 25 mm

komplett mit Klein- und Befestigungsmaterial einschl
Abstandsschelle, liefern und verlegen
Menge: 200,000 m

**1.4.210 FPKu-Installationsrohr auf Schelle Typ 32**
Kunststoff-Panzerrohr zur Aufputzmontage als
Schutzrohr auf Abstandsschelle,
Außendurchmesser 32 mm

komplett mit Klein- und Befestigungsmaterial einschl
Abstandsschelle, liefern und verlegen
Menge: 200,000 m

**1.4.220 FPKu-Installationsrohr auf Schelle Typ 40**
Kunststoff-Panzerrohr zur Aufputzmontage als
Schutzrohr auf Abstandsschelle,
Außendurchmesser 40 mm

komplett mit Klein- und Befestigungsmaterial einschl
Abstandsschelle, liefern und verlegen
Menge: 50,000 m

**1.4.230 Brüstungskanal Geräteeinbau BRN 68x130mm aus PVC**
Brüstungskanal-Unterteil Profil Geräteeinbau BRN
68x130mm aus PVC

Kanalunterteil zum Elektro-Installationskanal-System Brüstungskanal aus Kunststoff nach DIN EN 50085-1 als Geräteeinbaukanal mit Oberteilbreite 80 mm, abnehmbare Seitenoberteile zur einfachen und schnellen Leitungsverlegung sowie Nachbelegung. Systemträger zur Teilung des Grundprofils in drei separate Bereiche: zwei getrennte Leitungsführungskammern sowie einen Geräteeinbaubereich.

Mit Bodenlochung (allseitiger Bohrtolleranzausgleich) zur direkten Wandmontage und zusätzlicher Rechtecklochung zur werkzeuglosen Befestigung des Kanals mittels Clip-Technik auf Konsolen. Mit frontrastendem, werkzeuglosem Geräteeinbau zur Befestigung von Geräten und Geräteeinbaudosen mit Schnellbefestigung. Zusätzliches C-Profil als Geräteeinbaumöglichkeit. Kupplungen zur einfachen und passgenauen Kanalmontage, Trennwände und Leitungsrückhalteklammern als Zubehör erhältlich.

Kanalhöhe:  68 mm
Kanalbreite:  130 mm
OT-Breite:  80 mm
Farbe:  verkehrsweiß
RAL Farbnummer:  9016
Werkstoff:  PVC
Halogenfrei:  nein
Länge:  2000 mm
Anzahl der einsetzbaren
Oberteile:  3
Ausführung Rückwand (Innenseite)
[Geräteeinbaukanal]:  durchlaufendes
  C-Profil
Anzahl steckbare Trennwände:  1
Bodenlochungen:  Mit Bodenlochung
Kanalverbindung:  Vormontierte
  Kupplungen
Lichter/innerer Querschnitt:  6900 mm²
Max. Leitungsbelegung Ø 11 mm –
Füllgrad 0.5 mit/ohne
Geräteeinbau:  13 / 29
Mit Schutzfolie:  ja
Zulassungen:  EN50085-2-1
Fabrikat/Typ '....................................................' (vom Bieter auszufüllen)

liefern, montieren und betriebsfertig anschließen.
Menge: 15,000 m

**1.4.240 Brüstungskanal-Oberteil aus PVC zu BR mit Oberteilbreite 80mm**
Brüstungskanal-Oberteil aus PVC zu BR mit Oberteilbreite
80mm verkehrsweiß

Kanaloberteil aus Kunststoff, aufrastbar, innenliegend, Oberteilbreite 80 mm, zum Elektro-Installationskanal-System Brüstungskanal nach DIN EN 50085-1 als Geräteeinbaukanal.

OT-Breite:  80 mm
Farbe:  verkehrsweiß
RAL Farbnummer:  9016
Werkstoff:  PVC
Halogenfrei:  nein
Länge:  2000 mm
Mit Schutzfolie:  ja
Zulassungen:  VDE

liefern, montieren und betriebsfertig anschließen.
Menge: 15,000 m

**1.4.250 Endstück schnittkaschierend zu BR/A 68x130mm Oberteil 80mm**
Endstück schnittkaschierend zu BR/A 68x130mm Oberteil
80mm hfr in verkehrsweiß

Endstück als Formteil zu Brüstungskanal.

Kanalhöhe:  68 mm
Kanalbreite:  130 mm
Maß a:  7 mm
Farbe:  verkehrsweiß
RAL Farbnummer:  9016
Werkstoff:  PC - ABS
Halogenfrei:  ja
Kanalverbindung:  keine Kupplung
Mit Schutzfolie:  nein

liefern, montieren und betriebsfertig anschließen.
Menge: 10,000 St

**1.4.260 Flachwinkel schnittkaschierend BR/A/S 68x130mm Oberteil 80mm**
Flachwinkel schnittkaschierend BR/A/S 68x130mm Oberteil
80mm halogenfrei vweiß

Flachwinkel als Hauben-Formteil zu Brüstungskanal.

Kanalhöhe:  68 mm
Kanalbreite:  130 mm
Maß a:  165 mm
Farbe:  verkehrsweiß
RAL Farbnummer:  9016
Werkstoff:  PC - ABS
Halogenfrei:  ja
Bodenlochungen:  Ohne Bodenlochung
Kanalverbindung:  keine Kupplung
Mit Schutzfolie:  nein

liefern, montieren und betriebsfertig anschließen.
Menge: 10,000 St

#### Abschnitt 1.5 KG 444 - Installationsgeräte

*Hinweis: Alle Geräte sind komplett zu liefern und betriebsfertig*
Alle Geräte sind komplett zu liefern und betriebsfertig
einzubauen, mit Schrauben zu befestigen und
anzuschließen. Sie müssen eine hohe Qualitätsstufe
aufweisen und das VDE-Zeichen tragen.
Es sind nur Geräte eines Herstellers vorzusehen!
Die Anschlussklemmen müssen als Verbindungsklemmen nach
VDE 0620 zugelassen sein.

Auf Wunsch ist das  nachstehenden
Installationsgeräteprogramm zu bemustern, Kosten
hierfür werden nicht gesondert erstattet.

Für die Installationsgeräte ist ein einheitliches
Fabrikat anzubieten.

Zu allen Geräten sind Einbau- und Abzweigdosen (rund -
tief) als Klemmendosen einschließlich notwendiger
Stemm- und Fräsarbeiten für Mauerwerk und Bohrungen in
Trockenbauwände in die jeweiligen Positionen mit
einzukalkulieren. Alle Schalterdosen sind vor den
Putzarbeiten mit Deckel zu verschließen. Es sind Deckel
mit Farbkennzeichnung (putzdurchschlagend) zu verwenden
oder Einbaudosen, die nachträglich putzbündig abgefräst
werden.

Schalter, Unterputz als Wippschalter:
Schaltleistung 10 A/250 V - 50 Hz - komplett liefern,
einbauen und betriebsfertig anschließen. Alle
Abdeckplatten und Zierrahmen für Einfach-, Zweifach-
und Dreifachmontage sind mitzuliefern und
einzukalkulieren.

Schuko-Steckdosen, Unterputz:
Zulässige Belastung 16 A/250 V - 50 Hz - komplett
liefern, einbauen und betriebsfertig anschließen. Die
Kontakte müssen eine hohe Stabilität aufweisen. Der
Erdungsbügel muss verwindungsfrei sein.
Abdeckplatten und Zierrahmen wie vor.

Wassergeschützte Geräte, Unterputz (IP 44):
Schalter und Steckdosen wie oben beschrieben, komplett
mit Putzausgleich, passender Einbaudose liefern und
Dichtring liefern und betriebsfertig anschließen.
Steckdosen mit Klappdeckel.

Wassergeschützte Geräte, Aufputz:
Schalter und Steckdosen wie oben beschrieben,
einschließlich selbstdichtender Leitungsführung.
Leitfabrikat: Berker, Jung, Gira
 oder gleichwertig

Fabrikat/Typ '....................................................' (vom Bieter auszufüllen)

**1.5.10 Steckdose SCHUKO mit Klappdeckel und Beschriftungsfeld AP**
Steckdose SCHUKO mit Klappdeckel und Beschriftungsfeld
AP

Steckdose SCHUKO® mit Klappdeckel AP -
Beschriftungsfeld, IP55, Beschriftungsfeld ca. 50 x 16
mm, Beschriftungsfeldhöhe für P-touch Band 12 mm
ausgelegt, mit Steckklemmen, mit einer Einführung für 2
Leitungen und einer Einführung für Leitung oder Rohr,
vollflächige Dichtung unter dem Gehäuseboden zur
Abdichtung der Gehäuserückseite, mit zufallendem
Klappdeckel, manuell einrastbar, um den Schutzgrad IP55
zu erreichen, gut zugängliche, trichterförmige
Montagelöcher in den Gehäusen, eine Wago 2-Leiter
Verbindungsklemme für Verdrahtung beiliegend, zwei
Einrastplätze für Wago 2-Leiter Verbindungsklemmen im
Gehäuseboden, viel Platz zur Verdrahtung unter den
Sockeln der Einsätze (Hohlboden), einfache Montage des
Einsatzes im Gehäuse durch Einrasten, sichere Fixierung
des Rahmens am Gehäuse über Bajonett-Schnellverschluss,
Verbindungsklemmen nach VDE 0620-1, Bauart DIN 49440,
Gehäuseschrauben und Klappdeckelfedern aus Edelstahl
Rostfrei. Aufputz-Installation. Material: Kunststoff,
Thermoplast, schlagfest.

Farbe:  grau/lichtgrau
  matt
Nennspannung:  250 V AC
Nennstrom:  16 A
Betriebstemperatur:  -40 . 30 °C
Verbindungsklemmen:  nach VDE 0620-1
Bauart:  nach DIN 49440
Schutzart:  IP55
liefern, montieren und betriebsfertig anschließen.

Fabrikat/Typ '....................................................' (vom Bieter auszufüllen)
Menge: 25,000 St

**1.5.20 Steckdose SCHUKO 2fach senkrecht mit Klappd., Beschriftungsfeld AP**
Steckdose SCHUKO 2fach senkrecht mit Klappd.,
Beschriftungsfeld AP

Steckdose SCHUKO® 2-fach senkrecht mit Klappdeckel AP -
Beschriftungsfeld, IP55, Beschriftungsfeld ca. 50 x 16
mm, Beschriftungsfeldhöhe für P-touch Band 12 mm
ausgelegt. Für senkrechte Montage, Einsätze
durchverdrahtet, mit Steckklemmen, mit einer Einführung
für 2 Leitungen und einer Einführung für Leitung oder
Rohr, vollflächige Dichtung unter dem Gehäuseboden zur
Abdichtung der Gehäuserückseite, mit zufallendem
Klappdeckel, manuell einrastbar, um den Schutzgrad IP55
zu erreichen, gut zugängliche, trichterförmige
Montagelöcher in den Gehäusen, eine Wago 2-Leiter
Verbindungsklemme für Verdrahtung beiliegend, zwei
Einrastplätze für Wago 2-Leiter Verbindungsklemmen im
Gehäuseboden, viel Platz zur Verdrahtung unter den
Sockeln der Einsätze (Hohlboden), einfache Montage des
Einsatzes im Gehäuse durch Einrasten, sichere Fixierung
des Rahmens am Gehäuse über Bajonett-Schnellverschluss,
Verbindungsklemmen nach VDE 0620-1, Bauart DIN 49440.
Gehäuseschrauben und Klappdeckelfedern aus Edelstahl
Rostfrei. Aufputz-Installation. Material: Kunststoff,
Thermoplast, schlagfest.

Farbe:  grau/lichtgrau
  matt
Nennspannung:  250 V AC
Nennstrom:  16 A
Betriebstemperatur:  -40 . 30 °C
Beschriftungsfeld (B x H):  50 x 16 mm
Verbindungsklemmen:  nach VDE 0620-1
Bauart:  nach DIN 49440
Schutzart:  IP55
liefern, montieren und betriebsfertig anschließen.
Fabrikat/Typ '....................................................' (vom Bieter auszufüllen)
Menge: 25,000 St

**1.5.30 Wechselschalter mit Beschriftungsfeld AP**
Wechselschalter mit Beschriftungsfeld AP

Wechselschalter AP mit Beschriftungsfeld - beleuchtet, IP55. Für Beleuchtung, mit blauem LED-Aggregat 230 V für Schalter/Taster, Beschriftungsfeld ca. 50 x 16 mm, Beschriftungsfeldhöhe für P-touch Band 12 mm ausgelegt, mit N-Klemme, mit Steckklemmen, mit einer Einführung für 2 Leitungen und einer Einführung für Leitung oder Rohr, vollflächige Dichtung unter dem Gehäuseboden zur Abdichtung der Gehäuserückseite, gut zugängliche, trichterförmige Montagelöcher in den Gehäusen, eine Wago 2-Leiter Verbindungsklemme für Verdrahtung beiliegend, zwei Einrastplätze für Wago 2-Leiter Verbindungsklemmen im Gehäuseboden, viel Platz zur Verdrahtung unter den Sockeln der Einsätze (Hohlboden), einfache Montage des Einsatzes im Gehäuse durch Einrasten, sichere Fixierung des Rahmens am Gehäuse über Bajonett-Schnellverschluss, Gehäuseschrauben aus Edelstahl Rostfrei. Aufputz-Installation. Material: Kunststoff, Thermoplast, schlagfest.

Farbe:  grau/lichtgrau
  matt
Nennspannung:  250 V AC
Schaltstrom:  10 AX
Betriebstemperatur:  -40…30 °C
Schutzart:  IP55

liefern, montieren und betriebsfertig anschließen.
Fabrikat/Typ '....................................................' (vom Bieter auszufüllen)
Menge: 25,000 St

**1.5.40 Taster, Schließer AP**
Taster, Schließer AP

Taster Schließer AP, IP55, mit Steckklemmen, mit einer
Einführung für 2 Leitungen und einer Einführung für
Leitung oder Rohr, vollflächige Dichtung unter dem
Gehäuseboden zur Abdichtung der Gehäuserückseite, gut
zugängliche, trichterförmige Montagelöcher in den
Gehäusen, eine Wago 2-Leiter Verbindungsklemme für
Verdrahtung beiliegend, zwei Einrastplätze für Wago
2-Leiter Verbindungsklemmen im Gehäuseboden, viel Platz
zur Verdrahtung unter den Sockeln der Einsätze
(Hohlboden), einfache Montage des Einsatzes im Gehäuse
durch Einrasten, sichere Fixierung des Rahmens am
Gehäuse über Bajonett-Schnellverschluss,
Gehäuseschrauben aus Edelstahl Rostfrei.
Aufputz-Installation. Material: Kunststoff,
Thermoplast, schlagfest.

Farbe:  grau/lichtgrau
Nennspannung:  250 V AC
Taststrom:  10 A
Betriebstemperatur:  -40 . 30 °C
Schutzart:  IP55
liefern, montieren und betriebsfertig anschließen.

Fabrikat/Typ '....................................................' (vom Bieter auszufüllen)
Menge: 20,000 St

**1.5.50 UP.-Ausschalter/ Wechselschalter**
UP.-Schaltgerät weiß, mit Standardabdeckplatten für
Einzel- oder Kombibefestigung, quadratisch einschl.
Schalterabzweigdose mit Schraubenbefestigung,
UP-Ausschalter/ Wechselschalter

Komplett mit Einbaudose, Klein- und
Befestigungsmaterial liefern und montieren
Menge: 20,000 St

**1.5.60 UP.-Serienschalter**
UP.-Schaltgerät weiß, mit Standardabdeckplatten für
Einzel- oder Kombibefestigung, quadratisch einschl.
Schalterabzweigdose mit Schraubenbefestigung,
UP-Serienschalter

Komplett mit Einbaudose, Klein- und
Befestigungsmaterial liefern und montieren
Menge: 4,000 St

**1.5.70 UP.-Serientaster**
UP.-Schaltgerät weiß, mit Standardabdeckplatten für
Einzel- oder Kombibefestigung, quadratisch einschl.
Schalterabzweigdose mit Schraubenbefestigung,
UP-Serienschalter

Komplett mit Einbaudose, Klein- und
Befestigungsmaterial liefern und montieren
Menge: 6,000 St

**1.5.80 UP.-Wipptaster**
Einbauwipptaster für UP-Montage,  Farbe reinweiß mit
Abdeckung 80x80x8mm, Sprungkontakt einschl. Einbaudose

Komplett mit Einbaudose, Klein- und
Befestigungsmaterial liefern und montieren
Menge: 3,000 St

**1.5.90 Schutzkontaktsteckdose 250V 16A**
STLB-Bau 2016-10 053
Schutzkontaktsteckdose DIN VDE 0620-1 (VDE 0620-1), 250
V AC, 16 A, Farbton reinweiß, RAL 9010, mit
Geräteverbindungsdose, einschl. Zentralplatte und
anteiligem Abdeckrahmen, mit Beschriftungsfeld, Einsatz
mit Schrauben befestigen.
Menge: 60,000 St
Leistungsbereichkatalog: 053

**1.5.100 Jalousieschalter 250V 10A Wipptaster Beschriftungsfeld**
STLB-Bau 2020-10 053
Jalousieschalter 250 V AC, 10 A, als Wipptaster, Farbton reinweiß, RAL 9010, mit Gerätedose, einschl. Bedienelement, mit Beschriftungsfeld, Einsatz mit Schrauben befestigen.
Menge: 14,000 St
Leistungsbereichkatalog: 053

**1.5.110 E-Herd-Geräteanschlussdose**
E-Herd-Geräteanschlussdose für Anbaumontage mit
Verbindungsklemmen und Zugentlastung bis 4qmm-5polig

Komplett mit Einbaudose, Klein- und
Befestigungsmaterial liefern und montieren,
betriebsbereit verdrahten und beschriften
Menge: 10,000 St

**1.5.120 Geräte-Anschlussdose bis 5x4mm²**
Geräte-Anschlussdose für Kabelquerschnitt bis 5x4qmm
mit Zugentlastung, Montageeinsatz und Unterputz-Dose,
Klemmbock 5 x 4 mm², Abdeckung passend zum angebotenem
Schaltersystem Schutzart IP54

Komplett mit Klein- und Befestigungsmaterial liefern
und montieren
Menge: 10,000 St

**1.5.130 Bewegungsmelder Flur / Korridor**
Fernbedienbarer Decken-Bewegungsmelder mit großer Reichweite
Ein Kanal zum Schalten von Licht
Schaltung im Nulldurchgang
Spezielles optisches System für die Erfassung selbst kleinster Bewegungen
Unterbrechungsfreie Parallelschaltungserkennung von mehreren Meldern.
Manuelles Schalten über Taster möglich
Weitere Funktionen über optionale Fernbedienung einstellbar
Werkseinstellung 10 min und 500 Lux

Spannung: 110 - 240 V AC 50 / 60 Hz
Abmessungen: DE= Ø 106 x 90 mm
Typische Leistungsaufnahme: ca. 0.5 W
Erfassungsbereich: horizontal 360°  (Deckenmontage)
Reichweite: max. Ø 24 m quer, max. Ø 8 m frontal, max. Ø 6.4 m sitzende Tätigkeit
Überwachte Fläche bei tangentialer Bewegung: 450 m² / 2.5 m Montagehöhe
Montagehöhe min./max./empfohlen: 2 m / 5 m / 2.5 m
Schutzart/-klasse: DE= IP23  / Klasse II
Stoßfestigkeitsgrad: IK04
Umgebungstemperatur: -25 °C bis +50 °C
Gehäuse: Polycarbonat, UV-beständig
Farbe: weiß matt, ähnlich RAL9010
 Kanal 1 (Lichtsteuerung)
Schaltleistung: 2300 W, cos ? = 1, 1150 VA, cos ? = 0.5, 300 W LED, max. Einschaltspitzenstrom Ip (20 ms) = 165 A, max. Einschaltspitzenstrom Ip (200 µs) = 800 A
Kontaktart: 1x µ-Kontakt, Schließer/NO mit vorlaufendem Wolfram-Kontakt
Nachlaufzeit: 15 s - 30 min, Impuls
Einschaltschwelle: 10 - 2000 Lux
Farbe: weiß matt, ähnlich RAL9010

Fabrikat/Typ '....................................................' (vom Bieter auszufüllen)

liefern, montieren und betriebsfertig anschließen.
Menge: 20,000 St

**1.5.140 Präsenzmelder Decke / WC+Duschen**
Mini-Präsenzmelder speziell für Feuchträume
Deckeneinbauversion
Ein potentialfreier Schaltkontakt
Ausführung als Master-Gerät
Ein zusätzlicher Slave-Gerät Sensor ist direkt
anschließbar
Federklemmen für den einfachen und schnellen Einbau in
abgehängte Decken und in Leuchten
Inklusive Abdecklamellen
Weitere Funktionen über optionale Fernbedienung
einstellbar
Einsatzbeispiele:
Badezimmer, Duschkabinen, Krankenhäuser

Spannung: 230 V AC +/- 10 % 50 Hz
Typische Leistungsaufnahme: 2,2 W
Erfassungsbereich: vertikal 360°
Reichweite:
max. Ø 10 m quer
max. Ø 6 m frontal
max. Ø 4 m kleinere Bewegungen
empfohlene Montagehöhe: 2,5 m
Abmessungen: Ø 36 x 28 mm (Sensorkopf)
Abmessungen Leistungsteil: 154 x 38 x 25 mm
Schutzgrad/-klasse: IP65 / Klasse II
Umgebungstemperatur:
-25 °C bis +50 °C
Gehäuse: Polycarbonat, UV-beständig
Kabellänge: 350 cm
Fernbedienung:
IR-Adapter für Smartphones, IR-PD9, IR-PD-Mini
Kanal 1 (Lichtsteuerung potentialfrei)
Schaltleistung: 2300 W, cos f = 1
1150 VA, cos f = 0,5
max. Einschaltspitzenstrom Ip (20ms) = 80 A
Nachlaufzeit: 15 s - 30 min, Impuls
Einschaltschwelle: 10 - 2000 Lux

Komplett mit Klein- und Befestigungsmaterial liefern,
montieren und einstellen

Fabrikat/Typ '....................................................' (vom Bieter auszufüllen)
Menge: 20,000 St

**1.5.150 CEE-Steckdose 5-polig 230/400VAC 16A AP-Ausführung IP44**
CEE-Steckdose DIN EN 60309-2 (VDE 0623-2), 5-polig,
Bemessungsbetriebsspannung 230/400 V AC, 16 A, in
Aufputzausführung, Schutzart IP 44 DIN EN 60529 (VDE
0470-1), Einsatz mit Schrauben befestigen.
Menge: 2,000 St
Leistungsbereichkatalog: 053

**1.5.160 CEE-Steckdose 5-polig 230/400VAC 32A AP-Ausführung IP65**
CEE-Steckdose DIN EN 60309-2 (VDE 0623-2), 5-polig,
Bemessungsbetriebsspannung 230/400 V AC, 32 A, in
Aufputzausführung, Schutzart IP 65 DIN EN 60529 (VDE
0470-1), Einsatz mit Schrauben befestigen.
Menge: 4,000 St
Leistungsbereichkatalog: 053

**1.5.170 CEE-Steckdose 5-polig 230/400VAC 63A AP-Ausführung IP65**
CEE-Steckdose DIN EN 60309-2 (VDE 0623-2), 5-polig,
Bemessungsbetriebsspannung 230/400 V AC, 63 A, in
Aufputzausführung, Schutzart IP 65 DIN EN 60529 (VDE
0470-1), Einsatz mit Schrauben befestigen.
Menge: 1,000 St
Leistungsbereichkatalog: 053

**1.5.180 Raumtemperaturregler 10A 250VAC 0-30GradC UP**
Elektronischer Raumtemperaturregler 230 V AC, für
Wandeinbau, mit integriertem Temperatur-Messelement,
mit Schalter, mit Öffner, Schaltstrom 10 A, 250 V AC,
Temperaturbereich 0 bis 30 Grad C.
Menge: 12,000 St
Leistungsbereichkatalog: 053

**1.5.190 Zug- und Abzweigdose UZD**
Zug- und Abzweigdose für estrichüberdeckte Unterflurkanäle mit Seitenwänden aus Stahlblech. Stufenlose Nivellierung auf Estrichnennhöhe (Schnellnivellierung) möglich. Großer Auslass- und Installationsraum für Leitungen. Estrich kann bündig an die Estrichabzugskante angearbeitet werden. Mit schalltechnischer Entkopplungsmöglichkeit nach Estrichverlegung. Mit Montageschutzdeckel, der nach der Estrichverlegung zur Anpassung der Bodenauslässe gewechselt werden kann. Systembestandteil nach EN 50085-2-2.

Werkstoff: Stahl
Oberfläche: bandverzinkt
Mengeneinheit: Stück
Höhe: 165 mm
Kanalbreite max.: 250 mm
Nivellierbereich: 165 - 220 mm
Deckelausführung: universal

Leitfabrikat: OBO

oder gleichwertig
Fabrikat/Typ '....................................................' (vom Bieter auszufüllen)
Menge: 1,000 St

**1.5.200 Montagedeckel DUG250-3/4 282x282x4 250-2/3**
Montagedeckel für Unterflur-Zug- und -Abzweigdosen UZD250-3 zum Einbau einer Einbaueinheit der Nenngröße 4. Systembestandteil nach EN 50085-2-2.

Werkstoff: Stahl
Oberfläche: bandverzinkt
Mengeneinheit: Stück
Länge: 282 mm
Breite: 282 mm
Materialstärke: 4 mm
Dichtungseinbaumöglichkeit: nein
Schwerlastausführung: nein
Abdeckung Montageöffnung: nein
Bodenpflege: trocken
Einbauöffnung für Aufflurtank: nein
Montageöffnung: quadratisch
Nenngröße: 250 mm
Nenngröße für Geräteeinbaueinheiten: 4
Leitfabrikat: OBO

oder gleichwertig

Fabrikat/Typ '....................................................' (vom Bieter auszufüllen)
Menge: 1,000 St

**1.5.210 Geräteeinsatz GES4-2U10T 9011 graphitschwar**
Quadratischer Geräteeinsatz mit Griffbügel, Schnurauslass und Bodenbelagsaussparung im Klappdeckel. Für den Einsatz in einem Unterflur-Kanalsystem oder im Systemboden in trockenen Räumen im Innenbereich mit trocken gepflegten Böden. Für bis zu 6 Modul 45®-Einbaugeräte in 2 Universalträgern UT3. Mit Rastleiter zum stufenweisen Absenken der Universalträger. Geprüft nach EN 50085-2-2.
Werkstoff: Polyamid
Farbe: graphitschwarz; RAL 9011
Mengeneinheit: Stück
Länge Außenmaß: 217 mm
Länge Einbaumaß: 200 mm
Breite Außenmaß: 217 mm
Breite Einbaumaß: 200 mm
Einbautiefe: 73 mm
Ausführung: quadratisch
Bodenbelagsschutzrahmen: ja
Mit Bodenbelagsaussparung: ja
Nenngröße für Geräteeinbaueinheiten: 4
Schwerlastausführung: nein
Zulassungen: VDE
Typ des Einbausystems: MT3 / GB2
Vertikale Last für kleine Fläche: bis 3.000 N
Vertikale Last für große Fläche: bis 10.000 N
Leitfabrikat: OBO

oder gleichwertig

Fabrikat/Typ '....................................................' (vom Bieter auszufüllen)
Menge: 1,000 St

**1.5.220 Universalträger UT3 45 für 3 Module 45**
Universalträger
Universalträger für den Einsatz in Geräteeinsätzen und Kassetten. Für bis zu 3 Modul 45®-Einbaugeräte in Abdeckplatte. Mit Montagebrücken, Trennwänden und Zugentlastungen. Systembestandteil nach EN 50085-2-2.
Werkstoff: Polyamid
Mengeneinheit: Stück
Farbe: graphitschwarz; RAL 9011
Länge: 165 mm
Breite: 76 mm
Höhe: 40 mm
Anzahl der einbaubaren Geräte: 3
Anzahl der Einführungen: 4
Anzahl der Zugentlastungen: 2
Ausführung: Becherform

Leitfabrikat: OBO

oder gleichwertig

Fabrikat/Typ '....................................................' (vom Bieter auszufüllen)
Menge: 2,000 St

**1.5.230 Teleskop-Geräteträger 220x 100x 60-160mm**
Teleskop-Geräteträger 220x 100x 60-160mm

Universal-Geräteträger, Kunststoff (1159-24)

Ausführung gemäß DIN 18015-5,
bei Wand-Aussendämmung
für Leuchten, Bewegungsmelder, Türsprechanlage usw.
Isolierstärken von 60 - 160 mm erweiterbar
durch Aufstockelement um jeweils 100 mm (max. 360 mm)
reduzierbar in 10 mm Schritten
Befestigungsfläche 220 x 100 mm
Fabrikat/Typ '....................................................' (vom Bieter auszufüllen)
Menge: 10,000 St

**1.5.240 Aufstockelement für Univeral-Geräteträger**
Aufstockelement, Kunstoff für Universal-Geräteträger (1159-27)

Ausführung gemäß DIN 18015-5,
Verlängerungsmaß 100 mm
reduzierbar in 10 mm Schritten
Menge: 10,000 St

**1.5.250 Teleskop-Geräteträger 120x120 mm**
Ausführung gemäß DIN 18015-5,
aus Kunststoff, Feuerbeständigkeit 650°C, halogenfrei
für die Befestigung von Leuchten, Bewegungsmeldern usw.
 an Wärmedämmverbundsystemen (WDVS)
für Isolierstärke von 80 - 200 mm
Montagefläche für Geräte 120 x 120 mm
mit Maßangaben auf Trägerarm
mit zwei Rohreinführungen M20 am Träger
Gewichtsbelastung bei Wand- oder Deckenanbau 50 N (5kg)
Gerätebefestigung mit selbstformenden Schrauben
Durchmesser 3,2 - 4 mm

Leitfabrikat: Kaiser
oder gleichwertig
Fabrikat/Typ '....................................................' (vom Bieter auszufüllen)
Menge: 10,000 St

**1.5.260 Teleskop-Gerätedose 68x70 mm**
Ausführung gemäß DIN 18015-5,
aus Kunststoff, Feuerbeständigkeit 650°C, halogenfrei
für die Befestigung von Schaltern, Steckdosen usw. an
Wärmedämmverbundsystemen (WDVS)
für Isolierstärke von 80 - 200 mm
Maße Gerätedose ( L x B x T) 68 x 70 x 50 mm
mit ausbrechbaren Seitenwänden zum Verbinden mit
Kombi-Gerätedosen mit Maßangaben auf Trägerarm
mit zwei Rohreinführungen M20 am Träger

Leitfabrikat: Kaiser
oder gleichwertig
Fabrikat/Typ '....................................................' (vom Bieter auszufüllen)
Menge: 10,000 St

**1.5.270 Verbindungsdose 1**
Verbindungsdose 1

Verbindungsdose nach DIN EN 60670 (VDE 0606), 7 Einführungen, 3 Bodeneinführungen, komplett mit Lochwerkzeug und Verschlussstopfen, mit außenliegenden Befestigungsstellen, mit Schutzart IP55, bis 2,5², mit Schutzgrad IK07, Schutzklasse II, VDE geprüft, Halogenfrei, 75 x 75 x 37, grau, mit Klemmen, für VDE-zugel. Einzelklemmen,  liefern und betriebsfertig montieren

Fabrikat/Typ '....................................................' (vom Bieter auszufüllen)
Menge: 25,000 St

**1.5.280 Verbindungsdose 2**
Verbindungsdose 2

Verbindungsdose nach DIN EN 60670 (VDE 0606), 10 Einführungen, 2 Bodeneinführungen, geeignet für beengte Installationsumgebungen wie abgehängte Decken und Kabelkanäle, komplett mit Lochwerkzeug und Verschlussstopfen, mit außenliegenden Befestigungsstellen, mit Schutzart IP55, bis 2,5², mit Schutzgrad IK07, Schutzklasse II, VDE geprüft, Halogenfrei, 89 x 43 x 37, grau, mit Klemmen, für VDE-zugel. Einzelklemmen,  liefern und betriebsfertig montieren

Fabrikat/Typ '....................................................' (vom Bieter auszufüllen)
Menge: 30,000 St

**1.5.290 Verbindungsdose 3**
Verbindungsdose 3

Verbindungsdose nach DIN EN 60670 (VDE 0606), 12 Einführungen, 3 Bodeneinführungen, komplett mit Lochwerkzeug und Verschlussstopfen, mit außenliegenden Befestigungsstellen, mit Schutzart IP55, bis 2,5², mit Schutzgrad IK07, Schutzklasse II, VDE geprüft, Halogenfrei, 85 x 85 x 37, grau, mit Klemmen, für VDE-zugel. Einzelklemmen,  liefern und betriebsfertig montieren

Fabrikat/Typ '....................................................' (vom Bieter auszufüllen)
Menge: 20,000 St

#### Abschnitt 1.6 KG 444 - Sonnenschutzanlage

*Hinweis: Hinweis*
Nachfolgende Leistungspositionen beinhalten die komplette Ansteuerung der Sonnenschutzanlagen
einschließlich Gruppensteuerung je Fensterfront.
Die Systemsteuerung muss auf Motorsteuer- und Zentralgeräten basieren, die potentialfrei zur Netzspannung 230 V-AC untereinander mittels einer abgeschirmten Leitung JY(ST)Y 2x2x0,8mm² vernetzt werden können (Steuersignale ca. 24V).
Zusätzliche Anlagenteile, die in die nachfolgenden Positionen nicht integriert werden können aber zum funktionstüchtigen Betrieb der Anlage benötigt werden, sind in die Einzelpreise einzukalkulieren.

Das Gebäude erhält auf Ost-, West- und Südfassaden Sonnenschutzbehänge, welche durch die Zentrale angesteuert werden sollen. Hierfür ist eine Zentralensteuerung geplant, welche eine raumweise Bedienung sowie eine zentrale Ansteuerung der Fassaden vorsieht. Die zentrale Ansteuerung erfolgt im Technikraum.
Für den Schutz der Anlage ist eine Wetterstation mit Wind- und Regensensor auf dem Dach. Schnittstelle zwischen den bauseitigen Raffstores und der Sonnenschutz-Anlage bildet ein Steckverbinder mit Sicherungsbügel.

Folgende Schnittstellen zu Fremdgewerken sind zu beachten / berücksichtigen:

Fassadenbauer/Fenster: Lieferung und Montage der Sonnenschutzbehänge einschließlich der Antriebsmotoren und Kabelübergänge auf der Fassade.
Leistungen AN Elt: Lieferung und Montage der Systemstecker/-kupplung an den Kabelübergang der Antriebsmotoren. Anschluss der Sonnenschutzsteuerung mittels Systemstecker an die zuvor genannnte Systemstecker-kupplung.

**1.6.10 Sonnenschutzzentrale**
Sonnenschutzzentrale für drei Fassadenseiten welche über nach geschaltete Etagen/Fassadenverteiler gesteuert werden können.
Die Anzeige und Menüführung erfolgt in einem grafischen ca. 3,5 Zoll Anzeigefenster in 256 Farben.
Die Bedienung erfolgt über vier Sensor-Funktionstasten und einem Sensor-Drehrad.
Die Steuerausgänge der Zentrale müssen potentialfrei ausgeführt sein.
Aktuelle Wetterdaten müssen im Display angezeigt werden.
Über einen Tastendruck am Bediengerät können alle Automatikfunktionen aktiviert und deaktiviert werden.
Bedien- und Leistungsteil müssen getrennt montierbar und über eine Vierdrahtleitung miteinander verbunden werden können.
Die Kommunikation zwischen Leistungsteil, Bediengerät und Wetterstation muss überwacht werden können, so dass im
Alle Kanäle müssen gemeinsam über einen Zentralschalter positionierbar sein.
Der Anschluss eines kompakten Messwertgebers über eine 4-adrige Busleitung ist zwingend notwendig.
Die Funktion der Wetterstation muss überwachbar sein.
In Verbindng mit dem Messwertgeber sind folgende Funktionen bereitzustellen:
- Windüberwachung
- Eisüberwachung
- Niederschlagsüberwachung
- Sonnenautomatik
- Dämmerungsautomatik
- Temperaturautomatik (Innen und Außen)
- Zeitschaltuhr
- Automatikfreigabeuhr
- Wendeautomatik für Lamellenprodukte
- Intervalllüftung
- Kälteschutz
- Manuelle Bedienung
- automatische Sommer-/Winterzeit-Umstellung

liefern, montieren und betriebsbereit anschließen.

Fabrikat/Typ '....................................................' (vom Bieter auszufüllen)
Menge: 1,000 St

**1.6.20 Etagen/Fassadenverteiler**
Geschossansteuerverteiler  für Motorsteuereinheiten mit internem Netzteil. Jede Fassade muss über die Sonnenschutzzentrale bedienbar sein. Die Fassadenausgänge müssen potentialfrei ausgeführt sein. Alle Anschlussklemmen müssen als 2,5 qmm Schraubklemmen ausgeführt sein.

liefern, montieren und betriebsbereit anschließen

Fabrikat/Typ '....................................................' (vom Bieter auszufüllen)
Menge: 1,000 St

**1.6.30 Wetterstation**
Sonnenschutz-Wetterstation für kompakten Messwertgeber aus massivem, UV-beständigem, Kunststoff.
Der Messwertgeber erfasst Messwerte für:
- Helligkeit
- Dämmerung
- Windgeschwindigkeit
- Niederschlag
- Außentemperatur
 Zur genauen Erfassung der Sonneneinstrahlung nach Himmelsrichtungen stehen vier Photodioden zur Verfügung.
Die Spannungsversorgung für die Wetterstation erfolgt über die Sonnenschutzzentrale.
 Abmessungen (BxHxT): ca. 130x175x130 mm
Spannungsversorgung: 24 V DC (über Zentrale)
einschl. Wandhalterung
liefern, montieren und betriebsbereit anschließen

Fabrikat/Typ '....................................................' (vom Bieter auszufüllen)
Menge: 1,000 St

**1.6.40 Motorsteuereinheit Kompakt**
Bedienungselemente: Taster
Logikverhalten: Zeitlogik/Permanentlogik
Für die Ansteuerung von bis zu 2 Motoren über die Sonnenschutzzentrale.
Für die örtliche Bedienung ist pro Motorausgang auch ein separater Taster anschließbar.
Die Sicherheitskleinspannung wird in der Motorsteuereinheit selbst erzeugt.
Am Gerät ist das Logikverhalten, Zeitlogik oder Permanentlogik, über einen Kodierschalter umschaltbar.
Montage in Unterputzgerätedose..

Fabrikat/Typ '....................................................' (vom Bieter auszufüllen)
Menge: 16,000 St

**1.6.50 Trennrelais**
Trennrelais zur Ansteuerung von zwei 230V-Motoren ohne
zusätzliche Einzelbedienung. Die Ansteuerung muss über
einen Schaltkontakt erfolgen, welcher die erforderlichen
Umschaltzeiten berücksichtigt.

Fabrikat/Typ '....................................................' (vom Bieter auszufüllen)
Menge: 16,000 St

**1.6.60 Überspannungsschutz Zwischenstecker**
Zwischenstecker zum Schutz vor Überspannung. Geeignet für alle 230 V Standard Antriebe mit Systemstecker-Kupplung
Nennspannung AC (UN) 230 V (50/60 Hz)
Höchste Dauerspannung AC [L-N] (UC) 275 V (50/60 Hz)
Höchste Dauerspannung AC [N-PE] (UC) 255 V (50/60 Hz)
Schutzart IP 54
Abmessungen (L x B x H)  ca. 136 x 38 x 33 mm
Nennableitstosstrom (8/20 µs) (In) 2,5 kA
Max. Ableitstosstrom (8/20 µs) (Imax) 5 kA
Gesamtableitstosstrom (8/20) [L+N-PE] (Itotal) 15 kA
Schutzpegel [L-N] (UP) . 1,5 kV

Fabrikat/Typ '....................................................' (vom Bieter auszufüllen)
Menge: 16,000 St

**1.6.70 Leitungspeitsche für 230V Antriebe**
Vieradrige Leitungspeitsche für bauseitige Verbindung zwischen Motorsteuereinheit und 230V Sonnenschutzantrieb. Flexible vorkonfektionierte Leitung 0,75 mm² auf einer Seite mit Aderendhülsen versehen, auf der anderen Seite mit vierpoliger Stecker-Kupplung (STAK3).
Die Leitung muss Halogenfrei, Ozon- und UV-Beständig für die dauerhafte Verlegung im Freien geeignet sein.
Menge: 16,000 St

**1.6.80 Zulage Mehrlänge Leitungspeitsche**
Zulage für Mehrlänge der Leitungspeitsche aus vorstehender Position
Menge: 16,000 m

**1.6.90 Montage Steckverbinder**
Montage der bauseits gestellten Steckerkupplung zum
Anschluss an die Jalousiesteuerung
Menge: 16,000 St

**1.6.100 Ltg NYM-J 3x2,5 vorh.Kabelrinne/Kanal**
STLB-Bau 2015-10 053
Installationsleitung DIN VDE 0250-204 (VDE 0250-204)
NYM-J 3 x 2,5, Cu-Zahl 72, auf vorh. Kabelrinnen oder
in offene Kanäle.
Menge: 200,000 m
Leistungsbereichkatalog: 053

**1.6.110 J-Y(ST)Y Gr.4x2x0,8 Kanal**
J-Y(ST)Y Gr.4x2x0,8 mm,FM-Install-
ationsleitung nach VDE 815
in Leerrohr, Kabelkanal oder auf Kabelträger
liefern u. verlegen
Menge: 200,000 m

**1.6.120 M20 KuPa auf Rohfußboden**
M20 Kunststoff-Panzerrohr flexibel nach DIN EN
50086 für schwere mechanische Beanspruchung auf
Rohfußboden einschl. Befestigung liefern und verlegen
Menge: 200,000 m

**1.6.130 M25 KuPa auf Rohfußboden**
M25 Kunststoff-Panzerrohr flexibel nach DIN EN
50086 für schwere mechanische Beanspruchung auf
Rohfußboden einschl. Befestigung liefern und verlegen
Menge: 200,000 m

#### Abschnitt 1.7 KG 445 - Beleuchtung

*Hinweis: Die Leuchten der Allgemeinanlagen sind Teil der*
Die Leuchten der Allgemeinanlagen sind Teil der
Leistung und sind gemäß DIN EN 12462-1, DIN EN 13201
und nach Vorgabe des Bauherren auszulegen.

Alle Leuchten sind komplett mit Leuchtmittel, Starter,
Trafo, Vorschaltgerät, Treiber o.ä. zu liefern und zu
installieren.

Alle Klein-, Klemm- und Befestigungsteile, sowie
Leuchtmittel sind in die Einheitspreise
einzukalkulieren, eine zusätzliche Vergütung erfolgt
nicht.
Die Leuchtmittel sind nutzungsspezifisch zu wählen.
Dies ist insbesondere bei der Nutzung von
Treppenhausautomaten und/oder
Bewegungsmeldern zu beachten.
Hier sind Leuchtmittel mit entsprechender Eignung für
den geforderten
Einsatzort einzusetzen.

Es sind Leuchtmittel mit hoher Schaltfestigkeit zu
wählen, sodass häufige Schalthandlungen nicht zu Lasten
der Lampenlebensdauer gehen.

**1.7.10 L1 - Feuchtraumanbauleuchte LED IP66 Gehäuse 34W 4000K**
Feuchtraumanbauleuchte. Armatur Kunststoff (Polycarbonat). Innenliegende Halterung Stahlblech weiß lackiert. Dichtung zwischen Gehäuse und Diffusor aus alterungsbeständigem PU (Polyurethan)-Schaum. Diffusor Kunststoff (PMMA). Diffusor spritzgegossen, innenprismatisch und UV-beständig. Befestigung des Diffusors durch Halteclips aus Edelstahl. Lichtverteilung symmetrisch. Homogene Ausleuchtung. Montagefreundlich durch Schnellbefestigungsklammern aus Edelstahl.  Leuchten mit begrenzter Oberflächentemperatur nach DIN EN 60598-2-24 zur Verwendung in einer Umgebung, in der eine Ablagerung von leitfähigem Staub auf der Leuchte erwartet werden kann.

Lieferbare Farbe: grau
Länge L:1573 mm
Breite B:96 mm
Höhe H:100 mm
Gewicht: 2.35 kg
Leuchtmittel: LED
Farbtemperatur: 4000K
Farbwiedergabeindex Ra:80
Lebensdauer: 50000 h (L80/B10)
Bemessungsleistung: 34 W
Bemessungsleuchtenlichtstrom: 4150 lm
Blendungsbewertungsindex UGR (4H 8H) 1:23.5
Farbtemperatur: 4000 K
Leuchtenlichtausbeute: 123 lm/W
Lichtaustritt: direkt
Lichtverteilung: symmetrisch
Betriebsgerät: Konverter
Spannung: 220 - 240 V / 50 - 60 Hz
Leistungsfaktor: 0.98
Schutzklasse: I
Leuchten an Sicherung B10A:21
Leuchten an Sicherung B16A:34
Leuchten an Sicherung C10A:35
Leuchten an Sicherung C16A:57
Einschaltstrom / Einschaltzeit: 16 A / 100 µs
Ripplestrom / Flicker: 5
Klirrfaktor (THD):10
Schutzart: IP 66
Umgebungstemperatur kombiniert: 25 °C
Schlagschutz: IK03 (Schlagschutz 0,35 Joule)
Glühdrahtprüfung: 650°C - 30 Sekunden
Sicherheitszeichen: D-Zeichen, F-Zeichen
Sonstige Zeichen: WEEE-Zeichen
EEK:A++
Leitfabrikat: RZB oder gleichwertig

Fabrikat/Typ '....................................................' (vom Bieter auszufüllen)
Menge: 30,000 St
Leistungsbereichkatalog: 058

**1.7.20 L1-2 Feuchtraumanbauleuchte LED IP66 Gehäuse 28W 4000K**
Feuchtraumanbauleuchte. Armatur Kunststoff (Polycarbonat). Innenliegende Halterung Stahlblech weiß lackiert. Dichtung zwischen Gehäuse und Diffusor aus alterungsbeständigem PU (Polyurethan)-Schaum. Diffusor Kunststoff (PMMA). Diffusor spritzgegossen, innenprismatisch und UV-beständig. Befestigung des Diffusors durch Halteclips aus Edelstahl. Lichtverteilung symmetrisch. Homogene Ausleuchtung. Montagefreundlich durch Schnellbefestigungsklammern aus Edelstahl.  Leuchten mit begrenzter Oberflächentemperatur nach DIN EN 60598-2-24 zur Verwendung in einer Umgebung, in der eine Ablagerung von leitfähigem Staub auf der Leuchte erwartet werden kann.

Lieferbare Farbe: grau
Länge L:1278 mm
Breite B:96 mm
Höhe H:100 mm
Gewicht: 2.04 kg
Leuchtmittel: LED
Farbtemperatur: 4000K
Farbwiedergabeindex Ra:80
Lebensdauer: 50000 h (L80/B10)
Bemessungsleistung: 28 W
Bemessungsleuchtenlichtstrom: 3350 lm
Blendungsbewertungsindex UGR (4H 8H) 1:23.4
Farbtemperatur: 4000 K
Leuchtenlichtausbeute: 120 lm/W
Lichtaustritt: direkt
Lichtverteilung: symmetrisch
Betriebsgerät: Konverter
Spannung: 220 - 240 V / 50 - 60 Hz
Leistungsfaktor: 0.98
Schutzklasse: I
Leuchten an Sicherung B10A:21
Leuchten an Sicherung B16A:34
Leuchten an Sicherung C10A:35
Leuchten an Sicherung C16A:57
Einschaltstrom / Einschaltzeit: 16 A / 100 µs
Ripplestrom / Flicker: 5
Klirrfaktor (THD):10
Schutzart: IP 66
Umgebungstemperatur kombiniert: 25 °C
Schlagschutz: IK03 (Schlagschutz 0,35 Joule)
Glühdrahtprüfung: 650°C - 30 Sekunden
Sicherheitszeichen: D-Zeichen, F-Zeichen
Sonstige Zeichen: WEEE-Zeichen
EEK:A++

Leitfabrikat: RZB oder gleichwertig

Fabrikat/Typ '....................................................' (vom Bieter auszufüllen)
Menge: 5,000 St
Leistungsbereichkatalog: 058

**1.7.30 L2 - Deckenanbauleuchte**
L2 - Deckenanbauleuchte

Dekorative runde LED Anbau-Flächenleuchte. Flacher nahtloser Rahmen Aluminium-Strangpressprofil pulverbeschichtet. Abdeckung Stahlblech pulverbeschichtet. Direkter Lichtaustritt über Diffusor Kunststoff opal. Indirekter Lichtaustritt über flächenbündigen Diffusor aus Kunststoff satiniert. Diffusor und Lightguide aus vergilbungsfreiem Kunststoff (PMMA). Seitliche Lichteinkopplung (RZB SIDELITE®-Technologie) für überdurchschnittlich homogene Leuchtdichteverteilung und randlose Ausleuchtung. Lichtaustritt direkt 70%, indirekt 30%. Geeignet für Deckenanbau, Wandanbau. Werkzeuglose Montage durch Bajonettverschluss. Einfachste Installation durch Plug-and-Play-Stecksystem. DALI-Betriebsgerät zum steuern, schalten und dimmen integriert.

Farbe: verkehrsweiß, matt (RAL 9016)
Durchmesser: 461 mm
Höhe: 88 mm
Gewicht: 5.95 kg
Lichtquelle: LED
Sockel: ohne Sockel
Farbtemperatur: 4000K
Farbwiedergabeindex: 80
Farbtoleranz (McAdam): 3 SDCM
Lebensdauer Lichtquelle: 50000 h (L80/B50)
Bemessungsleistung: 62 W
Bemessungsleuchtenlichtstrom: 7200 lm
Ausstrahlwinkel Down: 109°
Blendungsbewertungsindex RUG (4H 8H): 24.5
Systemeffizienz: 116 lm/W
Lichtaustritt: direkt/indirekt
Lichtverteilung: symmetrisch
Betriebsgerät: Konverter dimmbar DALI
Spannung: 220 - 240 V / 50 Hz, 60 Hz
Leistungsfaktor: 0.95
Schutzklasse: I
Leuchten an Sicherung B10A: 8
Leuchten an Sicherung B16A: 13
Leuchten an Sicherung C10A: 14
Leuchten an Sicherung C16A: 22
Einschaltstrom / Einschaltzeit: 53 A / 200 µs
Klirrfaktor (THD): 20 %
Schutzart: IP 20
Umgebungstemperatur: 5 °C bis +30 °C
Schlagschutz: IK03
Glühdrahtprüfung: 650 °C
Konformitätszeichen: CE, EAC
Leitfabrikat: RZB oder gleichwertig

Fabrikat/Typ '....................................................' (vom Bieter auszufüllen)
Menge: 12,000 St

**1.7.40 L2b - Pendelleuchte**
L2b - Pendelleuchte

Dekorative runde LED Pendel-Flächenleuchte. Flacher nahtloser Rahmen Aluminium-Strangpressprofil pulverbeschichtet. Abdeckung Stahlblech pulverbeschichtet. Baldachin Aluminium pulverbeschichtet. Direkter Lichtaustritt über Diffusor Kunststoff opal. Indirekter Lichtaustritt über flächenbündigen Diffusor aus Kunststoff satiniert. Diffusor und Lightguide aus vergilbungsfreiem Kunststoff (PMMA). Seitliche Lichteinkopplung (RZB SIDELITE®-Technologie) für überdurchschnittlich homogene Leuchtdichteverteilung und randlose Ausleuchtung. Lichtaustritt direkt 70%, indirekt 30%. Tunable White Versionen dynamisch einstellbar von 2700 K bis 6500 K. Für Human Centric Lighting (HCL) in Verbindung mit RZB-Lichtmanagementsystemen geeignet. 3-Punkt Stahlseilabhängung stufenlos höhenverstellbar. Einfache Montage mit transparenter, kürzbarer Pendelleitung und Baldachin mit Magnetbefestigung. Betriebsgerät integriert. Mit Casambi smart+free Bluetooth® Steuerung zur drahtlosen Vernetzung und Bedienung mittels Android / iOS Gerät, kostenlose App zum Download verfügbar.

Farbe: anthrazit metallic (DB703)
Durchmesser: 681 mm
Höhe: 52 mm
Pendellänge: 500-1200 mm
Gewicht: 11.33 kg
Lichtquelle: LED
Sockel: ohne Sockel
Farbtemperatur: 2700K - 6500K
Farbwiedergabeindex: 80
Farbtoleranz (McAdam): 3 SDCM
Lebensdauer Lichtquelle: 50000 h (L80/B50)
Bemessungsleistung: 61 W
Bemessungsleuchtenlichtstrom: 4600 lm
Ausstrahlwinkel Down: 104°
Blendungsbewertungsindex RUG (4H 8H): 18.2
Systemeffizienz: 75 lm/W
Bemessungsleistung 2: 63 W
Bemessungsleuchtenlichtstrom 2: 4400 lm
Ausstrahlwinkel Down 2: 103°
Blendungsbewertungsindex RUG (4H 8H) 2: 18
Leuchtenlichtausbeute 2: 70 lm/W
Bemessungsleistung 3: 62 W
Bemessungsleuchtenlichtstrom 3: 4400 lm
Ausstrahlwinkel Down 3: 104°
Blendungsbewertungsindex RUG (4H 8H) 3: 18.1
Leuchtenlichtausbeute 3: 71 lm/W
Lichtaustritt: direkt/indirekt
Lichtverteilung: symmetrisch
Betriebsgerät: Konverter dimmbar Bluetooth
Spannung: 220 - 240 V / 50 Hz
Leistungsfaktor: 0.98
Schutzklasse: I
Leuchten an Sicherung B10A: 6
Leuchten an Sicherung B16A: 10
Leuchten an Sicherung C10A: 10
Leuchten an Sicherung C16A: 16
Einschaltstrom / Einschaltzeit: 39 A / 286 µs
Rippelstrom / Flicker: 4 %
Klirrfaktor (THD): 6 %
Schutzart: IP 20
Umgebungstemperatur: 25 °C
Schlagschutz: IK03
Glühdrahtprüfung: 650°C - 30 Sekunden
Konformitätszeichen: CE, EAC
Leitfabrikat: RZB oder gleichwertig
Fabrikat/Typ '....................................................' (vom Bieter auszufüllen)
Menge: 6,000 St

**1.7.50 L3 - Deckeneinbauleuchte**
L3 - Deckeneinbauleuchte

Flexibles rundes Einbau-Downlight mit Multi-Funktionen. Gehäuse Stahlblech pulverbeschichtet.
Leuchtenrahmen Aluminium pulverbeschichtet. Lightguide und Diffusor aus vergilbungsfreiem PMMA opal matt. LED Backlight-Technologie für eine homogene Ausleuchtung der gesamten lichtabgebenden Fläche. MultiColour: Farbtemperatur 3000 K oder 4000 K mit Schaltelement individuell einstellbar. Werkseitig 4000 K eingestellt. MultiLumen: Einstellbarkeit des Leuchtenlichtstroms in 4 Stufen. Werkseitig Stufe 2 eingestellt. Geeignet für Deckeneinbau. Deckenbefestigung mit Federsystem.
Geeignet für direkte Abdeckung mit Wärmedämmungsmaterial (gilt nur für die unteren Lumenstufen). Inklusive Betriebsgerät extern über Steckverbindung, Verbindungsleitung 250 mm. Durchgangsverdrahtung mit separat erhältlichem Zubehör möglich.  Durchgangsverdrahtungsbox (5-polig) als Zubehör erhältlich.
Anbaugehäuse als Zubehör für alle Größen.

Farbe: weiß
Durchmesser: 270 mm
Höhe: 2 mm
Einbaudurchmesser: 257 mm
Deckenstärke: 1-20 mm
Einbauhöhe: 60 mm
Einbauhöhe Leuchte: 40 mm
Gewicht: 655 g
Lichtquelle: LED
Sockel: ohne Sockel
Farbtemperatur: 3000K, 4000K
Farbwiedergabeindex: 80
Farbtoleranz (McAdam): 3 SDCM
Lebensdauer Lichtquelle: 100000 h (L80/B50)
Lebensdauer: 70000 h (L80/B50)
Bemessungsleistung: 12 W
Bemessungsleuchtenlichtstrom: 1650 lm
Ausstrahlwinkel Down: 112°
Blendungsbewertungsindex RUG (4H 8H): 25.6
Systemeffizienz: 138 lm/W
Bemessungsleistung 2: 15 W
Bemessungsleuchtenlichtstrom 2: 2200 lm
Ausstrahlwinkel Down 2: 112°
Blendungsbewertungsindex RUG (4H 8H) 2: 26.6
Leuchtenlichtausbeute 2: 147 lm/W
Bemessungsleistung 3: 19 W
Bemessungsleuchtenlichtstrom 3: 2700 lm
Ausstrahlwinkel Down 3: 112°
Blendungsbewertungsindex RUG (4H 8H) 3: 27.3
Leuchtenlichtausbeute 3: 142 lm/W
Bemessungsleistung 4: 22 W
Bemessungsleuchtenlichtstrom 4: 3150 lm
Ausstrahlwinkel Down 4: 112°
Blendungsbewertungsindex RUG (4H 8H) 4: 27.8
Leuchtenlichtausbeute 4: 143 lm/W
Lichtaustritt: direkt
Lichtverteilung: symmetrisch
Betriebsgerät: Konstantstrom-Versorgung
Spannung: 220 - 240 V / 50 Hz, 60 Hz
Leistungsfaktor: 0.9
Schutzklasse: II
Leuchten an Sicherung B10A: 35
Leuchten an Sicherung B16A: 56
Leuchten an Sicherung C10A: 40
Leuchten an Sicherung C16A: 64
Einschaltstrom / Einschaltzeit: 14 A / 166 µs
Rippelstrom / Flicker: 3 %
Schutzart: IP 54
Umgebungstemperatur: -20 °C bis +35 °C
Schlagschutz: IK03
Glühdrahtprüfung: 650 °C
Sicherheitszeichen: Einbauleuchte nicht bedecken!
Konformitätszeichen: CE

Leitfabrikat: RZB oder gleichwertig
Fabrikat/Typ '....................................................' (vom Bieter auszufüllen)
Menge: 74,000 St

**1.7.60 L4 - Wand- / Deckenleuchte**
L4 - Wand- / Deckenleuchte

Hochwertige LED-Flächenleuchte in einem flachen runden Design aus nahtlos verschweißtem Aluminium-Strangpressprofil Oberfläche pulverbeschichtet in silber RAL9006 Feinstruktur matt, für die Deckenanbaumontage mit direkter und indirekter Lichtverteilung. Einfache Installation mittels beigelegtem Montagematerial via CLICK&PLAY-Baldachin. Lichtlenkung direkt mittels mikroprismatischem Diffusor für eine reduzierte Leuchtdichte (LRA), indirekt mittels satiniertem Diffusor, beide Abdeckungen aus PMMA. Elektrischer Anschluss über 3 verwendete Pole, Leuchte bestückt mit LED-Platinen aktuellster Generation mit einer Leuchteneffizienz von 132 lm/W, innovatives LED-Verfahren mit einem Leuchtenlichtstrom von 1522 lm bei 11,5 W, Farbtemperatur von 4000 K. Inkl. Konverter, Blendungsbewertung nach Einstufung gemäß DIN EN 12464-1.2021-11 mit UGR < 19, bildschirmtaugliche Arbeitsplatzleuchte gemäß DIN EN 12464-1 (Leuchtdichte bei 65° <= 3000 cd/m²), melanopischer Wirkfaktor = [0,659], Farbwiedergabeindex (Ra) > 80, Farborttoleranz MacAdam 3, Risikogruppe RG0 nach IEC 62471, Bemessungslebensdauer lt. EU-Verordnung Nr. 1194/2012 von mindestens 60.000 h, Schutzart IP50, Stoßfestigkeitsgrad IK07 nach IEC 62262:2012, Schutzklasse I. Auf Anfrage auch in Notlichtausführung mit 3h-Akku. Schaltvariante: A, Lichtquelle durch Hersteller austauschbar, Betriebsgerät durch authorisierte Fachkraft austauschbar, Abmessungen DMxH: 0420x065 mm, Gehäusegesamthöhe 84 mm, Schattenfuge von 19 mm, Gewicht: 2.7 kg. Fabrikat: planlicht, Type: ophelia Aufbau di/id silber prism.  mm, LED LO, 4000 K. 11,5 W, 1522 lm.

Leitfabrikat: Planlicht
Typ:F53A042-9006F2840L1M

oder gleichwertig
Fabrikat/Typ '....................................................' (vom Bieter auszufüllen)
Menge: 36,000 St

**1.7.70 L5 - LED Stripe 24V 1900lm/m 14,4W/m 3000K**
L5 - LED Stripe 24V 1900lm/m 14,4W/m 3000K

liefern, montieren und betriebsfertig anschließen.
Menge: 40,000 m

**1.7.80 U5 - LED-Profil Aluminium Ecken AP**
Alu Einbaublende Ecken AP

IP-Schutzklasse  IP25
Materialien  Aluminium/PC
Maße (mm)  3000x24,75x14,80mm
Diffusor  Opal
Zertifizierungen  CE

Symboldarstellung:

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
liefern und montieren
Menge: 40,000 m

**1.7.90 T5 - LED Konverter 160W DALI**
T5 - LED Konverter 160W DALI

liefern, montieren und betriebsfertig anschließen.
Menge: 5,000 St

**1.7.100 D6 - Dali Steuergerät**
Bis zu vier DALI PCU zum Aufbau mehrerer Bedienstellen
parallel schaltbar
_ Automatische Synchronisation zwischen den Bedienstellen
_ Kombinierbar mit Standard-Präsenz- und
Bewegungsmeldern mit Netzkontakt
_ Verhalten nach Netzunterbrechung einstellbar
_ Leitungslänge der DALI-Steuerleitung: bis zu 300

Produktfamilien-Vorteile
_ Intuitives manuelles Dimmen und Schalten
_ Integrierte DALI-Versorgung
_ Individuelle Einstellung der minimalen Helligkeitsstufe

liefern, montieren und betriebsfertig anschließen.

Leitfabrikat: OSRAM
Typ: Dali PCU

oder gleichwertig
Fabrikat/Typ '....................................................' (vom Bieter auszufüllen)
Menge: 8,000 St

**1.7.110 Verstärkungsplatte für Einbauleuchten in TB-Decke**
Verstärkungsplatte für Einbauleuchten in TB-Decke

als Sperrholzplatte

- Stärke  ca. 3 mm
- Breite  ca. 10 cm
- Länge  ca. 20 cm
Menge: 80,000 St

#### Abschnitt 1.8 KG 445 - Sicherheitsbeleuchtung

*Hinweis: Vorbemerkungen*
Das Gebäude ist mit einer batteriegestützten Sicherheitsbeleuchtung auszustatten. Die Nennbetriebsdauer ist nach V DIN V VDE 0108, DIN EN 50172, ASR A3.4/3, DIN EN 1838 und den jeweiligen LBO auszulegen.

Das zentrale Batteriesystem wird mit einer automatischen Prüfeinrichtung gemäß DIN EN 50171 und DGUV V3 zur Versorgung von Rettungszeichen- und Sicherheitsleuchten gemäß EN 60598-2-22 und EN 1838. Die Einzelleuchtenüberwachung mit individueller Zustandsanzeige pro Leuchte und der Mischbetrieb erfolgt in Verbindung mit Überwachungsmodulen in der Leuchte.

Bei dieser Anlage handelt es sich um ein sicherheitsrelevantes System. Aus diesem Grund ist die Durchgängigkeit des QM-Systems bezüglich des Produktes selbst, wie auch von allen Lieferanten nachzuweisen.

Die Schaltungsart jedes einzelnen Sicherheits- und Rettungszeichenleuchtenkreises kann im Steuerteil des zentralen Batteriesystems frei programmiert werden. Dauerlicht und Bereitschaftslicht innerhalb eines Stromkreises ist möglich (Mischbetrieb).

Das System besteht aus folgenden Komponenten:

Zentraleinheit:
Mikroprozessor Steuer- und Überwachungseinheit mit folgenden Komponenten:
o  7 Zoll Touchscreen-Farbdisplay mit intuitiver Bedienung und Menüführung
o  8x frei programmierbare Schalteingänge (3x potentialfrei, 3x 230V AC, 2x 24-230V AC/DC)
o  8x frei programmierbare Relaisausgänge
o  Schnittstellen: USB, RJ45, HDMI, Modbus
o  integriertes Prüfbuch

Ladeeinrichtung:
Ladeeinrichtung mit mikroprozessorgesteuerter, temperaturgeführter Ladung zur normgerechten Aufladung der Batterie inkl. Temperatursensor.

Vernetzung:
Es lassen sich mehrere Anlagen über eine zentrale Überwachung miteinander vernetzen und so gemeinsam überwachen.

Batterie:
Blockbatterie 216 V (Zuzüglich. 25% Alterungsreserve gem. EUROBAT und DIN EN 50171)

Stahlblechschrank:
Schutzart: IP20
Schutzklasse: I

*Hinweis: Anlagentechnik*

**1.8.10 Sicherheitslichtzentrale inkl. 18 Bleibatterie OGiV 28Ah**
Sicherheitslichtzentrale mit bis zu 28 Endstromkreisen. Durch die Einzelschaltbarkeit ist es möglich, im Netzbetrieb jede Sicherheitsleuchte einzeln zu schalten.
Eine Vernetzung mehrerer Anlagen ist über Ethernet (TCP/IP) sowie über die integrierte Modbus-Schnittstelle möglich.
Netzanschluss
1~N/PE 230 V 50 Hz / 3~N/PE 400 V 50 Hz
Batterie
216 V entsprechend der Konfiguration (0,5 h / 1 h / 3 h / 8 h) max. 28 Ah
Ausgangsspannung
230 VAC / 216 VDC ± 15 %
max. Ausgangsleistung
1.500 W oder | or 3.000 W
Eingänge
8 x Eingänge potentialfrei, max. 99 Eingangsmodule
Ausgänge
8 x Relaisausgang 230 V / 2 A
Endstromkreise
max. 28 (256 inkl. Systemverteiler)
Absicherung Endstromkreise
5 A
Abmessung (HxBxT)
1.100 x 600 x 422 mm
Montageart
Wandmontage
Leergewicht
ca. 50 kg
Kabeleinführung
oben
Schutzart
IP20
Schutzklasse
I
Temperaturbereich
+0° C <> +40° C
empfohlene Vorsicherung
1~ 1x 25 A / 3~ 3x 25 A
Anschluss Systemverteiler
max. 5 Abgänge
Benachrichtigung
SMS / E-Mail
Schnittstellen
USB / TCP/IP / Modbu

inkl. 18 Stück Bleibatterie OGiV 28Ah

Leitfabrikat: GAZ

oder gleichwertig
Fabrikat/Typ '....................................................' (vom Bieter auszufüllen)
Menge: 1,000 St

**1.8.20 E30 Brandschutzgehäuse CPS smart L**
E30 Brandschutzgehäuse

E30 Brandschutzgehäuse für Sicherheitslichtzentrale

Abmessungen: H1450 x B850 x T545mm
Gewicht: 240kg

Der E30 Schrank und der Elektronikschrank müssen
miteinander geprüft sein.

Leitfabrikat: GAZ
Typ: E30 smart

oder gleichwertig

Fabrikat/Typ '....................................................' (vom Bieter auszufüllen)
Menge: 1,000 St

**1.8.30 Fernmeldetableau smart BMT UP**
Fernmeldetableau

Busmeldetableau zur dezentralen Anzeige (optisch und akustisch) der folgender Anlagenzustände, gem. DIN EN 50171:
o  Notlicht blockiert
o  Anlage bereit
o  Leuchtenfehler
o  Störung System
o  Batteriebetrieb
o  Dauerlicht Ein

Das Tableau besitzt eine Lithiumbatterie mit Ladeteil. Bei Systemausfall wird die Störmeldung weiterhin mit Spannung versorgt und eine defekte Anlage weiterhin angezeigt.

Gehäuse:  Kunststoff
Abmessungen:  H83 x B83 x T28mm
Schutzart:  IP40
Schutzklasse:  II
Montageart:  Wandeinbau

Leitfabrikat:  GAZ
Typ:  smart BMT UP

oder gleichwertig

Fabrikat/Typ '....................................................' (vom Bieter auszufüllen)
Menge: 1,000 St

**1.8.40 BUS-Netz-Überwachungsmodul BNW**
BUS-Netz-Überwachungsmodul

3-Phasenüberwachung gemn. DIN EN 50172 für die
Überwachung von Verteilern und Stromkreisen der
Allgemeinbeleuchtung mit Kommunikationsüberwachung auf
Unterbrechung oder Kurzschluss in der Leitung. Fehler
werden als Störung über CAT7 übermittelt, kein
Funktionserhaltkabel erforderlich.

Folgende Daten müssen erfasst werden:
•Ausfall Allgemeinstromversorgung
•Unterspannungsmeldung VDE 0108-100, VDE 718
•Ortsangabe
•Kurzschluss im Leitungsweg
•Unterbrechung

Versorgungsspannung: 24 VDC (7-28V)
Eingänge:3/N AC 230V
Montage: Hutschienenmontage (2 TE)
Abmessungen: H90 x B35 x T65mm
Schutzart: IP20
Schutzklasse: II
Temperaturbereich:-40°C bis +85°C

Leitfabrikat: GAZ
Typ: BNW

oder gleichwertig

Fabrikat/Typ '....................................................' (vom Bieter auszufüllen)
Menge: 4,000 St

*Hinweis: Rettungszeichen- und Sicherheitsleuchten*

**1.8.50 Rettungszeichenleuchte Deckenanbau**
Rettungszeichenleuchte

Stilvolle Scheibenleuchte im schlanken Design für die
Decken- und Wandanbaumontage. Ausführung gem. DIN EN 60598 T
2-22, DIN EN 1838. Piktogramm gem. DIN 4844.

Gehäuse:  Stahlblech, weiß RAL 9016
Abmessungen:  L223 x H152 x T56mm
Schutzart:  IP40
Schutzklasse:  I
Anschlussspannung:  230 V AC/DC
Anschlussleistung:  7,0 VA / 4,0 W
Erkennungsweite:  20m
Montageart:  Deckenaufbau

Ausführung mit:  Adressierbaustein

Leitfabrikat:  GAZ
Typ:  ASKELLA 20 Z DA

oder gleichwertig

Fabrikat/Typ '....................................................' (vom Bieter auszufüllen)
Menge: 14,000 St

**1.8.60 Rettungszeichenleuchte Wandanbau**
Rettungszeichenleuchte

Stilvolle Scheibenleuchte im schlanken Design für die
Decken- und Wandanbaumontage. Ausführung gem. DIN EN 60598 T
2-22, DIN EN 1838. Piktogramm gem. DIN 4844.

Gehäuse:  Stahlblech, weiß RAL 9016
Abmessungen:  L223 x H152 x T56mm
Schutzart:  IP40
Schutzklasse:  I
Anschlussspannung:  230 V AC/DC
Anschlussleistung:  7,0 VA / 4,0 W
Erkennungsweite:  20m
Montageart:  Wandanbau

Ausführung mit:  Adressierbaustein

Leitfabrikat::  GAZ
Typ:  ASKELLA 20 Z WA

oder gleichwertig

Fabrikat/Typ '....................................................' (vom Bieter auszufüllen)
Menge: 12,000 St

**1.8.70 Wandausleger Universal II, weiß für Rettungszeichenleuchte**
Menge: 4,000 St

**1.8.80 S1E Sicherheitsleuchte Einbau**
S1E Sicherheitsleuchte
Formschönes Downlight für die Deckeneinbaumontage in runder Ausführung. Aufgrund spezieller Linsenoptiken weist dieses Downlight eine symmetrische Ausleuchtung für große Flächen auf. Ausführung gem. DIN EN 60598 T 2-22, DIN EN 1838.

Besonders effiziente Ausleuchtung mit mind. 1lx nach DIN EN 1838 für Lichtpunkthöhen bis 7,0m.
Maximale Abstände Leuchte zu Leuchte:
> 8,5m ab 2,5m Lichtpunkthöhe
> 11,5m ab 4,0m Lichtpunkthöhe
(Berechnungsgrundlage: mind. 1lx auf Fluchtwegmitte: Wartungsfaktor = 0,8, Reflexionsgrad 0%)

Gehäuse:  Stahlblech, weiß RAL 9016
Abmessungen:  Ø:126 x H42mm
Schutzart:  IP40
Schutzklasse:  I
Anschlussspannung: 230 V AC/DC
Anschlussleistung: 7,0 VA / 4,0 W
Lichtstrom:  336 lm
Beleuchtung:  symmetrisch
Montageart:  Deckeneinbau

Ausführung mit:  Adressierbaustein

Leitfabrikat::  GAZ
Typ:  MIRA Z DE R SO

oder gleichwertig

Fabrikat/Typ '....................................................' (vom Bieter auszufüllen)
Menge: 34,000 St

**1.8.90 S1A Sicherheitsleuchte Anbau inkl Aufputzadapter**
S1A Sicherheitsleuchte
Formschönes Downlight für die Deckenaufbaumontage in runder Ausführung. Aufgrund spezieller Linsenoptiken weist dieses Downlight eine symmetrische Ausleuchtung für große Flächen auf. Ausführung gem. DIN EN 60598 T 2-22, DIN EN 1838.

Besonders effiziente Ausleuchtung mit mind. 1lx nach DIN EN 1838 für Lichtpunkthöhen bis 7,0m.
Maximale Abstände Leuchte zu Leuchte:
> 8,5m ab 2,5m Lichtpunkthöhe
> 11,5m ab 4,0m Lichtpunkthöhe
(Berechnungsgrundlage: mind. 1lx auf Fluchtwegmitte: Wartungsfaktor = 0,8, Reflexionsgrad 0%)

Gehäuse:  Stahlblech, weiß RAL 9016
Abmessungen:  Ø:126 x H42mm
Schutzart:  IP40
Schutzklasse:  I
Anschlussspannung: 230 V AC/DC
Anschlussleistung: 7,0 VA / 4,0 W
Lichtstrom:  336 lm
Beleuchtung:  symmetrisch
Montageart:  Deckenaufbau

Ausführung mit:  Adressierbaustein
  Aufputzadapter

Leitfabrikat::  GAZ
Typ:  MIRA Z DA R SO

oder gleichwertig

Fabrikat/Typ '....................................................' (vom Bieter auszufüllen)
Menge: 12,000 St

**1.8.100 S3 - Sicherheitsleuchte Anbau inkl Aufputzadapter**
S3 - Sicherheitsleuchte Anbau inkl Aufputzadapter

Formschön abgerundete Designleuchte für den Wandeinbau. Aufgrund spezieller Linsenoptiken weist dieses Downlight eine asymmetrische Ausleuchtung für lange Gänge und Flure auf. Ausführung gem. DIN EN 60598 T 2-22, DIN EN 1838.

Besonders effiziente Ausleuchtung mit mind. 1lx nach DIN EN 1838 für Lichtpunkthöhen bis 6,0m.
Maximale Abstände Leuchte zu Leuchte:
> 13,5m ab 2,0m Lichtpunkthöhe
> 17,5m ab 3,5m Lichtpunkthöhe
(Berechnungsgrundlage: mind. 1lx auf Fluchtwegmitte: Wartungsfaktor = 0,8, Reflexionsgrad 0%)

Gehäuse:  Stahlblech, weiß
Abmessungen:  H96 x B91 x T37mm
Wandausschnitt: Ø:68mm
Schutzart:  IP40
Schutzklasse:  I
Anschlussspannung: 230V AC / DC (2,5mm²)
Anschlussleistung: 8,0VA / 3,0W
Leuchtmittel:  LED
tot. Lichtstrom:  233lm
Beleuchtung:  asymmetrisch

Montageart:  WE inkl. Hohlwanddose

Ausführung mit:  Adressierbaustein

Leitfabrikat::  GAZ
Typ:  ANCHA Z

oder gleichwertig

Fabrikat/Typ '....................................................' (vom Bieter auszufüllen)
Menge: 1,000 St

**1.8.110 S4 - Sicherheitsleuchte Turnhalle**
S4 - Sicherheitsleuchte Turnhalle

Ballwurfsichere und splittergeschützte Sicherheitsleuchte im zeitlosen Design mit erhöhtem Lichtstrom, speziell geeignet für Sportstätten und Arbeitsstätten mit besonderer Gefährdung.
Aufgrund spezieller Linsenoptiken weist diese Leuchte eine symmetrische Ausleuchtung für große Flächen auf. Eine Sicherung der Lichthaube muss durch eine Verschraubung gewährleistet sein. Leuchten mit Ballschutzkorb, sowie Kunststoffleuchten sind nicht zugelassen. Ausführung gem. DIN EN 60598 T 2-22, DIN EN 1838.

Besonders effiziente Ausleuchtung mit mind. 1lx nach DIN EN 1838 für Lichtpunkthöhen bis 32,0m.
Maximale Abstände Leuchte zu Leuchte:
> 31,0m ab 8,0m Lichtpunkthöhe
> 40,0m ab 14,0m Lichtpunkthöhe
(Berechnungsgrundlage: mind. 1lx auf Fluchtwegmitte: Wartungsfaktor = 0,8, Reflexionsgrad 0%)

Gehäuse:  Stahlblech verzinkt, weiß RAL 9016
Abmessungen:  L344 x B194 x H68mm
Schutzart:  IP41
Schutzklasse:  I
Anschlussspannung: 230 V AC/DC
Anschlussleistung: 36,0 VA / 33,0 W
Lichtstrom:  3511 lm
Beleuchtung:  symmetrisch
Montageart:  Deckenaufbau
Überwachung:  Adressierbaustein

Leitfabrikat::  GAZ
Typ:  ALGOL M Z HP

oder gleichwertig

Fabrikat/Typ '....................................................' (vom Bieter auszufüllen)
Menge: 2,000 St

**1.8.120 L6 - Sicherheitsleuchte Außen Wandanbau**
L6 - Sicherheitsleuchte Außen Wandanbau

allgemein- und Sicherheitsleuchte

Schlanke und UV-Beständige Wandleuchte mit schmalen Lichtaustritt für den Innen- und Außenbereich. Kunststoffleuchten sind nicht zugelassen. Ausführung gem. DIN EN 60598 T 2-22, DIN EN 1838.

Folgende Merkmale sind mindestens einzuhalten:

Besonders effiziente Ausleuchtung mit mind. 1lx nach DIN EN 1838 für Lichtpunkthöhen bis 15,0m.
Maximale Abstände Leuchte zu Leuchte:
> 9,0m ab 2,0m Lichtpunkthöhe
> 17,0m ab 6,0m Lichtpunkthöhe
(Berechnungsgrundlage: mind. 1lx auf Fluchtwegmitte: Wartungsfaktor = 0,8, Reflexionsgrad 0%)

Gehäuse:  Stahlblech, anthrazit RAL7016
Abmessungen:  H70 x B284 x T67mm
Schutzart:  IP65
Schutzklasse:  I
Anschlussspannung: 230 V AC/DC
Anschlussleistung: 13,0 VA / 9,5 W
Lichtstrom Netzbetrieb: 729 lm
Lichtstrom Notbetrieb: 729 lm
Lichtfarbe:  3000 K
Montageart:  Wandaufbau
Überwachung:  Adressierbaustein

inkl. 5 Jahre Garantie auf das LED-Leuchtmittel
inkl. 10 Jahre Verfügbarkeit kompatibler LED-Module und Ersatzteile

Leitfabrikat::  GAZ
Typ:  PANDION Z WA AZ

oder gleichwertig

Fabrikat/Typ '....................................................' (vom Bieter auszufüllen)
Menge: 12,000 St

**1.8.130 S7 - Sicherheitsleuchte Anbau DIN EN 1838**
S7 - Sicherheitsleuchte Anbau DIN EN 1838

Kompakte Sicherheitsleuchte mit separat schaltbarem hinterleuchtetem Piktogramm für die Wandaufbaumontage zur Ausleuchtung von hervorzuhebenden Stellen gem. DIN EN 1838 mit 5lx. Ausführung gem. DIN EN 60598 T 2-22, DIN EN 1838. Piktogramm gem. DIN EN ISO 7010.

Gehäuse:  Stahlblech, weiß RAL 9016
Abmessungen:  L233 x H161 x T136mm
Schutzart:  IP40
Schutzklasse:  I
Anschlussspannung: 230 V AC/DC
Anschlussleistung: 10,0VA / 5,5W
Lichtstrom:  279 lm
Montageart:  Wandaufbau

Ausführung mit:  Adressierbaustein

Leitfabrikat::  GAZ
Typ:  ATRIA Z DUO

oder gleichwertig

Fabrikat/Typ '....................................................' (vom Bieter auszufüllen)
Menge: 6,000 St

**1.8.140 Schutzgitter für Rettungszeichenleuchte**
Schutzgitter für Rettungszeichenleuchte

Maße
Abmessungen:  L283 x H212 x T116mm

Netzmasche ca 50x50mm
Drahtdurchmesser 4mm

inkl Montagebolzen M6x60mm

liefern, montieren und betriebsfertig anschließen.
Menge: 5,000 St

*Hinweis: Inbetriebnahme / Abnahme*

**1.8.150 Inbetriebnahme**
Inbetriebnahme

Inbetriebnahme der Sicherheitsbeleuchtungsanlage.

Inkl. Fahrkosten, Einweisung des Betriebspersonals und
Erstellung eines Übergabeprotokolls.
Menge: 1,000 St

**1.8.160 Zielortprogrammierung pro Leuchte**
Zielortprogrammierung pro Leuchte

Zielortprogrammierung von Rettungs- bzw.
Sicherheitsleuchte mit Stromkreisnummer und Angabe des
Montageorts mit 2 Zeilen á 20 Zeichen nach Vorgabe des
Elektroinstallateurs.
Menge: 110,000 St

#### Abschnitt 1.9 KG 446 - Blitzschutz

*Hinweis: Es ist ein Blitzschutzsystem Klasse 3 gemäß DIN EN*
Es ist ein Blitzschutzsystem Klasse 3 gemäß DIN EN
62305/ VDE 0185-305: 2012 zu errichten.

Die Blitzschutzanlage ist nach Normen, Richtlinien und
Vorschriften in der jeweiligen gültigen Fassung zu
errichten.

Alle Nebenarbeiten sind mit auszuführen und
einzukalkulieren.
Für evtl. benötigte Leitern und Gerüste hat der
Unternehmer selbstkostnerisch zu sorgen. (Baugerüst ist
vorhanden).
An- und Abfahrten sind mit in die Einheitspreise
einzukalkulieren, auch jene die wegen bauseitiger
Verursachung notwendig werden.

Alle nachstehende aufgeführten Materialien und
Anlagenteile sind einschließlich Klemmen, Klein- und
Befestigungsmaterial  komplett zu liefern,
betriebsfertig zu montieren und anzuschließen.

Es ist eine Dokumentation anzufertigen; hierfür ist das
Ergebnis der Durchgangsmessung sowie Pläne und/oder
Fotografien vorzulegen.

Alle Nebenarbeiten nach VOB-C DIN 18 299 und DIN 1 8
384 sind mit auszuführen und durch die Einheitspreise
abgegolten!

Fangeinrichtungen für Dachaufbauten und deren
Trennabstände sind gemäß Aufmaß vor Ort entsprechend
der tatsächlichen Anlagengröße aufzumessen und
anschließend zu dimensionieren.

Um Probleme mit der Wärmeausdehnung zu vermeiden, sind
alle Leitungshalter auf Dach/ Wand mit loser
Leitungsführung zu montieren

Erdungsanlage sind in Teillängen in bauseitigem Graben
oder Erdreich, einschließlich Verbindungsklemmen und
Leitungshalter zu verlegen

Folgende Vorschriften bzw. Richtlinien (in der jeweils
zur Angebotsabgabe gültigen Fassung) sind zu beachten:
DIN VDE 0100, Teil 540 Errichten von Starkstromanlagen
mit Nennspannung bis
1000 V - Erdung, Schutzleiter, Potentialausgleich
DIN EN 50162, DIN VDE 0150 2005-05 Schutz gegen
Korrosion durch Streuströme aus Gleichstromanlagen
DIN EN 62305/ VDE 0185-305 Teil 1 bis 5 Blitzschutz
DIN VDE 0800, Teil 2 Fernmeldetechnik - Erdung und
Potentialausgleich
DIN VDE 0100-540 2007-06 Erdungsanlagen, Schutzleiter,
Schutzpotentialausgleichsleiter

*Hinweis: Ableitungen Sozialtrakt*

**1.9.10 Halter Erdeinführung Durchgangsbohrung Stahl niro L bis 60mm**
STLB-Bau 2015-04 050
Halter für Erdeinführungen mit Durchgangsbohrung,
Befestigung an Wänden mit außenliegender Wärmedämmung,
Dämmschichtdicke 120 mm, aus nichtrostendem Stahl,
Länge bis 60 mm.
Menge: 10,000 St
Leistungsbereichkatalog: 050

**1.9.20 Abltg Alu Kunststoffmantel Rd 10/11 Wand WDVS**
Ableitung DIN EN 62561-2 (VDE 0185-561-2) aus Aluminium
mit Kunststoffmantel Rd 10/11, an Wänden, unter der
Dämung.
Menge: 35,000 m
Leistungsbereichkatalog: 050

**1.9.30 HVI Leitung**
hochspannungsfeste isolierte Ableitung

zum Einhalten des Trennungsabstandes
zu elektrisch leitenden Teilen
nach DIN EN 62305-3 (VDE 0185-305-3)
Äquivalenter Trennungsabstand s =< 60m (in Luft)
oder s =< 120cm (fester Baustoff).
witterungsbeständig und UV-stabilisiert
Werkstoff Leiter: Cu
Werkstoff Isolierung: PE
Werkstoff Mantel: PE
Farbe Leitung: grau ?
Durchmesser Ø Leitung: 21 mm
Berührungschutz: Ja (gemäß DS2094)
Normenbezug: DIN IEC/TS 62561-8 (VDE V 0185-561-8)

Fabrikat: DEHN
Typ: HVI LI PL 60 21 L100M GR
Art.-Nr.: 819600

oder gleichwertig.

Fabrikat/Typ '....................................................' (vom Bieter auszufüllen)
Menge: 40,000 m

**1.9.40 Leitungshalter**
Leitungshalter für HVI Leitung, mit Zweischrauben-Überleger. Ausführung NIRO, für Wandmontage oder an Schellen, mit Langloch, NIRO
Für Durchmesser HVI-Leitung: ca. 20mm
Maße: ca. 16 x 6,5 mm
Menge: 60,000 St

**1.9.50 Anschlusselement HVI**
Anschlusselement zum Abschließen der HVI-Leitung, beim Erstellen des Endverschlusses der Leitung für andere Teile des Äußeren Blitzschutzes oder der Erdungsanlage.
Anschlusselement
für HVI-Leitung D= ca. 20 mm
bestehend aus:
1x Anschlusselement
1x Schrumpfschlauch schwarz
2x Kabelbinder

einschl. Klein- und Befestigungsmaterial
liefern, montieren und betriebsbereit anschließen
Menge: 16,000 St

**1.9.60 Unterflur-Trennstellenkasten**
Unterflur-Trennstellenkasten

Beschreibung
• ohne Boden
• aus Gusseisen, schwarz lackiert
• mit eingebauter Trennstelle für Rundleiter Rd 8-10 und Flachleiter bis FL 40
• nach VDE 0185-561-5 (IEC 62561-5) für Schwerbelastung (bis 40kN/ 4,0 t) geeignet

Technische Daten
Passung
  RD 8-10 x FL 30-40 mm
Dimension
  227x155x115
Werkstoff
  Gusseisen
Farbe
  schwarz

liefern, montieren und betriebsfertig anschließen
Menge: 4,000 St

**1.9.70 Trennstück Kl.N Stahl niro Rd8/Rd10**
STLB-Bau 2015-04 050
Trennstück DIN EN 62561-1 (VDE 0185-561-1), Klasse N
für normale Belastung, aus nichtrostendem Stahl,
Werkstoff-Nr 1.4301, Klemmbereich Rd 8/Rd 10.
Menge: 8,000 St
Leistungsbereichkatalog: 050

**1.9.80 Nummernschilder zur Trennstellenkennzeichnung**
Nummernschilder zur Kennzeichnung der Trennstelle nach
DIN 48821 mit eingeprägter Nummer.
Menge: 8,000 St

**1.9.90 Leitungshalter Anschlussgewinde M8 Rundleiter**
STLB-Bau 2015-10 050
Leitungshalter mit Anschlussgewinde M 8, Befestigung an
Wänden mit außenliegender Wärmedämmung,
Dämmschichtdicke 160 mm, für Rundleiter, Länge bis 60
mm.
Menge: 70,000 St
Leistungsbereichkatalog: 050

*Hinweis: Blitzschutzanlage Sozialtrakt*
Blitzschutzanlage

die PV-Anlage mit Ihrer Unterkonstruktion ist in die Blitzschutzanlage vollständig zu integrieren

**1.9.100 Fangltg Rd10-Al Attiken Flachdach**
Fangleitung DIN EN 62561-2 (VDE 0185-561-2), aus
Aluminium, Rd 10, auf Flachdach mit Dachneigung ca. maximal 3°
Menge: 80,000 m
Leistungsbereichkatalog: 050

**1.9.110 Dehnungsstück Al**
Dehnungsstücke zum temperaturbedingten Längenausgleich
für längeren Leitungen bei Haltern mit loser
Leitungsführung
Werkstoff: Al
Abmessung: Ø8 mm
Länge: ca. 395 mm
Menge: 20,000 St

**1.9.120 Dachleitungshalter für Rundleiter**
Dachleitungshalter für Rundleiter

• für Rundleiter Rd 8 bis 10
• mit Kunststoffhalterung aus Polyethylen, schwarz
• Stein aus frostbeständigen Beton
• Gewicht 1 kg
• Stein trennbar in Kunststoff und Beton, (recycelbar)

Abmessungen
Länge
  140 mm
Breite
  100 mm
Höhe
  73 mm
Technische Daten
Leiter-Durchmesser min.
  8
Leiter-Durchmesser max.
  10
Befestigungsart Leiter
  mit Clipschelle
Anwendung
  Flachdach
Montageart
  sonstige
Passung
  Rd 8-10 mm
Dimension
  8-10mm
Werkstoff
  Polyethylen
Menge: 120,000 St
Leistungsbereichkatalog: 050

**1.9.130 Fangstange Al 1000mm Flachdach Standfuß Beton 12kg**
STLB-Bau 2025-10 050
Fangstange DIN EN IEC 62561-2 (VDE 0185-561-2), aus Aluminiumlegierung, Länge 1000 mm, auf flachem Dach, Abdichtung aus Kunststoffbahnen, äquivalenter Trennungsabstand in Luft mind. 0,45 m, mit Standfuß aus Beton, mit Kunststoff-Unterlegplatte, einschl. Adapter zum Ausgleich von Dachneigungen bis 10 Grad, Standfußmasse 12 kg.
Menge: 4,000 St
Leistungsbereichkatalog: 050
Kostengruppe DIN 276 2018-12: 446

**1.9.140 Fangspitze für Fangleitung L=0,5m**
Fangspitze aus AlMgSi 10 mm Länge ca. 0,5 m für Fangleitungen
Menge: 4,000 St

**1.9.150 Klemme Kl.N Alu Rd8-10**
STLB-Bau 2015-04 050
Klemme DIN EN 62561-1 (VDE 0185-561-1), Klasse N für
normale Belastung, für Flach- und Profilstahl, aus
Aluminium, für Rd 8 bis 10.
Menge: 20,000 St
Leistungsbereichkatalog: 050

**1.9.160 Klemme Kl.N Alu Rd8-10**
STLB-Bau 2015-04 050
Klemme DIN EN 62561-1 (VDE 0185-561-1), Klasse N für
normale Belastung, für Bleche, aus Aluminium, für Rd 8
bis 10.
Menge: 20,000 St
Leistungsbereichkatalog: 050

**1.9.170 Klemme Kl.N Alu Rd8-10**
STLB-Bau 2015-04 050
Klemme DIN EN 62561-1 (VDE 0185-561-1), Klasse N für
normale Belastung, für Stangen, aus Aluminium, für Rd 8
bis 10.
Menge: 20,000 St
Leistungsbereichkatalog: 050

**1.9.180 Anschlusslaschen Al**
Anschlusslaschen zum Anschließen von
Metallverkleidungen durch Blindnieten oder Schrauben
mit Doppelüberleger für Leiter Rd 8-10 mm
Werkstoff Lasche: Al
Befestigung: [4x] Ø5,2 / [2x] Ø6,5 mm
Werkstoff Doppelüberleger: Al
Schraube: M10 x 30 mm
Menge: 10,000 St

**1.9.190 Überbrückungsbauteil Kl.N Band Alu L 200-300mm**
STLB-Bau 2015-04 050
Überbrückungsbauteil Klasse N für normale Belastung,
als Band aus Aluminium, Länge über 200 bis 300 mm, mit
Bohrungen.
Menge: 10,000 St
Leistungsbereichkatalog: 050

**1.9.200 UNI-Erdungsklemme**
UNI-Erdungsklemmen zum Einbinden der Montagesysteme in
den Funktionspotentialausgleich/Funktionserdung und
Blitzschutz-Potentialausgleich mit Schraube M8 und
Sperrzahnmutter Werkstoff Klemme: NIRO
Klemmbereich Rd: 8-10 mm
Anschluss (ein- / mehrdrähtig): 4-50 mm2
Menge: 20,000 St

**1.9.210 Messung und Prüfung**
Prüfung der errichteten Anlage vor der Inbetriebnahme
unter Einbeziehung von Sachkundigen mit ca. 10 Messstellen.
Vorlage des bestätigten Prüfberichtes 3-fach alle
Kosten für die Einbeziehung des Sachkundigen sind
einzukalkulieren
Ausarbeitung eines Prüfprotokolls und maßstabsgerechter
Zeichnung der Fangeinrichtung in 3-facher Ausfertigung
Menge: 1,000 St

*Hinweis: Ableitungen Turnhalle*

**1.9.220 Halter Erdeinführung Durchgangsbohrung Stahl niro L bis 60mm**
STLB-Bau 2015-04 050
Halter für Erdeinführungen mit Durchgangsbohrung,
Befestigung an Wänden mit außenliegender Wärmedämmung,
Dämmschichtdicke 120 mm, aus nichtrostendem Stahl,
Länge bis 60 mm.
Menge: 10,000 St
Leistungsbereichkatalog: 050

**1.9.230 Abltg Alu Kunststoffmantel Rd 10/11 Wand WDVS**
Ableitung DIN EN 62561-2 (VDE 0185-561-2) aus Aluminium
mit Kunststoffmantel Rd 10/11, an Wänden, unter der
Dämung.
Menge: 80,000 m
Leistungsbereichkatalog: 050

**1.9.240 Leitungshalter Anschlussgewinde M8 Rundleiter**
STLB-Bau 2015-10 050
Leitungshalter mit Anschlussgewinde M 8, Befestigung an
Wänden mit außenliegender Wärmedämmung,
Dämmschichtdicke 160 mm, für Rundleiter, Länge bis 60
mm.
Menge: 100,000 St
Leistungsbereichkatalog: 050

**1.9.250 Unterflur-Trennstellenkasten**
Unterflur-Trennstellenkasten

Beschreibung
• ohne Boden
• aus Gusseisen, schwarz lackiert
• mit eingebauter Trennstelle für Rundleiter Rd 8-10 und Flachleiter bis FL 40
• nach VDE 0185-561-5 (IEC 62561-5) für Schwerbelastung (bis 40kN/ 4,0 t) geeignet

Technische Daten
Passung
  RD 8-10 x FL 30-40 mm
Dimension
  227x155x115
Werkstoff
  Gusseisen
Farbe
  schwarz

liefern, montieren und betriebsfertig anschließen
Menge: 8,000 St

**1.9.260 Trennstück Kl.N Stahl niro Rd8/Rd10**
STLB-Bau 2015-04 050
Trennstück DIN EN 62561-1 (VDE 0185-561-1), Klasse N
für normale Belastung, aus nichtrostendem Stahl,
Werkstoff-Nr 1.4301, Klemmbereich Rd 8/Rd 10.
Menge: 8,000 St
Leistungsbereichkatalog: 050

**1.9.270 Nummernschilder zur Trennstellenkennzeichnung**
Nummernschilder zur Kennzeichnung der Trennstelle nach
DIN 48821 mit eingeprägter Nummer.
Menge: 8,000 St

*Hinweis: Blitzschutzanlage Turnhalle*
Blitzschutzanlage

**1.9.280 Fangltg Rd10-Al Satteldach**
Fangleitung DIN EN 62561-2 (VDE 0185-561-2), aus
Aluminium, Rd 10, auf Satteldach mit Dachneigung ca. 40°
Menge: 120,000 m
Leistungsbereichkatalog: 050

**1.9.290 Dehnungsstück Al**
Dehnungsstücke zum temperaturbedingten Längenausgleich
für längeren Leitungen bei Haltern mit loser
Leitungsführung
Werkstoff: Al
Abmessung: Ø8 mm
Länge: ca. 395 mm
Menge: 15,000 St

**1.9.300 Dachleitungshalter für Rundleiter**
Dachleitungshalter für Rundleiter

• für Rundleiter Rd 8 bis 10
• mit Kunststoffhalterung aus Polyethylen, schwarz
• Stein aus frostbeständigen Beton
• Gewicht 1 kg
• Stein trennbar in Kunststoff und Beton, (recycelbar)

Abmessungen
Länge
  140 mm
Breite
  100 mm
Höhe
  73 mm
Technische Daten
Leiter-Durchmesser min.
  8
Leiter-Durchmesser max.
  10
Befestigungsart Leiter
  mit Clipschelle
Anwendung
  Flachdach
Montageart
  sonstige
Passung
  Rd 8-10 mm
Dimension
  8-10mm
Werkstoff
  Polyethylen
Menge: 150,000 St
Leistungsbereichkatalog: 050

**1.9.310 Fangspitze für Fangleitung L=0,5m**
Fangspitze aus AlMgSi 10 mm Länge ca. 0,5 m für Fangleitungen
Menge: 4,000 St

**1.9.320 Klemme Kl.N Alu Rd8-10**
STLB-Bau 2015-04 050
Klemme DIN EN 62561-1 (VDE 0185-561-1), Klasse N für
normale Belastung, für Flach- und Profilstahl, aus
Aluminium, für Rd 8 bis 10.
Menge: 10,000 St
Leistungsbereichkatalog: 050

**1.9.330 Klemme Kl.N Alu Rd8-10**
STLB-Bau 2015-04 050
Klemme DIN EN 62561-1 (VDE 0185-561-1), Klasse N für
normale Belastung, für Bleche, aus Aluminium, für Rd 8
bis 10.
Menge: 40,000 St
Leistungsbereichkatalog: 050

**1.9.340 Klemme Kl.N Alu Rd8-10**
STLB-Bau 2015-04 050
Klemme DIN EN 62561-1 (VDE 0185-561-1), Klasse N für
normale Belastung, für Stangen, aus Aluminium, für Rd 8
bis 10.
Menge: 10,000 St
Leistungsbereichkatalog: 050

**1.9.350 Anschlusslaschen Al**
Anschlusslaschen zum Anschließen von
Metallverkleidungen durch Blindnieten oder Schrauben
mit Doppelüberleger für Leiter Rd 8-10 mm
Werkstoff Lasche: Al
Befestigung: [4x] Ø5,2 / [2x] Ø6,5 mm
Werkstoff Doppelüberleger: Al
Schraube: M10 x 30 mm
Menge: 10,000 St

**1.9.360 Überbrückungsbauteil Kl.N Band Alu L 200-300mm**
STLB-Bau 2015-04 050
Überbrückungsbauteil Klasse N für normale Belastung,
als Band aus Aluminium, Länge über 200 bis 300 mm, mit
Bohrungen.
Menge: 15,000 St
Leistungsbereichkatalog: 050

**1.9.370 UNI-Erdungsklemme**
UNI-Erdungsklemmen zum Einbinden der Montagesysteme in
den Funktionspotentialausgleich/Funktionserdung und
Blitzschutz-Potentialausgleich mit Schraube M8 und
Sperrzahnmutter Werkstoff Klemme: NIRO
Klemmbereich Rd: 8-10 mm
Anschluss (ein- / mehrdrähtig): 4-50 mm2
Menge: 10,000 St

**1.9.380 Messung und Prüfung**
Prüfung der errichteten Anlage vor der Inbetriebnahme
unter Einbeziehung von Sachkundigen mit ca. 10 Messstellen.
Vorlage des bestätigten Prüfberichtes 3-fach alle
Kosten für die Einbeziehung des Sachkundigen sind
einzukalkulieren
Ausarbeitung eines Prüfprotokolls und maßstabsgerechter
Zeichnung der Fangeinrichtung in 3-facher Ausfertigung
Menge: 1,000 St

#### Abschnitt 1.10 KG 446 - Überspannungsschutz + Potentialausgleich

*Hinweis: Überspannungsschutz*

**1.10.10 ÜSE Typ 2 Überspannungsschutz-Ableiter Schwachstrom**
Überspannungsschutzeinrichtung für Kommunikationstechnik Typ 2 nach EN 61643-21
Anschluss über Schraubklemmen,
4-polig, Nennspannung DC: 24 V
Nennstrom: 0,1 A
C2 Nennableitstoßstrom (8/20 µs) gesamt: 10 kA
Reiheneinbaugerät nach DIN 43880
Menge: 6,000 St

*Hinweis: Potentialausgleich*
Potentialausgleich
Alle metallische Teile, wie Geländer, Rohre oder Trassen, sind an Potentialausgleich anzuschließen.

Die folgende Positionen sind als Kabel mit Aderfarbe grün/gelb für zusätzlichen Potentialausgleich anzubieten

**1.10.20 Potentialausgleichsschiene**
Potentialausgleichsschienen MS für den Hauptpotentialausgleich nach DIN VDE 0100 Teil 410/540

Anschluss (eindrähtig u / mehrdrähtig r / feindrähtig f): 7 x 2,5-25 mm2 (Leitertyp u, r); 7 x 2,5-16 mm2 (Leitertyp f)

Anschluss Rd: 1 x 7-10 mm
Anschluss Fl / Rd: 1 x –30 x 3,5 od. 8-10 mm
Kontaktschiene: Ms
Querschnitt: 35 mm2
Befestigung: [4x] 6 x 9 mm
Menge: 5,000 St

**1.10.30 Durchführen Potentialausgleich**
Durchführen des Potentialausgleiches an Geräten, Kabelkanälen
sowie sonstigen Anlagenteile einschl. notwendiger
Klemmen, Schellen und Nebenarbeiten.
Menge: 50,000 St

**1.10.40 Rohrschelle Rohrdurchmesser 10-27 mm**
Erdungsbandrohrschellen zum Einbinden
von Rohren in den Potentialausgleich
mit stetig verstellbarem Spannband

Werkstoff: NIRO
Klemmbereich Rohr Ø: 10-27 mm (1/8-3/4'')
Abmessung Band: 135 x 14 x 0,3 mm
Anschluss (eindrähtig): 2,5-10 mm2

liefern und betriebsfertig montieren
Menge: 16,000 St

**1.10.50 Rohrschelle Rohrdurchmesser 27-60 mm**
Erdungsbandrohrschellen zum Einbinden
von Rohren in den Potentialausgleich
mit stetig verstellbarem Spannband
Werkstoff: NIRO
Klemmbereich Rohr Ø: 27-60 mm (3/4-2'')
Abmessung Band: 240 x 25 x 0,3 mm
Anschluss (ein- / mehrdrähtig): 4-25 mm2

liefern und betriebsfertig montieren
Menge: 16,000 St

#### Abschnitt 1.11 KG 449 - Sonstiges

*Hinweis: Alle nachstehend aufgeführten Materialien und Anlagen-*
Alle nachstehend aufgeführten Materialien und Anlagenteile sind komplett zu liefern, betriebsfertig zu montieren und anzuschließen.

Alle Nebenarbeiten (z. B. Stemmarbeiten in
Betonbauteilen; Betongüte C25/30 usw.) sind mit
auszuführen und durch die Einheitspreise abgegolten!

Bohrungen
In die Kabelpreise ist das Herstellen und Verschließen
der für die Verlegung notwendigen Bohrungen bis dxL =
25x 250 mm einzukalkulieren. Eine gesonderte Vergütung
erfolgt nur für notwendig größere Bohrungen.

**1.11.10 Kernbohrung DN 100**
Wanddurchbruch als Kernbohrung in Beton-, KS oder
Ziegelwand DN 100mm
Wandstärke ca. 30cm erstellen
Menge: 5,000 St

**1.11.20 Kernbohrung DN 160**
Wanddurchbruch als Kernbohrung in Beton-, KS oder
Ziegelwand DN 160mm
Wandstärke ca. 30cm erstellen
Menge: 5,000 St

**1.11.30 DD / WD 150mm x 150mm**
Deckendurchbruch / Wanddurchbruch 150mm x 150mm herstellen

in Mauerwerk und / oder Beton Decke / Wand
Menge: 5,000 St

**1.11.40 Ringraumdichtung Typ-S 90/52 1x 48-52mm**
Ringraumdichtung Typ-S 90/52 1x 48-52mm

oder gleichwertig

liefern, betriebsfertig montieren
Menge: 4,000 St

**1.11.50 Ringraumdichtung HRD-SG KB 150 für 6 Kabel 8-35 mm**
Ringraumdichtung HRD-SG KB 150 für 6 Kabel 8-35 mm
oder gleichwertig

liefern, betriebsfertig montieren
Menge: 4,000 St

**1.11.60 Ringraumdichtung HRD-SG KB 200 für 15 Kabel 10-32/3,5-16,5 mm**
Ringraumdichtung HRD-SG KB 200 für 15 Kabel
10-32/3,5-16,5 mm
oder gleichwertig

liefern, betriebsfertig montieren
Menge: 4,000 St

**1.11.70 Potentialausgleich Rohrschellen usw**
Durchführen des Potentialausgleiches
Einzeladeranschluss 4 - 10 mm² an Geräten, Rohren,
Kabelkanälen und sonstigen Anlagenteile, einschließlich
notwendiger Klemmen, Rohrschellen und Nebenarbeiten
Menge: 25,000 St

**1.11.80 Verbindungsmuffe Gebäude 5x2,5**
Verbindungsmuffe 0,6/1 kV, in Gießharztechnik,
Anzahl/Typ kommende Kabel 'bis 1 x NYM-J 5 x 2,5 qmm'

Anzahl/Typ gehende Kabel 'bis 1 x NYM-J 5 x 2,5 qmm'

in Gebäuden montieren, einschl. systemgebundenem
Zubehör.
Menge: 20,000 St
Leistungsbereichkatalog: 053

**1.11.90 Anschließen bauseitiger Feststellanlagen**
Anschluss der bauseits montierten Türfeststellanlagen
einschl Anschaltung Taster "Türschließer", Anschaltung
Rauchmelder und Spannungsversorgung
Menge: 4,000 St

**1.11.100 Anschließen bauseitiger RWA-Zentrale**
Anschluss des bauseits gelieferte RWA-Anlage bestehend
aus 1x Zentrale, 1x Rauchmelder, 2x Handtaster, 2x
RWA-Antrieb
montieren, anschließen und gemeinsam mit dem
Lieferanten in Betrieb nehmen.
Sachverständigenabnahme erfolgt durch den Lieferanten.
Menge: 1,000 St

**1.11.110 Anschluss der bauseits gelieferten und montierten Geräten bis 3x2,5qmm**
Anschluss der bauseits gelieferten und montierten
Geräten anschliessen bis 5x2,5qmm (z.B.  Badlüfter)
einschließlich Aderhülsen od. Klemmschuhe
Menge: 30,000 St

**1.11.120 Anschließen bauseitiger elektr. Kleinanlagen**
Montage und/oder  Anschluss bauseits gestellter elektr.
Kleinanlagen

z.B. Rolltorsteuerung, Regelung HKV, RWA-Steuerung, Durchlauferhitzer, Stromversorgung Lüftungsgerät
Menge: 4,000 St

**1.11.130 UP-Schalterdose für Fremdgewerk in Mauerwerk setzen**
UP-Schalterdose für Fremdgewerk in Mauerwerk
setzen

Geräte-Verbindungsdose, Tiefe 66 mm

  mit 4 Schraubdomen und 2 Spreizkrallenfeldern
  Maße nach DIN 49073
  für Rohre M20/M25 und Leitungen

Tiefe
66mm
Schraubabstand
60mm
Rohreinführungen M20
9
Rohreinführungen M25
2
Rohr-Kombieinführungen M20/25
2
Menge: 30,000 St

**1.11.140 Vorhalten Gerüste**
Vorhalten aller notwendigen Gerüste und Leitern für die
gefahrlose Montage aller Geräte und Installationen, bei
einer Arbeitshöhe über 2,0 m während der gesamten
Montagezeit (Roh- und Fertigmontage, max. Montagehöhe
ca. 6m).
Menge: 8,000 Mon

**1.11.150 Putzfehlstellen ausbessern Wand Putz**
STLB-Bau 2016-10 034
Putzfehlstellen ausbessern, an Wand mit Putz, vorh.
Qualitätsstufe Oberfläche Q2, Kalk-Putzmörtel,
geglättet, Arbeitshöhe bis 4 m.
Menge: 3,000 m2
Leistungsbereichkatalog: 034

**1.11.160 Schützen von Mobiliar und Oberflächen mit Abdeckfolien/Malervlies**
Schützen von Mobiliar und Oberflächen mit Abdeckfolien
im Zuge von Bohr und Fräßarbeiten zum Schutz von Möbeln
und Oberflächen wie z.B. Fliesen, Stein- oder
Holzfußböden.
Menge: 5,000 m²

**1.11.170 Erstellung der Werk- und Montageplanung**
Erstellung der Werks- und Montageplanung gem. Vortext
Teil II.1.4 sowie nach VOB/B für die beschriebenen
Anlagen
einschl. Erstellen der Kabelzuglisten, Verteilerpläne,
Schemata und Installationspläne für die Kabelverlegung
durch den Installateur.
Menge: 1,000 St

**1.11.180 Dokumentation/Revisionsunterlagen**
Erstellen von Bestandsplänen über die
fertig installierte Anlage M: 1:50, sowie Anfertigen
von Bestandsprinzipschaltplänen der fertigen Anlage
(2-fach in Papier und Ordner und 1x Digital auf USB/CD).
Menge: 1,000 St

#### Abschnitt 1.12 KG 449 - Brandschutzmaßnahmen

*Hinweis: Brandschutz*
Zur Brandverhütung sind nachfolgende Systeme komplett anzubieten und nach den Einbauvorschriften zu errichten.
Für die Brandschottungen und die Brandschutzkanäle sind die Hersteller und Errichtergarantie bzw. die Bauartzulassung nachzuweisen und vor Einbau unaufgeordert zu übergeben.
Für die nachfolgend Leistungspositionen sind die aufgeführten fachtechnischen Vorschriften und Richtlinien für die Ausführung bindend:

- DIN 4102-Brandverhalten von Baustoffen und Bauteilen
- DIN VDE 0100
- DIN VDE 0108
- DIN VDE 0800
- Richtlinie des VdS, wie VdS-Nr. 2025
- Bauordnung des Landes Sachsen (SächsBO) und die  Bauordnung des Innenministeriums (BauO)
- Richtlinien des Bundesverbandes der Deutschen Industrie-Norm (Nr. 2013)
- Richtlinie über brandschutztechnische Anforderungen an Leitungsanlagen (LAR)

Ausgeführt dürfen nur seitens des Instituts für Bautechnik Berlin (lfBt) baurechtlich-bauaufsichtlich zugelassene Systeme, die nur von geeigneten Fachkräften und zugelassenen Firmen moniert werden dürfen. Bei den nachfolgenden, beschriebenen, vorbeugenden Brandschutzmaßnahmen handelt es sich in um Abschottungsmaßnahmen. Verlangt werden feuerbeständige, rauchgasdichte und alterungsbeständige Abschottungen im Bereich von Leitungsdurchführungen in Decken- und Wanddurchbrüchen entsprechend DIN 4102 mit der Feuerwiderstandsklasse S 90 / S 30, entsprechend der Brandschutzklasse der die Durchbrüche umgebenden Wände bzw. Decken ohne zusätzliches Fixieren der vorhandene Installationsleitungen. Bei den Deckendurchführungen ist auf Trittsicherheit zu achten. Eine Nachinstallation einzelner Leitungen muss jederzeit leicht und staubfrei möglich sein.
Abrechnungsmaß ist die Rohbauöffnung.
Die vorgesehene Schottungsmaßnahme hat neben den Brandschutzanforderungen auch einen rauchdichten Abschluss im Kaltzustand der Bauteilöffnung zu gewährleisten.

Einschließlich Klemmen, Klein- und Befestigungsmaterial
liefern und montieren

**1.12.10 Kabel-Brandabschottung bis 25x10**
Kabel-Brandabschottung S90 in Massiv-Wänden u. Decken
Schottgröße bis 25x10cm pro Stück
liefern und montieren

Fabrikat/Typ '....................................................' (vom Bieter auszufüllen)
Menge: 4,000 St

**1.12.20 Kabel-Brandabschottung bis 15x15**
Kabel-Brandabschottung S90 in Massiv-Wänden u. Decken
Schottgröße bis 15x15cm pro Stück
liefern und montieren

Fabrikat/Typ '....................................................' (vom Bieter auszufüllen)
Menge: 10,000 St

**1.12.30 Kabel-Brandabschottung bis 10x5**
Kabel-Brandabschottung S90 in Massiv-Wänden u. Decken
Schottgröße bis 10x5cm pro Stück
Wand- / Deckenstärke bis 20cm

liefern und montieren

Fabrikat/Typ '....................................................' (vom Bieter auszufüllen)
Menge: 10,000 St

*Hinweis: Brandschutzkanal I30*
Brandschutzkanal I30/ I60/ I90/ I120
Brandschutzkanal I30/ I60/ I90/ I120 nach DIN 4102, Teil 11
I-Kanal zur Kapselung von Brandlasten.

Das angebotene System muss eine allgemein bauaufsichtliche Zulassung haben.
Der Brandschutzkanal muss aus Stahl- oder rostfreien Stahlblech bestehen.
Die Mindestdicke, Massiv- oder leichte Trennwand kann = 100 mm sein.
Der Brandschutzkanal muss staubfrei, stoß- und schlagfest sein.
Es dürfen Elektrokabel und -Leitungen, sowohl brennbare als auch nicht brennbare Rohre mit Synthese-Kautschuk-Isolierung durchgeführt werden.

Leistung:
Der Brandschutz kann an den Stellen in Gebäuden eingesetzt werden, an denen der Schutz der Umgebung (z.B. Flucht- und Rettungswege, Flure, Deckenhohlräume, Doppelböden) vor den Auswirkungen eines Kabelbrandes gefordert ist.

Einschließlich Klemmen, Klein- und Befestigungsmaterial
liefern und montieren

**1.12.40 Brandschutzkanal I30 B=200mm H=50mm**
Brandschutzkanal I30-I120 - 4-seitig - Gerader Kanal
Der Elektro-Installationskanal ist gemäß DIN 4102/Teil 11 geprüft und führt einen Verwendbarkeitsnachweis für die Feuerwiderstandsklasse I 30 - I 120 durch eine Allgemeine Bauartgenehmigung bzw. eine Allgemeine bauaufsichtliche Zulassung.

Der Elektro-Installationskanal wird in Bereichen in Gebäuden eingesetzt, an denen der Schutz der Umgebung (z. B. Flucht- und Rettungswege, Flure, Deckenhohlräume, Doppelböden) vor den Auswirkungen eines Kabelbrandes gefordert ist.

Der Elektro-Installationskanal ist staubfrei, schlag- und stoßfest und besteht aus Stahl- oder Edelstahlblech. Die Wandungsstärke des Installationskanals beträgt 1,6 - 3,0 mm, bei einem Flächengewicht von ca. 6,5 kg/m² bis 10,5 kg/m².

Der Nachweis der Dauerhaftigkeit des Baustoffes ist durch Eigen- und Fremdüberwachung erbracht.

Mindestdicke Massivwand oder leichte Trennwand: min. 100 mm
Unterstützungsabstand: max. 2100 mm

4-seitige Ausführung
bestehend aus:
- verz. Stahlblech
0,6 - 1,0 mm dick

Genehmigungsgrundlage:
Allgemeine Bauartgenehmigung Z-19.30-2214

Kanalabmessungen:
I30; Breite: max.600 mm; Höhe: max.200 mm; 0,6 mm Stahl-, Edelstahlblech; 1,0 mm Beschichtung
I30; Breite: max.1000 mm; Höhe: max.500 mm; 1,0 mm Stahl-, Edelstahlblech; 2,0 mm Beschichtung
I90; Breite: max.600 mm; Höhe: max.80 mm; 0,6 mm Stahl-, Edelstahlblech; 1,0 mm Beschichtung
I90; Breite: max.400 mm; Höhe: max.150 mm; 0,6 mm Stahl-, Edelstahlblech; 2,0 mm Beschichtung
I120; Breite: max.450 mm; Höhe: max.120 mm; 0,6 mm Stahl-, Edelstahlblech; 1,0 mm Beschichtung

Feuerwiderstandsklasse: I30
Oberfläche: verzinkt
Breite: 200mm
Höhe: 50mm

liefern, montieren und betriebsfertig anschließen.

Fabrikat/Typ '....................................................' (vom Bieter auszufüllen)
Menge: 4,000 m

**1.12.50 Brandschutzkanal I30 B=80mm H=50mm**
Brandschutzkanal I30-I120 - 4-seitig - Gerader Kanal
Der Elektro-Installationskanal ist gemäß DIN 4102/Teil 11 geprüft und führt einen Verwendbarkeitsnachweis für die Feuerwiderstandsklasse I 30 - I 120 durch eine Allgemeine Bauartgenehmigung bzw. eine Allgemeine bauaufsichtliche Zulassung.

Der Elektro-Installationskanal wird in Bereichen in Gebäuden eingesetzt, an denen der Schutz der Umgebung (z. B. Flucht- und Rettungswege, Flure, Deckenhohlräume, Doppelböden) vor den Auswirkungen eines Kabelbrandes gefordert ist.

Der Elektro-Installationskanal ist staubfrei, schlag- und stoßfest und besteht aus Stahl- oder Edelstahlblech. Die Wandungsstärke des Installationskanals beträgt 1,6 - 3,0 mm, bei einem Flächengewicht von ca. 6,5 kg/m² bis 10,5 kg/m².

Der Nachweis der Dauerhaftigkeit des Baustoffes ist durch Eigen- und Fremdüberwachung erbracht.

Mindestdicke Massivwand oder leichte Trennwand: min. 100 mm
Unterstützungsabstand: max. 2100 mm

4-seitige Ausführung
bestehend aus:
- verz. Stahlblech
0,6 - 1,0 mm dick

Genehmigungsgrundlage:
Allgemeine Bauartgenehmigung Z-19.30-2214

Kanalabmessungen:
I30; Breite: max.600 mm; Höhe: max.200 mm; 0,6 mm Stahl-, Edelstahlblech; 1,0 mm Beschichtung
I30; Breite: max.1000 mm; Höhe: max.500 mm; 1,0 mm Stahl-, Edelstahlblech; 2,0 mm Beschichtung
I90; Breite: max.600 mm; Höhe: max.80 mm; 0,6 mm Stahl-, Edelstahlblech; 1,0 mm Beschichtung
I90; Breite: max.400 mm; Höhe: max.150 mm; 0,6 mm Stahl-, Edelstahlblech; 2,0 mm Beschichtung
I120; Breite: max.450 mm; Höhe: max.120 mm; 0,6 mm Stahl-, Edelstahlblech; 1,0 mm Beschichtung

Feuerwiderstandsklasse: I30
Oberfläche: verzinkt
Breite: 80mm
Höhe: 50mm

liefern, montieren und betriebsfertig anschließen.

Fabrikat/Typ '....................................................' (vom Bieter auszufüllen)
Menge: 2,000 m

#### Abschnitt 1.13 Stundenlohnarbeiten

**1.13.10 Meister/Bauleiter Stunden**
Meister/Bauleiter Stunden ca.

Arbeiten, welche nicht in den Positionen erfasst sind und gegen
Nachweis zur Ausführung kommen. Ausführung nur nach vorheriger Freigabe / Vorgabe des Bauherr oder Fachplaner.
Menge: 20,000 Std.

**1.13.20 Obermonteur-Stunden**
Obermonteur-Stunden ca.

Arbeiten, welche nicht in den Positionen erfasst sind und gegen
Nachweis zur Ausführung kommen. Ausführung nur nach vorheriger Freigabe / Vorgabe des Bauherr oder Fachplaner.
Menge: 20,000 Std.

**1.13.30 Monteur-Stunden**
Monteur-Stunden ca.

Arbeiten, welche nicht in den Positionen erfasst sind und gegen
Nachweis zur Ausführung kommen. Ausführung nur nach vorheriger Freigabe / Vorgabe des Bauherr oder Fachplaner.
Menge: 20,000 Std.

**1.13.40 Helferstunden**
Helferstunden ca.

Arbeiten, welche nicht in den Positionen erfasst sind und gegen
Nachweis zur Ausführung kommen. Ausführung nur nach vorheriger Freigabe / Vorgabe des Bauherr oder Fachplaner.
Menge: 20,000 Std.

### Bereich 2 KG 450 - Schwachstromanlagen

#### Abschnitt 2.1 KG 452 - Lichtrufanlage

*Hinweis: Lichtrufanlage*
Die Behinderten-WCs erhalten zur Rufsignalisierung Notrufeinrichtungen.  Diese können im Notfall einen Alarm auslösen, welcher optisch und akustisch im Flur vor
dem jeweiligen Beh.-WC sowie in der Turnhalle und im Mehrzwegraum (OG-25) wahrnehmbar ist.  Die Auslösung des Behindertennotrufes erfolgt mit Hilfe von Zugtastern. Zusätzlich wird eine Beruhigungslampe in der Ruf- und Abstellkombination eingeschaltet. Die Signalisierung an der Überwachungsstelle erfolgt optisch/ akustisch und kann nur im jeweiligen WC-Raum an der Türkombination durch Tastendruck zurückgesetzt werden.

**2.1.10 Notruf Behinderten-WC**
Notruf Behinderten-WC als Kompakt-Set, bestehend aus 3x Kammer-Signalleuchte rot, Zugtaster, Abstelltaster, Meldeeinheit und Netzteil, einschl. Stromquelle für Sicherheitszwecke DIN VDE 0100-560 (VDE 0100-560), einschl. unterbrechungsfreier Stromversorgung über interne Batterie bei Ausfall der Netzspannung, Weiterleitung Störung an Meldeeinheit, Weiterleitung Notruf an Meldeeinheit.

liefern, montieren und betriebsfertig anschließen.

Fabrikat/Typ '....................................................' (vom Bieter auszufüllen)
Menge: 1,000 St
Leistungsbereichkatalog: 060
DIN276-1_08: 452
DIN276_06: 452

**2.1.20 Programmierung /Inbetriebnahme**
Programmierung und Inbetriebnahme der Anlage
Menge: 1,000 St
DIN276-1_08: 459
Kostengruppe DIN 276 2018-12: 459

*Hinweis: Kabel und Leitungen*

**2.1.30 J-Y(ST)Y Gr.2x2x0,8 Kanal**
J-Y(ST)Y Gr.2x2x0,8 mm,FM-Install-
ationsleitung nach VDE 815
in Leerrohr, Kabelkanal oder auf Kabelträger
liefern u. verlegen
Menge: 100,000 m

**2.1.40 M20 KuPa auf Rohfußboden**
M20 Kunststoff-Panzerrohr flexibel nach DIN EN
50086 für schwere mechanische Beanspruchung auf
Rohfußboden einschl. Befestigung liefern und verlegen
Menge: 100,000 m

#### Abschnitt 2.2 KG 452 - Türsprechanlagen

*Hinweis: In der nachstehenden Leistungsbeschreibung handelt es*
In der nachstehenden Leistungsbeschreibung handelt es
sich um die Errichtung einer mithörgesperrten
Türsprechanlage für 2 Tür mit 2 Teilnehmern mit
elektrischen Türöffnerbetrieb der Hauseingangstür
in Bus-Verkabelung.

Für die ankommenden Rufe (Haustür/ Etagentür) wird eine
Rufunterscheidung benötigt.

Der Einbau des elektrischen Türöffners in die Türen
ist mit dem Türlieferanten abzustimmen. Eine seperate
Vergütung dafür erfolgt nicht.

Der Einbau der Sprechanlage erfolgt in vorhandenes
Mauerwerk einschl. Einputzarbeiten.

**2.2.10 Haustürstation IP, Video, AP, 4 Ruftasten**
Die Türstation wird an einem Behinderten gerechten Eingang des Gebäudes installiert. Sie wird direkt an das IP-Netzwerk (IP-Telefonanlage / SIP-Server) angeschlossen und ermöglicht eine Sprachverbindung zu einem beliebigen Telefon aufzubauen und mit diesem die Tür zu öffnen. Drei beleuchtete Piktogramme sowie Sprachausgaben unterstützen einen barrierefeien Gebäudezugang.
Die Montage erfolgt Aufputz

Türstation für barrierefreien Eingang
SIP-Telefon, IP-Kamera
Bauweise: modular aus Aluminium
Gehäuse: eloxiertes Aluminium
Größe der Türstation: ca. 390 x 120 x 75 mm
Montage: Aufputz
Beleuchtete Elemente: Beschriftungsmodul, Beschriftungsfelder

Funktionselemente :
1 IP-Kamera
3 beleuchtete Piktogramme (Rufaufbau, Gegensprechen, Türöffnung)
4 Ruftasten mit wechselbaren Beschriftungsfeldern

Hauptfunktionen :
Anwählen einer Rufnummer durch Drücken einer Ruftaste
Öffnen der Tür von innen durch Eingabe eines MFV-Codes
Akustische Information des Besuchers durch Sprachansagen
Visuelle Information des Besuchers durch beleuchtete Piktogramme
Türöffnungsdauer einstellbar bis ca. 90 Sekunden
Sichtbarkeit von Personen jeder Größe, stehend oder im Rollstuhl
Videoübertragung auf einen PC oder Tischgerät

komplett mit alle Komponenten, Aufputzgehäuse, klein und Befestigungsmaterial
liefern, montieren und betriebsfertig anschließen.
Beschriftung hat dauerhaft Wetter- und UV-Beständig zu erfolgen. Beschriftung nach Vogabe des Bauherrn.

Fabrikat/Typ '....................................................' (vom Bieter auszufüllen)
Menge: 1,000 St
DIN276-1_08: 452
Kostengruppe DIN 276 2018-12: 452

**2.2.20 PoE-Switch - 5 Ports**
PoE - Switch

5 Ports (4 davon PoE fähig)
Kaskadierbar auf zwei PoESwitches
3 Ports mit einer maximalen Leistung von 15,4 W nach IEEE 802.3af
1 Port mit einer maximalen Leistung von 33,6 W nach IEEE  802.3at
inkl. Hutschienennetzteil
Eingangsspannung: 100-240 V AC
Ausgangsspannung: 48 V DC
Ausgangsstrom: 2 A
max. 6 Teileinheiten (6 TE)

komplett mit alle Komponenten, klein und Befestigungsmaterial
liefern, montieren und betriebsfertig anschließen.

Fabrikat/Typ '....................................................' (vom Bieter auszufüllen)
Menge: 1,000 St
DIN276-1_08: 452
Kostengruppe DIN 276 2018-12: 452

**2.2.30 PoE-Injektor**
PoE - Injektor

zur Versorgung einer IP-Station oder IP-Kamera
Ausgangsleistung: ca. 30 W (High-Power PoE) nach IEEE802.3at
Eingangsspannung: ca. 240V AC
Ausgangsleistung: ca. 30 W
Maße (L x B x H): ca. 164 x 65 x 36 mm
Betriebstemperatur: 0° C bis +40° C

komplett mit alle Komponenten, klein und Befestigungsmaterial liefern, montieren und betriebsfertig anschließen.

Fabrikat/Typ '....................................................' (vom Bieter auszufüllen)
Menge: 1,000 St
DIN276-1_08: 452
Kostengruppe DIN 276 2018-12: 452

**2.2.40 elektrischer Türöffner**
elektrischer Türöffner für DIN rechts und links aufgehende  Türen, symetrisch aufgebaut, mit mechanischer Entriegelung Stromaufnahme: 12 V AC ca. 0,4 A
Spulenspannung: ca. 25 Ohm

komplett liefern, montieren und anschließen
Menge: 1,000 St
DIN276-1_08: 452
Kostengruppe DIN 276 2018-12: 452

**2.2.50 Klingeltrafo für Sprechanlage**
Netztransformator kurzschlußfest für vor beschriebene
Türfreisprecheinrichtung
- primär: 230 V-AC /50Hz,
- sekundär 12 V-AC 1,8A
- Maße ca.: B 54mm x H 90mm x T 73mm
für Hutschienenmontage im Unterverteiler der Mieteinheit komplett liefern, montieren und betriebsfertig
anschließen
Menge: 1,000 St

**2.2.60 Türverteiler AP 36 PLE**
Aufputzverteiler für 36 PLE mit Tür
bestückt mit 2 Hutschienen und LSA+-Leiste 20DA zur
Aufnahme der vor beschriebenen Komponenten
Türsprechanlage
- Schutzart IP30
- Abmessungen ca: H x B x T: 510 x 295 x 110mm
komplett liefern und betriebsfertig montieren
Menge: 1,000 St

**2.2.70 Datenkabel Kat. 7 in Kanal / Kabelrinne**
Datenkabel Kat. 7 DIN EN 50288-4-1 geschirmt bis 600MHz
4x2 (Paar) liefern und verlegen in Installationskanälen
oder Rohren.
Menge: 100,000 m

**2.2.80 M20 KuPa auf Rohfußboden**
M20 Kunststoff-Panzerrohr flexibel nach DIN EN
50086 für schwere mechanische Beanspruchung auf
Rohfußboden einschl. Befestigung liefern und verlegen
Menge: 100,000 m

**2.2.90 Erstellung der Werks- und Montageplanung**
Erstellung der Werks- und Montageplanung für die
Türsprech- und Telefonanlage einschl. Feinabstimmung
mit dem Nutzer und Erstellen der Kabelzuglisten und
Installationspläne für die bauseitige Kabelverlegung
durch den Starkstrominstallateur
Menge: 1,000 St

**2.2.100 Inbetriebnahme/Einrichtung/Einweisung**
Inbetriebnahme/Einrichtung/
- Komplette Funktionstüchtige Montage und Einrichtung
  nach Wunsch des AG einschl. produktspezifischer
  Software
- Einweisung der Nutzer in die Bedienung vor Ort bei
  Inbetriebnahme und 2 Wochen nach Inbetriebnahme,
  sowie Hotline-Unterstützung während der Gewährleistung,
- Über die Einweisung ist ein Protokoll zu erstellen.
Menge: 1,000 St

#### Abschnitt 2.3 KG 454 - Elektroakustische Anlage Sozialtrakt

*Hinweis: Elektroakustische Anlage*
Die Errichtung der Anlagentechnik erfolgt gem. EN 60849 / VDE 0828. Die Auslösung der  AMOK-Alarmierung erfolgt durch die Hausalarmanlage. Die ELA-Zentrale befindet sich Erdgeschoss des Sozialtraktes (Raum Technik ELT 10) Lautsprecher werden flächendeckend in Fluren, WCs, Gruppenzimmer, Turnhalle und
anderen Aufenthaltsräumen vorgesehen. Im Vorraum Personal ist eine Sprechstelle zur Weitergabe von Informationen und Anweisungen an die anwesenden Personen vorgesehen.

Für die Ansagen der AMOK-Anlage wird vom AG eine Audio-Datei übergeben, welche auf das System aufgespielt werden muss.

**2.3.10 Schwenkrahmen-Gestellschrank**
Allseitig geschlossener Schwenkrahmen-Gestellschrank
aus Stahlblech zum Einbau von 19-Zoll Geräten mit
insgesamt 30 HE. Gleitrolle für Schwenkrahmen, so dass
der Gestellschrank auch ohne Boden- oder
Wandbefestigung beim Öffnen des Rahmens nicht kippt.
Kabeleinführung von oben und hinten. Halterung für
Kabelkanäle am Schwenkrahmen, Montagemöglichkeiten für
Anschlussleisten usw. auf der Rückseite innen.

Abmessungen (B x H x T): ca. 800 x 1523 x 600 mm
Gewicht:  ca. 95 kg
Farbe:  schwarz

Interne Bestückung ELA-Schrank
Bestückung des v.g. Schranks, inkl. allem nötigen
Zubehör, interner Verdrahtung sowie dem Klein- und
Anschlussmaterial, mit folgenden Komponenten:

Liefern, montieren und betriebsfertig einbauen
Menge: 1,000 St

**2.3.20 Dachlüfter für Position zuvor**
Einbauset mit 2x Dachlüfter die über ein Thermostat
gesteuert werden.

Liefern ,montieren und betriebsfertig anschliessen.
Menge: 1,000 St

**2.3.30 Gleitschiene 19-Zoll**
Gleitschiene für 19-Zoll Schwenkrahmengestellschränke
zur Aufnahme des Gewichts schwerer
19-Zoll-Einbaugeräte. Lieferung paarweise
(links und rechts).

Liefern und montieren.
Menge: 1,000 St

**2.3.40 Blindplatte 19-Zoll, 1HE**
Blindplatte mit Lüftungsschlitzen für
19-Zoll-Gestellschrankmontage, 1 HE, Farbe : schwarz

Liefern und montieren.
Menge: 2,000 St

**2.3.50 Blindplatte 19-Zoll, 3HE**
Blindplatte zum Abdecken von Leerfeldern in
19-Zoll-Gestellschränken, 3 HE, Farbe : schwarz

Liefern und montieren.
Menge: 6,000 St

**2.3.60 Blindplatte 19-Zoll, 2HE**
Blindplatte mit Lüftungsschlitzen für
19-Zoll-Gestellschrankmontage, 2 HE, Farbe : schwarz

Liefern und montieren.
Menge: 1,000 St

**2.3.70 Ausgangsverteiler**
Ausgangverteiler
Komplette interne Verkabelung gemäß VDE mit getrennten
Kabelkanälen für Netz, Lautsprecher und
NF-/Signalleitung, Anschlussleisten für die
ankommenden und abgehenden Leitungen.

komplett liefern,montieren und anschliessen.

Fabrikat/Typ '....................................................' (vom Bieter auszufüllen)
Menge: 1,000 St

**2.3.80 RJ-45 Anschlusseinheit**
RJ-45 Anschlußeinheit zur Verbindung der System
Sprechstellen mit dem VX-System, zum Aufrasten auf DIN
Schiene, mit 9 poliger Klemmleiste

Liefern, montieren und betriebsfertig anschließen.
Menge: 1,000 St

**2.3.90 Kompaktverstärker**
Digitaler Mikroprozessor-gesteuerter
Kompaktverstärker für
Durchsagen und Hintergrundmusik.
Integrierte Audioeingänge, 8-stufige
Prioritätssteuerung, Sprachalarmierungssteuerung,
Leistungsverstärker, Kreiswahl und komplette
Überwachung nach EN 54-16, VDE 0833-4 und VDE 0828-1.
6 schaltbare und in der Lautstärke veränderbare
Lautsprecherausgänge mit insgesamt
500 Watt Nennausgangsleistung. Drei
Mikrofon-/Tonträgereingänge mit umschaltbarer
Empfindlichkeit sowie zwei Stereo-Tonträgereingänge
mit Lautstärkesteller und Klangregelung auf
Frontseite, ein Eingang mit umschaltbarer
Empfindlichkeit (Mikrofon-/Linienpegel) und
Lautstärkestelle rückseitig zur Verhinderung einer
absichtlichen oder unabsichtlichen Verstellung, zwei
Sprechstellenbusanschlüsse für bis zu vier externe
Sprechstellen.

Frontseitig angebrachtes akustisch und elektronisch
überwachtes Feuerwehrmikrofon (Faustmikrofon) mit
Bedienfeld zur Steuerung der Alarmierung: Notfall ein
und aus, Bereichswahl, Auswahl von Evakuierungs- und
Warnungstext. Störungsanzeige mit akustischer Meldung
und Quittierungstaste sowie Klartextanzeige der
aufgetretenen Störung.
Kennwort-geschützte Einstellung der Klangregelung,
Sprache, Kennwort, Einmessung, Notfalllautstärken u.
v. a. m. sowie Anzeige relevanter Systeminformationen
mittels Menüführung auf alphanumerischer zweizeiliger
Anzeige.

LAN Anschluss für die Systemprogrammierung und
Auslesen des Logbuchs mit detaillierten Ereignis- und
Störungsmeldungen für die Diagnose vor Ort oder zur
Ferndiagnose.

8 universell nutzbare Steuerein- und 8 universell
nutzbare Steuerausgänge; 6 separate Steuereingänge zur
Alarmierungssteuerung von der BMZ mit zuschaltbarer
Überwachung, einer davon mit 24-Volt Ansteuerung
(Polaritätswechsel); drei separate Steuerausgänge mit
Relaiskontakten für Rückmeldungen an die BMZ:
- Sammelstörmeldung (Umschaltkontakt),
- Notfall aktiviert (Umschaltkontakt) und
- CPU ausgeschaltet (Schließer).
Je Linienausgang ein Relaisschaltkontakt für z.B.
externe Lautstärkesteller in 3- und 4-Drahttechnik.
Ein geeigneter Zusatzverstärker kann als Havarie- und
Durchsageverstärker eingesetzt werden, im zweiten Fall
können Durchsagen ohne die Unterbrechung von
Hintergrundmusik in durchsagelose Bereiche erfolgen.
Die Überwachung des Zusatzverstärkers wird vom
Kompaktverstärker übernommen. Erweiterung des Systems
auf bis zu 60 Bereiche mit geeigneten
Erweiterungsverstärkern möglich.

Spannungsversorgung: 230 V~, 24 V=
Nennleistung:  500 W
Übertragungsbereich: 50 - 20000 Hz
Empfindlichkeit Eingänge 1-4: -10/-50 dBV
Empf. Hintergrundmusik: -10 dBV
Störspannungsabstand: 85 dB
Abmessungen: 19-Zoll, 3 HE, T: 431 mm
Gewicht:  ca. 17 kg
Farbe und Gehäuse: schwarz, Stahl, Aluminium

Liefern, montieren und betriebsfertig anschließen.

Fabrikat/Typ '....................................................' (vom Bieter auszufüllen)
Menge: 1,000 St

**2.3.100 Erweiterungsverstärker**
Mikroprozessor-gesteuerter Erweiterungsverstärker für
Sprachalarmierungs-Kompaktverstärker mit kompletter
Überwachung nach VDE 0833-4 und VDE 0828-1.
6 schaltbare und in der Lautstärke veränderbare
Lautsprecherausgänge mit insgesamt 500 Watt
Nennausgangsleistung.
Audioeingang für lokale Übertragung mit Wahl der
Ausgänge über Steuereingänge. 8 universell nutzbare
Steuerein- und 8 universell nutzbare Steuerausgänge; 6
separate Steuereingänge zur Alarmierungssteuerung von
der BMZ mit zuschaltbarer Überwachung, einer davon mit
24-Volt Ansteuerung (Polaritätswechsel); drei separate
Steuerausgänge mit Relaiskontakten für Rückmeldungen
an die BMZ: Sammelstörmeldung (Umschaltkontakt),
Notfall aktiviert (Umschaltkontakt) und CPU
ausgeschaltet (Schließer). Je Linienausgang ein
Relaisschaltkontakt für z.B. externe Lautstärkesteller
in 3- und 4-Drahttechnik.
Ein geeigneter Zusatzverstärker kann als Havarie- und
Durchsageverstärker eingesetzt werden, im zweiten Fall
können Durchsagen ohne die Unterbrechung von
Hintergrundmusik in durchsagelose Bereiche erfolgen.
Die Überwachung des Zusatzverstärkers wird vom
Erweiterungsverstärker übernommen.

Der Erweiterungsverstärker muss nach EN 54-16
zertifiziert sein.

Spannungsversorgung: 230 V~, 24 V=
Nennleistung: 500 W
Übertragungsbereich: 50 - 20000 Hz
Störspannungsabstand: 85 dB
Abmessungen: 19-Zoll, 3 HE, T: 407 mm
Gewicht:  ca.18 kg
Farbe und Gehäuse: schwarz, Stahl, Aluminium

Liefern, montieren und betriebsfertig anschließen.

Fabrikat/Typ '....................................................' (vom Bieter auszufüllen)
Menge: 1,000 St

**2.3.110 Hauptuhr 19-Zoll**
19 Zoll Hauptuhr mit folgenden Funktionen:

- 1 Nebenuhrenlinien
- Für ca. 20 Nebenuhren (incl. Netzteil für
Nebenuhren)
- Kurzschlussfest
- Automatisches Richten der Nebenuhren
- Nachlaufeinrichtung der NU-Linie bei
Spannungswiederkehr
 Wiederholung des letzten Sekunden-/Minutenimpulses
- Vollautomatische Sommerzeitumschaltung mit 60 -
zusätzlichen Impulsen bzw. Impulsunterdrückung 1 Std.
der NU-Linie
- Überwachung der NU-Linie
Funkempfang
- Funkempfänger jederzeit, auch nachträglich,
anzuschließen
- Zeit und Datum werden automatisch in die Uhr gelesen

Schaltzentrale/Signaluhr
- 4 Schalt- bzw. Signalkreis
- Tages-, Wochen- und Jahresprogramm
- 300 Speicherplätze
- Schaltfunktionen EIN, AUS oder Impuls
- Ferienschaltung 1...99 Tage (Dauer EIN oder Dauer
AUS)
- Kürzester Schaltabstand 1 Min. (bzw. 1 Sek. bei
Impuls)
- Schaltleistung 10 A
- Manuelle Schaltungsvorwegnahme
- Ändern der Schaltzeiten
- Freie Blockbildung von Wochentagen
- Perm EIN oder AUS über Handschalter

incl. gekennzeichnetem Schalter für Ferienschaltung.

Liefern, montieren und betriebsfertig anschließen.
Menge: 1,000 St

**2.3.120 Nebenuhr rund Durchm. 30cm Gehäuse Stahl grund-/deckbesch Minutenuhrwerk**
Nebenuhr, rund, einseitig, an Wand montiert, Zifferblatt mit arabischen Zahlen, Durchmesser 30 cm, Gehäuse aus Stahl, mit Grund- und Deckbeschichtung, weiß, Schutzart IP 2X DIN EN 60529 (VDE 0470-1), Minutenuhrwerk.

liefern montieren und betriebsfertig anschließen
Menge: 2,000 St
Leistungsbereichkatalog: 060
DIN276-1_08: 453
Kostengruppe DIN 276 2018-12: 453

**2.3.130 Funkempfänger für Hauptuhr**
Funkempfänger für Hauptuhren. Empfang des DCF 77
Telegramm. Zeit und Datum werden automatisch in die
Schaltcomputer eingelesen. Kontrolleuchte blinkt bei
Empfang. Kleine, kompakte Bauweise Einfache Montage,
Gehäuse drehbar im Befestigungswinkel
Zuleitung: 2adrig, ohne Abschirmung, beliebiger
Querschnitt max. Leitungslänge zwischen FU und SC 200m

Montagehöhe über 3 bis 5 m.
Liefern, montieren und betriebsfertig anschließen.
Menge: 1,000 St

**2.3.140 Tischsprechstelle**
Digitale Tischsprechstelle mit
Schwanenhalsmikrofon und Windschutz. Folientastatur mit hinterlegbaren Beschriftungsstreifen.
10 Tasten mit Aktivierungsanzeige durch LED für
Bereichs- und Textwahl aus dem Textspeicher, zwei
Gruppenruftasten mit Aktivierungsanzeige durch LED,
Gruppenzuteilung frei programmierbar, 1
Sammelruf-Taste mit Aktivierungsanzeige durch LED.
Alarmtaste mit aufklappbarer Schutzkappe und
Aktivierungsanzeige durch LED, zur Auslösung von Warn-
und Evakuierungstexten aus dem Textspeicher oder für
manuelle Durchsagen programmierbar.
Digitale Steuersignale, Audiosignale und
Spannungsversorgung über Busleitung. Eingangsbuchse
für externe Spannungsversorgung, Buchse zum Anschluss
einer Kopf-Sprechgarnitur mit Vorspannung für
Elektretmikrofone.
Integrierter Mikrofonvorverstärker mit abschaltbarem
Kompressor und einstellbarer Mikrofonempfindlichkeit,
Ausgang erdfrei symmetrisch.
Automatische Auslösung eines Vor- und/oder Nachgongs
aus 7 verschiedenen 1-4-Klangfolgen durch die
Sprechtaste programmierbar, Anzeige durch LED während
der Gongdauer.
Betriebs-, Besetzt- und
Sprechstellenaktivierungsanzeige.

Überwachung der Sprechstellenanbindung and den
ELA-Managementverstärker. Meldeleuchte für
Systemfehler des ELA-Managementverstärkers.

Abgedeckte Alarmtaste mit rotem Klappdeckel.

Ausgangspegel:  0 dBV an 600 Ohm
Übertragungsbereich: 100 - 10.000 Hz
Mikrofon :  Elektretmikrofon auf Schwanenhals, Niere
Verbindungskabel: Kategorie 5 Kabel mit RJ45
  Steckverbinder, max. Kabellänge: 800m

Liefern, montieren und betriebsfertig anschließen.
Menge: 3,000 St

**2.3.150 Anschlussdose für Tischsprechstelle**
uP Anschlußdose für die Systemsprechstelle, mit Rahmen
und Zenralplatte passend zum angebotenen
Schalterprogramm.

Liefern, montieren und betriebsfertig anschließen.
Menge: 3,000 St

**2.3.160 Deckeneinbaulautsprecher rund FT, 100 V**
Deckeneinbaulautsprecher, 6 Watt, 100Volt, zertifiziert
gemäß EN 54-24,BS 5839
konform mit Feuertopf.Typenbeschreibung:-
feuchtigkeitsimprägniertem 165 mm
Breitband-Lautsprecherchassis- integrierte
Keramikklemme und Thermosicherung.- Gehäuse aus Metall.- Nachträglich
lackierbar in jeder anderen RAL-
Farbe.- Die Drähte sind zusätzlich durch einen
Drahtschutz gesichert.- Montage
über 3 Federschnappverschlüsse  mit gekröpfter
Schenkelfeder,  verstärkter
Klemmkraft und kürzerem  Spannweg.- Mit Feuertopf zur
Erhöhung der  passiven
Sicherheit.Technische Daten:-
Nennleistung/Nennrauschleistung 100 V  (Watt):
6/3/1,5- Maße (mm): 220x112- Gewicht (kg): 1,36- Farbe:
RAL 9010-
Übertragungsbereich (-10dB) IEC268-5  (Hz): 404-10.100-
Frequenzgang (Hz): 80-
24.000- Schalldruckpegel IEC268-5, 1W/1m (dB):  102,5-
Schalldruckpegel IEC268-
5, 1W/4m (dB):  90,5- Schalldruckpegel IEC268-5,
Pmax./4m  (dB): 98,2-
Empfindlichkeit EN54-24, 1W/4m (dB):  78,0-
Deckenausschnitt (mm): 197-
Öffnungswinkel -6 dB, 500 Hz: 180°- Öffnungswinkel -6
dB, 1 kHz: 180°-
Öffnungswinkel -6 dB, 2 kHz: 128°- Öffnungswinkel -6
dB, 4 kHz: 55°liefern,
Liefern, in vorhandene Öffnung einbauen und
betriebsfertig
anschließen, mit graviertem Bezeichnungsschild,
Schriftgröße für ungünstigste Lesebedingungen DIN 1450,
Montagehöhe über 2 bis 6 m.
Menge: 18,000 St

**2.3.170 Deckeneinbaulautsprecher rund, 2x6 W**
Metall-Deckeneinbau-Lautsprecher fürAB-Verkabelung,
2x6W, 100V,
zertifiziertgemäß EN 54-24, BS 5839
konform.Typenbeschreibung:- Hochwertiges,
montagefreundliches  kunststoffbeschichtetes
Metallgehäuse  mit
Metalleinbaurahmen in RAL 9016,  für mechanisch
sicheren Halt in der  Decke- mit
hochwertigem Kunststoffberührungsschut- geeignet für
Wiedergabe von Sprache
und Musik, hochschalldurchlässige  Frontabdeckung mit
feiner Perforation- 2
Stück leistungsstarke und  feuchtigkeitsimprägnierte
Oval-  Breitbandchassis- 2
Stück hochwertige 100 V-Anpassungs-  Übertrager mit je:
1/1-1/2-1/4
Leistungsanpassung, sowie 2 integrierte  Keramikklemmen
und 2 Thermosicherungen-
3 Federschnappverschlüsse für schnelle  Montage- Eine
extrem flache Bauweise
ermöglicht  eine besonders geringe Einbautiefe.-
Schutzklasse IP 21C gegen die
Risiken  von Umwelteinflüssen gesichert.Technische
Daten:-
Nennleistung/Nennrauschleistung 100 V  (Watt):
2x6/3/1,5 W- Niederohmige
Anpassung (Ohm):- Maße (mm): 246x68- Gewicht (kg): 1,3-
Farbe: RAL 9016-
Übertragungsbereich (-10dB) IEC268-5  (Hz): 103 -
20.100 (single)  107 - 19.600
(double)- Frequenzgang (Hz): 96 - 23.300  (single) 101
- 22.900 (double)-
Schalldruckpegel IEC268-5, 1W/1m (dB:  88,0 (single)
94,0 (double)-
Schalldruckpegel IEC268-5, 1W/4m (dB):  76,0 (single)
82,0 (double)-
Schalldruckpegel IEC268-5, Pmax./4m  (dB): 83,7
(single) 89,7 (double)-
Empfindlichkeit EN54-24, 1W/4m (dB):  73,0 (single)
79,0 (double)-
Öffnungswinkel -6 dB, 500 Hz: 180°  (h) s/d 180° (v)
s/d- Öffnungswinkel -6 dB,
1 kHz: 180°  (h) s/d 180° (v) s/d- Öffnungswinkel -6
dB, 2 kHz: 180/77°  (h) s/d
180/137° (v) s/d- Öffnungswinkel -6 dB, 4 kHz: 180/22°
(h) s/d 100/49° (v)
s/d

Liefern, in vorhandene Öffnung einbauen und
betriebsfertig
anschließen, mit graviertem Bezeichnungsschild,
Schriftgröße für ungünstigste Lesebedingungen DIN 1450,
Montagehöhe über 2 bis 6 m.
Menge: 18,000 St

**2.3.180 Wandaufbaulautsprecher eckig, 100 V, 6 W**
Wandaufbaulautsprecher, 6 Watt, 100Volt, zertifiziert
gemäß EN 54-24,BS 5839
konform.Typenbeschreibung:- 165 mm
feuchtigkeitsimprägniertem- Breitband-
Lautsprecherchassis,  integrierte Keramikklemme und
Thermosicherung, weiße
Lochgitterabdeckung aus Stahlblech.- Gehäuse aus
hochverdichtetem  MDF-Holz.- IP
54 zertifiziert- Verbindungsklemme ist mit einem
Drahtschutz ausgestattet.-
Montage erfolgt per Federverschluss  mit der Rückwand.-
Der Anschluss erfolgt
über eine  Klemmleiste.- Das Produkt ist für
Wandmontage  geeignet.Technische
Daten:- Nennleistung/Nennrauschleistung 100 V  (Watt):
6/3/1,5- Maße (mm):
252x192x82- Gewicht (kg): 1,99- Farbe: weiß, ähnlich
RAL 9016-
Übertragungsbereich (-10dB) IEC268-5 (Hz):  197-21.900-
Frequenzgang (Hz): 175-
23.500- Schalldruckpegel IEC268-5, 1W/1m (dB:  100,6-
Schalldruckpegel IEC268-5,
1W/4m (dB:  88,6- Schalldruckpegel IEC268-5, Pmax./4m
(dB): 96,3-
Empfindlichkeit EN54-24, 1W/4m (dB):  79,5-
Öffnungswinkel -6 dB, 500 Hz: h=180
v=180- Öffnungswinkel -6 dB, 1 kHz: h=83  v=74-
Öffnungswinkel -6 dB, 2 kHz:
h=100  v=115- Öffnungswinkel -6 dB, 4 kHz: h=55
v=53

Liefern, in vorhandene Öffnung einbauen und
betriebsfertig
anschließen, mit graviertem Bezeichnungsschild,
Schriftgröße für ungünstigste Lesebedingungen DIN 1450,
Montagehöhe über 2 bis 6 m.
Menge: 18,000 St

**2.3.190 Wandaufbaulautsprecher eckig, 100V, 2x6W**
Wand-Aufbau-Lautsprecher für AB-Verkabelung, 2x6 W, 100
V, zertifiziertgemäß EN
54-24,BS 5839 konform.Typenbeschreibung:- Hochwertiges,
montagefreundliches,
sowie resonanzarmes MDF-Holzgehäuse- geeignet für
Wiedergabe von Sprache  und
Musik- hochschalldurchlässige Frontabdeckung  mit
feiner Perforation, geeignet
für  horizontale und vertikale Wand oder
Deckenmontage- 2 Stück leistungsstarke
und  feuchtigkeitsimprägnierte 5ô Oval-
Breitbandchassis mit Hochtonkegel
eingebaut- 2 Stück hochwertige 100V-Anpassungs-
Übertrager mit je:1/1-1/2-1/4
Leistungsanpassung, sowie 2 integrierte  Keramikklemmen
und 2 Thermosicherungen-
MDF-Gehäuse ist mit einer weißen
Kunststoffbeschichtung versehen- Die Montage
erfolgt per Federverschluß  an der Rückwand.Technische
Daten:-
Nennleistung/Nennrauschleistung 100V  (W): 2 x 6/3/1,5-
Übertragungsbereich (-
10dB) IEC268-5  (Hz): Single 227-14.600 Hz/Double  224-
14.300 Hz- Frequenzgang
(Hz): Single 165-23.500/  Double 162-23.500-
Schalldruckpegel IEC268-5, 1W/1m
(dB):  Single 100,7dB/Double 105,9- Schalldruckpegel
IEC268-5, 1W/4m (dB):
Single 88,7dB/Double 93,9- Schalldruckpegel IEC268-5,
Pmax./4m  (dB): Single
96,4dB/Double 101,6- Empfindlichkeit EN54-24, 1W/4m
(dB):  Single: 77,5
dB/Double 80,6- Lautsprecher: 2x 5ô Oval-
Breitbandchassis mit Hochtonkegel-
Nennimpedanz(Chassis): 2x 8 Ohm- Öffnungswinkel -6 dB,
500 Hz: Horizontal,
Single/ Double: 180° - Vertikal, Single/  Double: 180°-
Öffnungswinkel -6 dB, 1
kHz: Horizontal,  Single 64°/ Double: 80°- Vertikal,
Single 55°/ Double: 77°
Öffnungswinkel -6 dB, 2 kHz: Horizontal,
Single123°/Double: 86°- Vertikal,
Single 117°/ Double: 62°  Öffnungswinkel -6 dB, 4 kHz:
Horizontal,  Single
105°/Double: 32°- Vertikal, Single 52°/ Double: 26°
Farbe Gehäuse/Lochblech:
weiß, ähnlich  RAL 9016 Abmessungen (mm):  L 254 x B195
x H 81- Gewicht (kg):
2,1

Liefern, in vorhandene Öffnung einbauen und
betriebsfertig
anschließen, mit graviertem Bezeichnungsschild,
Schriftgröße für ungünstigste Lesebedingungen DIN 1450,
Montagehöhe über 2 bis 6 m.
Menge: 18,000 St

**2.3.200 Schutzgitter für ELA Lautsprecher**
Schutzgitter für ELA Lautsprecher

Maße
  Breite 305 mm
  Höhe 438 mm
  Tiefe 366 mm

Netzmasche ca 50x50mm
Drahtdurchmesser 4mm

inkl Montagebolzen M6x60mm

liefern, montieren und betriebsfertig anschließen.
Menge: 4,000 St

**2.3.210 Hornlautsprecher Außenbereich**
Wetterfester 2-Wege Musik-Hornlautsprecher
Mit Drehschalter für Impedanzänderung.

- Hoher Schalldruckpegel: 117 dB
- für halb Außen- und  Außen-Anwendungen: Hohe Wetterbeständigkeit, wasser-
  und staubgeschützt (IP66 zertifiziert)
- für Decken-, Wand- oder Mastmontage

Nennbelastbarkeit:  60 W
Leistungsanpassung:  60 W, 30W, 15, 7,5W
Nennschalldruck:  100 dB (1W/1m)
Übertragungsbereich: 100 - 20.000 Hz Ausführung
Schutzgrad:  IP 66
Gehäuse:  ABS Resin, weiß (ähnlich RAL 9016)
Maße (B x H x T):  ca.388 × 310 × 367 mm

Montagehöhe über 3 bis 5 m.
Liefern, montieren und betriebsfertig anschließen.
Menge: 2,000 St

*Hinweis: Kabel und Leitungen*

**2.3.220 J-Y(ST)Y Gr.10x2x0,6**
J-Y(ST)Y Gr.4x2x0,8 mm,FM-Install-
ationsleitung nach VDE 815 u.P. in Schutzrohr mit
Befestigung liefern und verlegen einschl. Erstellung
des erforderlichen Mauerschlitzes
Menge: 50,000 m

**2.3.230 J-Y(ST)Y Gr.4x2x0,8 Kanal**
J-Y(ST)Y Gr.4x2x0,8 mm,FM-Install-
ationsleitung nach VDE 815
in Leerrohr, Kabelkanal oder auf Kabelträger
liefern u. verlegen
Menge: 200,000 m

**2.3.240 J-Y(ST)Y Gr.4x2x0,8 u.P**
J-Y(ST)Y Gr.4x2x0,8 mm,FM-Install-
ationsleitung nach VDE 815 u.P. in Schutzrohr mit
Befestigung liefern und verlegen einschl. Erstellung
des erforderlichen Mauerschlitzes
Menge: 30,000 m

**2.3.250 J-Y(ST)Y Gr.2x2x0,8 Kanal**
J-Y(ST)Y Gr.2x2x0,8 mm,FM-Install-
ationsleitung nach VDE 815
in Leerrohr, Kabelkanal oder auf Kabelträger
liefern u. verlegen
Menge: 500,000 m

**2.3.260 J-Y(ST)Y Gr.2x2x0,8 u.P**
J-Y(ST)Y Gr.2x2x0,8 mm,FM-Install-
ationsleitung nach VDE 815 u.P. in Schutzrohr mit
Befestigung liefern und verlegen einschl. Erstellung
des erforderlichen Mauerschlitzes
Menge: 30,000 m

**2.3.270 M20 KuPa auf Rohfußboden**
M20 Kunststoff-Panzerrohr flexibel nach DIN EN
50086 für schwere mechanische Beanspruchung auf
Rohfußboden einschl. Befestigung liefern und verlegen
Menge: 800,000 m

*Hinweis: Systemleistungen*

**2.3.280 Inbetriebnahme**
Inbetriebnahme des Gesamtsystem und Einpegelung der
fertig installierten Anlage.
Akustische Einmessung des Systems durch den Errichter.
Herstellung der endgültigen Funktionalität auf der
Baustelle. Endmontage und Endjustierung von
Zentralkomponenten. Überprüfung der ausgeschriebenen
technischen Qualitäten auf der Baustelle im Endzustand.
Menge: 1,000 St

**2.3.290 Akustiksimulation, Berechnung und Protokollierung**
Akustiksimulation, Berechnung und Protokollierung  zur Ermittlung der Schallverteilung, Nachhallzeit, zu erwartende Sprachverständlichkeit, Abstrahlcharakteristik der Lautsprecher, Lautsprecherstandorte und -montagewinkel
für die Bereiche Sozialtrakt, Turnhalle und ausgewählte Nebenräume
Menge: 1,000 St
DIN276-1_08: 456
Kostengruppe DIN 276 2018-12: 456

**2.3.300 objektspez. Parametrierung ELA-System**
objektspez. Parametrierung ELA-System, Linien einpegeln, Sprechstellen einrichten und programmieren (Zonen/Gruppen), Pausenzeiten programmieren, Inbetriebnahme komplettes ELA-/Uhrensystem, Funktionstest gemeinsam mit BMA durchführen

Die Ansagen für die AMOK-Anlage wird vom AG eine Audio-Datei übergeben, welche auf das System aufgespielt werden muss.
Menge: 1,000 St
DIN276-1_08: 456
Kostengruppe DIN 276 2018-12: 456

**2.3.310 Revisionsunterlagen**
Nach Fertigstellung der Anlage sind dem Betreiber
folgende Unterlagen in 3-facher Ausfertigung in Papierform
und 1x digital auf Speichermedium (USB-Stick oder CD) zu
übergeben:
- Strangschema
- Gruppenplan
- Verteilerpläne
- Schaltpläne
- Technische Beschreibungen der eingesetzten
Gerätetechnik
Menge: 1,000 St

**2.3.320 Schallpegelmessung ELA / AMOK-Alarmierung**
Schallpegelmessung ELA / AMOK-Alarmierung inkl. dB-Meßgerät und Protokollerstellung.
Mindestleistungsumfang:
- Sprachverständlichkeit des Schalldrucks
- Messungen an mind. 20 Positionen,
- Probebeschallung
Menge: 1,000 St
DIN276-1_08: 456
Kostengruppe DIN 276 2018-12: 456

#### Abschnitt 2.4 KG 454 - Elektroakustische Anlagen Mehrzweckraum+Turnhalle

**2.4.10 ELA-Mischverstärker**
ELA-Mono-Class-D-Mischverstärker
mit integriertem MP3-Spieler, FM-/DAB+-Tuner und Bluetooth
1 x 60 W
Class-D-Konzept mit hohem Wirkungsgrad zur Senkung der Energiekosten
Geräuschloser Betrieb durch lüfterloses Kühlkonzept
Bluetooth Version 4.2
MP3-Spieler mit USB/SD-Schnittstelle, FM/DAB+-Radio, LED-Display, IR-Fernbedienung
Empfang von rauschfreiem "Digitalradio" (DAB+)
1 symmetrischer XLR-Mikrofon-Eingang mit 48-V-Phantomspeisung und Prioritätswahl für Durchsagen
2 asymmetrische Eingänge, umschaltbar Mic/Line
2 asymmetrische Eingänge
1 Tel.-Input-Eingang
1 Music-on-hold-Ausgang (MOH)
Lautsprecherausgänge über Schraubkontakte
Mute-Funktion über Schraubkontakt
2 Line-Ausgänge
Ein- und Ausgangspegelregler
2-fach-Klangregelung für den Ausgang
LEDs für Betrieb, Clipping, Protect und Signalpegel

Nennleistung 60 W
Kanäle 1
Zonen 1
Eingänge
4,5 mV/600 O (Kanal 1),
4,5 mV/120 mV (Kanal 2-3),
60 mV (Kanal 4-5)
90 mV (Tel.)
Frequenzbereich 60-15000 Hz
Klangregelung Tiefen ja
Klangregler Höhen ja
Störabstand 72 dB (Mic, Kanal 1-3)
85 dB (Line, Kanal 2-5)
Klirrfaktor < 0,5 %
Phantomspeisung 48 V
Netzspannung ~ 230 V
Netzfrequenz 50 Hz
Leistungsaufnahme Betrieb 160 VA
Betriebsspannung (evtl. alternativ) DC 24 V
Stromstärke (evtl. alternativ) 4,2 A
Zul. Einsatztemperatur 0-40 °C
Breite 320 mm
Höhe 95 mm
Tiefe 245 mm
Gewicht 4,1 kg
Anschlüsse
1 x XLR (Kanal 1),
2 x 6,3-mm-Klinke (Kanal 2-3),
2 x Cinch L/R (Kanal 4-5),
2 x Cinch (Record Out),
1 x F-Buchse (FM/DAB+),
Schraubkontakte (Tel.-Input),
Schraubkontakte (MOH),
Schraubkontakte ( DC 24 V),
Schraubkontakte (Mute),
Schraubkontakte (Lautsprecher)
Verpackungsmaße (B x H x L) 0,39 x 0,16 x 0,31 m
Bruttogewicht 4,86 kg
Nettogewicht 4,09 kg
Leitfabrikat:
Hersteller MONACOR
Artikelnummer des Herstellers PA-806DAP
Verpackungsgewicht 4.77 kg
RoHS konform
EAN/GTIN 4007754276671
Statistische Warennummer 85184000
oder gleichwertig

liefern, montieren und betriebsfertig anschließen.

Fabrikat/Typ '....................................................' (vom Bieter auszufüllen)
Menge: 2,000 St

**2.4.20 2-Wege-ELA-Wandlautsprecher**
100-V-Wandlautsprecher mit Kunststoffgehäuse in Schwarz
4 Leistungsabgriffe sowie umschaltbar auf 8-Ohm-Betrieb
20-cm-Tiefmitteltöner (8") und 25-mm-Kalottenhochtöner (1")
Hohe Klangqualität und Sprachverständlichkeit
Montagebügel, schwenk- und neigbar
Anschlussterminal mit Abdeckkappe

  Typ Wandlautsprecher
  Technologie 100 V Übertragungstechnik oder Ohm-Betrieb
  Farbe weiß
  Geräuschpegel 90 dB

  Elektrische Werte
  Leistung 60 (8 Ohm) oder 50 / 25 / 12,5 / 6,25 W
  Impedanz 8 Ohm
  Frequenzbereich 35 - 20.000 Hz

  Sonstiges
  Schutzart IP 65
  Temperaturbereich 0 bis +40 °C
  Spezifikation 20 cm-Tieftöner (6") und 25 mm Hochtöner

  Maße
  Breite 245 mm
  Höhe 378 mm
  Tiefe 306 mm

  Gewichte
  Gewicht 5 kg
liefern, montieren und betriebsfertig anschließen.

Fabrikat/Typ '....................................................' (vom Bieter auszufüllen)
Menge: 8,000 St

**2.4.30 Schutzgitter für ELA Lautsprecher**
Schutzgitter für ELA Lautsprecher

Maße
  Breite 305 mm
  Höhe 438 mm
  Tiefe 366 mm

Netzmasche ca 50x50mm
Drahtdurchmesser 4mm

inkl Montagebolzen M6x60mm

liefern, montieren und betriebsfertig anschließen.
Menge: 4,000 St

**2.4.40 J-Y(ST)Y Gr.4x2x0,8 Kanal**
J-Y(ST)Y Gr.4x2x0,8 mm,FM-Install-
ationsleitung nach VDE 815
in Leerrohr, Kabelkanal oder auf Kabelträger
liefern u. verlegen
Menge: 160,000 m

**2.4.50 Lautsprecherkabel 2x 4qmm Boxen Speaker Audio**
Merkmal: Zwillingsleitung
  Innenleiter: CCA-Kupfer
  Isolierung: PVC
  farbig markiert (Minus/Plus)
  Anzahl der Adern: 2
  Querschnitt (je Ader): 4 mm²
  Farbe Außen: Transparent
  Querschnitt: 2x4,0 mm²
  Für Verkabelung von HiFi High-End, Car-HiFi Lautsprechersystemen, PA-System, Heim

liefern, montieren und betriebsfertig anschließen.
Menge: 160,000 m

#### Abschnitt 2.5 KG 456 - Hausalarmanlage + Zubehör

*Hinweis: Hausalarmanlage*
Die nachstehenden Leistungsteile beschreiben die
Hausalarmanlage der Kategorie 3 für das Gebäude.

Die Hausalarmzentrale wird im Technikraum im EG (Raum 10) montiert. Eine Parallelanzeige wird im Eingangsbereich Treppenhaus vorgesehen (Raum 1).

Die Komponenten für die Steuerung der Hausalarmanlage
befinden sich in der Zentrale.

Die Anlage ist komplett mit allen Montage-, Klein und
Hilfsmaterialien zu liefern, zu montieren, anzuschließen und in Betrieb zu nehmen. In die Preisbildung sind alle Kosten, die zur betriebsfertigen Installation der Anlage gehören, einzurechnen.

Einschließlich Klemmen, Klein- und Befestigungsmaterial
liefern und montieren

Fabrikat/Typ '....................................................' (vom Bieter auszufüllen)

**2.5.10 Brandmelderzentrale Anz 10 St Anz 5 St Überbrückungszeit 72h**
STLB-Bau 2025-04 063
Brandmelderzentrale DIN 14675, DIN VDE 0833-1 (VDE 0833-1), DIN VDE 0833-2 (VDE 0833-2), DIN EN 54-2, DIN EN 54-4 und DIN EN 54-13,
- ausgebaut mit Ringleitungen,
Anzahl '4' St,

- insgesamt ausbaubare Ringleitungen
bis mind. '8' St,

- ausgebaut mit Stichleitungen für adressierbare Melder,
Anzahl '5' St,

- insgesamt ausbaubare Stichleitungen für adressierbare Melder
bis mind. '8' St,

- insgesamt ausbaubare Stichleitungen für Grenzwertmelder
bis mind. '2' St,
- Energieversorgung der Signalgeber aus der Zentrale und vor Ort,
- ausgebaut mit Meldergruppen,
Anzahl '40' St,

- insgesamt ausbaubare Meldergruppen
bis mind. '10' St,

- mit Schnittstelle zu abgesetzter Bedien-/Anzeigeeinheit geeignet für Datenübertragung bis zu 25 m,
- mit digitaler Registriereinheit,
- Anzeige Alarmzustände durch alphanumerisches Display,
- mit 5 potentialfreien Ausgangskontakten, einschl. Parametrierung von bis zu 5 logischen Verknüpfungen je Kontakt,
- mit Ersatzstromversorgung, für eine Überbrückungszeit von 72 h, Alarmierungszeit mind. 0,5 h,
Betriebsart OM (ohne Maßnahmen) DIN VDE 0833-2 (VDE 0833-2), für Wandmontage.
Menge: 1,000 St
Leistungsbereichkatalog: 063
Kostengruppe DIN 276 2018-12: 456

**2.5.20 Anzeige-Bedien-Tableau Display alphanumerisch 3LED-El.**
STLB-Bau 2025-04 063
Anzeige- und Bedien-Tableau, mit alphanumerischem Anzeigeelement, zur Anzeige aller Meldungen und Zustände sowie Bedienung wie an der Brandmelderzentrale, mit mind. 3 LED-Anzeigeelementen, zur Anzeige aller Alarmmeldungen und Störungen, mit Bedienelement zur Quittierung des Aufmerksamkeitstons, für Aufputzmontage.
Menge: 1,000 St
Leistungsbereichkatalog: 063
Kostengruppe DIN 276 2018-12: 456

**2.5.30 Depot Feuerw.Laufkarten Gehäuse Stahl besch AP**
STLB-Bau 2025-04 063
Depot für Feuerwehr-Laufkarten DIN 14675, Kartenaufnahme für Vollausbau der Meldeanlage, Gehäuse aus beschichtetem Stahl, Schließzylinder wird vom AG beigestellt, in Aufputzmontage.
Menge: 1,000 St
Leistungsbereichkatalog: 063
Kostengruppe DIN 276 2018-12: 456

**2.5.40 Feuerwehr-Laufkarte DIN A4**
STLB-Bau 2015-04 063
Feuerwehr-Laufkarte DIN 14675, Format DIN A4, aus Karton in geschützter Folie, Grundrisspläne werden im DXF-Format auf Datenträger zur Verfügung gestellt.
Menge: 20,000 St
Leistungsbereichkatalog: 063

**2.5.50 Rauchmelder Streulicht Meldereinzelkennung**
STLB-Bau 2025-04 063
Rauchmelder, DIN EN 54-7, nach dem Streulichtprinzip, einschl. Sockel, für Meldereinzelkennung, mit bidirektionalem Kurzschlussisolator DIN EN 54-17, für trockene Räume, einschl. Schutzabdeckung gegen mechanische Einwirkungen, mit graviertem Bezeichnungsschild, DIN 1450 als Signalisationstext, Montage innerhalb von Zwischendeckenbereichen,
Arbeitshöhe des Montageortes bis 3,5 m über der Standfläche des hierfür erforderlichen Gerüstes.
Menge: 2,000 St
Leistungsbereichkatalog: 063
Kostengruppe DIN 276 2018-12: 456

**2.5.60 Signalgeber akustisch Schallgeber elektron. TypA Gehäuse Kunststoff**
Signalgeber, akustisch, Übertragungsweg überwacht, für Alarmierungseinrichtung einer Brandmeldeanlage, DIN EN 54-3, Notsignal, auf verschiedene Signaltöne an der Zentrale änderbar, als elektronischer Schallgeber, Typ A (für die Anwendung in Gebäuden), Energieversorgung aus der Zentrale ringbusversorgt über Busleitung, mit bidirektionalem Kurzschlussisolator, Schalldruckpegel mind. 80 dB(A), in Aufputzausführung einschl. systemgebundenem Zubehör, Gehäuse aus Kunststoff, Farbe weiß.
Menge: 21,000 St
Leistungsbereichkatalog: 063
Kostengruppe DIN 276 2018-12: 456

**2.5.70 Signalgeber akustisch Schallgeber elektron. TypA Gehäuse Kunststoff**
Signalgeber, akustisch, Übertragungsweg überwacht, für Alarmierungseinrichtung einer Brandmeldeanlage, DIN EN 54-3, Notsignal, auf verschiedene Signaltöne an der Zentrale änderbar, als elektronischer Schallgeber, Typ A (für die Anwendung in Gebäuden), Versorgung aus abgesetzter Energieversorgung, Schalldruckpegel mind. 80 dB(A), in Aufputzausführung einschl. systemgebundenem Zubehör, Gehäuse aus Kunststoff, Farbe weiß.
Menge: 15,000 St
Leistungsbereichkatalog: 063
Kostengruppe DIN 276 2018-12: 456

**2.5.80 Schutzgitter für akustischen Schallgeber**
Schutzgitter für akustischen Schallgeber

Netzmasche ca 50x50mm
Drahtdurchmesser 4mm

inkl Montagebolzen M6x60mm

liefern, montieren und betriebsfertig anschließen.
Menge: 2,000 St

**2.5.90 Ausgabebaustein 2Ausgänge - Kopplermodul**
Ausgabebaustein, Anschluss in Bustechnik, mit bidirektionalem Kurzschlussisolator, mit 2 Ausgängen, potentialfrei, nicht überwacht, einschl. Parametrierung von mind. 5 logischen Verknüpfungen je Ausgang/Kontakt, Energieversorgung aus der Zentrale über Busleitung, Gehäuse für Aufputzmontage.
Menge: 6,000 St
Leistungsbereichkatalog: 063

**2.5.100 Energieversorg.Brandmeldeanlage Brandalarmierungsfunktion**
STLB-Bau 2025-04 063
Energieversorgungseinheit DIN EN 54-4, mit Störmeldeanzeige am Gerät und Weiterleitung an die Zentrale, zur Versorgung von Alarmierungseinrichtugen für Brand, Überbrückungszeit wie Zentrale, Bemessungsbetriebsspannung wie Zentrale, Bemessungsbetriebsstrom 1 A, Gehäuse für Aufputzmontage.
Menge: 3,000 St
Leistungsbereichkatalog: 063
Kostengruppe DIN 276 2018-12: 456

**2.5.110 Handfeuermelder Meldereinzelkennung AP, blau**
Handfeuermelder, DIN EN 54-11 Typ A, für Anwendung in Innenräumen, für Meldereinzelkennung, mit bidirektionalem Kurzschlussisolator DIN EN 54-17, in Aufputzausführung, Gehäuse aus Druckguss, mit graviertem Bezeichnungsschild, DIN 1450 als Signalisationstext, einschl. Schild Außer-Betrieb DIN VDE 0833-2 (VDE 0833-2), Schutzart IP 44 DIN EN 60529 (VDE 0470-1), Farbe blau, Montage an Wand.
Menge: 10,000 St
Leistungsbereichkatalog: 063
Kostengruppe DIN 276 2018-12: 456

**2.5.120 Handfeuermelder Meldereinzelkennung AP, grün (AMOK)**
Handfeuermelder, DIN EN 54-11 Typ A, für Anwendung in Innenräumen, für Meldereinzelkennung, mit bidirektionalem Kurzschlussisolator DIN EN 54-17, in Aufputzausführung, Gehäuse aus Druckguss, mit graviertem Bezeichnungsschild, DIN 1450 als Signalisationstext, einschl. Schild Außer-Betrieb DIN VDE 0833-2 (VDE 0833-2), Schutzart IP 44 DIN EN 60529 (VDE 0470-1), Farbe grün (AMOK), Montage an Wand.

Ausführung ohne Beschriftung
Menge: 12,000 St
Leistungsbereichkatalog: 063
Kostengruppe DIN 276 2018-12: 456

**2.5.130 Staubschutzkappe Melder**
Staubschutzkappe Melder schützt den Melder und den Sockel während der Bauphase gegen Staub- und Farbspritzer.

Liefern und betriebsfertig montieren
Menge: 2,000 St
DIN276-1_08: 456
Kostengruppe DIN 276 2018-12: 456

**2.5.140 Melderbezeichnungsschilder**
Melderbezeichnungsschilder mit Schrifthöhe nach DIN

Liefern und betriebsfertig montieren
Menge: 60,000 St
DIN276-1_08: 456
Kostengruppe DIN 276 2018-12: 456

**2.5.150 Metallschlüssel für Handmelder**
Metallschlüssel zum Öffnen der Gehäuse von AMOK- und Handfeuermeldern.

Liefern und übergeben
Menge: 5,000 St
DIN276-1_08: 456
Kostengruppe DIN 276 2018-12: 456

**2.5.160 Ersatzglasscheibe**
genormte Ersatzglasscheibe ohne Aufdruck für
vorgenannte Handmelder
Menge: 10,000 St

**2.5.170 Gehäuse in Prallwand für Installationsgerät**
Gehäuse zum Einbau von Installationsgeräten wie z.B. Schalter, Steckdosen oder Handmelder (BMA).
Bestehend aus einer Holzrahmenkonstruktion flächenbündig zur Prallwand mit öffenbarer Plexiglasscheibe.

Größe der Öffnung ca. 200 x 200 mm
Tiefe ca. 100 mm

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
einschl. Koordinierung Prallwanderrichter
liefern und in Zusammenarbeit mit Prallwanderrichter einbauen.
Menge: 2,000 St

**2.5.180 Klebeschild "HAZ"**
genormtes Klebeschild mit weißem Hintergrund, rotem
Rand und schwarzer Beschriftung "Hausalarmzentrale"
dient als Hinweis zur Hausalarmzentrale.
Menge: 2,000 St

**2.5.190 Hohlsäule (DIN) inkl. Zubehör**
Kompakt-Hohlsäule in monolithischem Design, für KRUSE FSD basic und flex-L. Nach DIN 14675 mit VdS-Anerkennung, in einer Wandstärke von 3 mm.
Feste Bodenplatte zur Befestigung auf dem Fundament mittels Schwerlastankern.
Wechselbare Halterung für FSE Typ KRUSE oder PZ unterhalb des FSD. Hochwertige Verarbeitung aus Edelstahl mit geschliffener Oberfläche
Montage durch chemische Anker.
Anschlussdose mit Deckelkontakt zur sicheren Verdrahtung im Säulenkorpus.

inkl folgendem Zubehör:
- Blitzleuchte,
- Ankerplatte
- Regenschutz
- Beschriftung

VdS-Zertifikat: G 11 70 51.
Maße: 1050x260x200 mm (HxBxT).
Gewicht: ca. 30 kg

inkl UniversalDepot basic

Variabel einsetzbares Depot aus Edelstahl. Auf der Rückwand befinden sich 4 Haken zum Hinterlegen des Objektschlüssels. Die individuell modifizierbare Einbauplatte erlaubt aber auch den Einbau von mehr Haken sowie Objektschlüsselüberwachungen (max. 4 Stk.). Kontakt zur Türüberwachung serienmäßig vormontiert und bei Bedarf nutzbar. Mit elektromechanischer Verriegelung (12 Volt). Stärke: Korpus 2 mm, Tür 3 mm. Maße: 200x200x110 mm (HxBxT). Gewicht: 4 kg
Menge: 1,000 St

**2.5.200 PZ Schlüsselsafe zum Einbau in Hohlsäule**
Robuster Schlüsselsafe aus Edelstahl inkl. zusätzlicher Objektschlüsselwanne mit Zylindergehäuse (Messing vernickelt mit Anbohrschutz) und Objektschlüsselüberwachung (mittels Reedkontakt). Vorgerichtet für 5-stiftigen Profil-Halbzylinder (30 mm) mit 8-fach verstellbarem Schließhebel. Durch die exakte Positionierung ist der Status des Objektschlüssels erkennbar. Anwendbar gem. DIN 14675 als FSD Klasse 1. Optional mit Zylinderüberwachung oder mechanischer Blockierung, gegen eine Verriegelung des Safes bei nicht eingelegtem Objektschlüssel. Rohrkorpus (d): 51 mm x 235 mm, (d) mit Ring: 56 mm. Max. Länge Schlüssel: 100 mm. Gewicht: 1,2 kg
Menge: 1,000 St

**2.5.210 Freischaltelement (FSE) Typ PZ zum Einbau in Hohlsäule**
Zubehör für alle KRUSE FSDs. Nach DIN 14675 mit VdS-Anerkennung. Dient zur manuellen Auslösung der BMA im Einsatzfall. Nur zu bedienen mit dem individuellen Schlüssel der zuständigen Feuerwehr, z.B. bei nicht flächendeckender Abdeckung von Brandmeldern oder nicht detektierten Alarmen wie Wasserrohrbruch oder Ähnlichem. Vorgerüstet für Profilzylinder mit Standardlänge 30/10. Bei längeren Zylindern kann eine Adapterplatte mitbestellt werden. Hochwertige Optik und Verarbeitung durch Putzblende mit Staubschutzscheibe. Frontplattenbefestigung mit Sicherheitsschrauben. Optional mit 50 m Anschlusskabel oder Kennzeichnung nach Wunsch der zust. Feuerwehr. VdS-Zertifikat: G 19 90 83. Maße: 80x80x68/80 mm Blende (HxBxT). Gewicht: ca. 1,2 kg
Menge: 1,000 St

**2.5.220 Vandalismusschutz FSE-PZ**
Der Vandalismusschutz kann nur mit einem Spezialschlüssel geöffnet werden. Passend zum Freischaltelement (FSE) Typ PZ wird eine Manipulation des Schließzylinders (z.B. durch Kaugummi oder Klebstoff) verhindert. Neue und kompaktere Bauform ab 2016. Maße: 69x69x11mm (HxBxT). Gewicht: 0,6 kg
Menge: 1,000 St

**2.5.230 Betriebsbuch**
Das Betriebsbuch für Hausalarmanlagen dient zum
Eintragen der Stammdaten und aller Ereignisse während
des Betriebes.
Menge: 1,000 St

**2.5.240 Inbetriebnahme und Programmierung**
Inbetriebnahme und Programmierung der
Zentrale mit den für den Einsatzort notwendigen
Systemparametern.

Die Programmierung umfaßt:
- Meldergruppen, Meldertypen, Melderanzahl
- Verknüpfungen mit und ohne Steuerfunktionen
- Vernetzung der Zentrale mit externen Geräten
- Feinabstimmung mit dem Nutzer zu allen erforderlichen
  Daten, die einen störungsfreien Betrieb ermöglich.

Die Inbetriebnahmeleistung umfaßt:
- Programmierung der Zentrale
- Funktionstest der Gesamtanlage (Zentrale, Melder und
  Ansteuerungen)
- Anfertigung eines Inbetriebnahmeprotokolles (bei
  Teilinbetriebnahme nur für betreffende Anlagenteile)
- Einweisung des Bedienpersonals

Die Inbetriebnahme der Anlage erfolgt erst nach
vollständiger Montage und Verdrahtung der Gerätetechnik.
Menge: 1,000 St

**2.5.250 Dokumentation**
Erstellung der Dokumentation auf Papier
und Datenträger mit:

- Anlagentopologie
- Prüfprotokolle
- Verteilerverzeichnisse
- Installationsplänen
- Gerätedokumentation

Übergabe der Dokumentation erfolgt:

- 2 x auf Papier
- 1 x auf Datenträger

Die Abnahme und Übergabe eines Brandmeldesystems beinhalted folgende Schritte:
- Abnahme des gesamten Brandmeldesystems mit dem Betreiber mit einer einmaligen Einweisung des Bedienpersonals in die Funktion der Anlage
- Durchführung aller erforderlichen Messungen und Prüfungen sowie Erstellen der erforderlichen Dokumente
- Einweisung einer berechtigten Person in Bedienung, Handhabung und Organisation der Anlage in Verbindung mit allen system- und objektspezifischen Meldungen
Menge: 1,000 St

**2.5.260 Brandfallsteuerungen einrichten für Aufzug, Lüftung etc.**
Brandfallsteuerung für Aufzug, BMA-Alarmierung und  Abschaltung Lüftung an der BMA einrichten und Funktionstest gemeinsam mit Fremdgewerk durchführen und protokollieren

Liefern und betriebsfertig programmieren
Menge: 1,000 St
DIN276-1_08: 456
Kostengruppe DIN 276 2018-12: 456

**2.5.270 Schallpegelmessung**
Schallpegelmessung der akustischen Alarmierung inkl. dB-Meßgerät und Protokollerstellung.
Messung mind. 1 x pro Raum
Menge: 50,000 St
DIN276-1_08: 456
Kostengruppe DIN 276 2018-12: 459

**2.5.280 Vorbereitung Wirkprinzipprüfung**
gemeinsame Inbetriebnahme der BMA mit dem Auftragnehmer für das Gewerk  Aufzug in Bezug auf die gemeinsamen Schnittstellen und Überprüfung auf korrekte Verknüpfung der Anlagen sowie Vorbereitung auf die SV-Abnahme mit Wirkprinzipprüfung.
Menge: 1,000 St
DIN276-1_08: 456
Kostengruppe DIN 276 2018-12: 459

**2.5.290 Bereitstellung Techniker zur Sachverständigenabnahme**
Beistellung eines Technikers zur Sachverständigenabnahme, einschl. Schaltaufgaben und Mitwirkung bei der Funktionsprüfung
Menge: 1,000 St

*Hinweis: Kabel und Leitungen*

**2.5.300 J-Y(ST)Y Gr.10x2x0,6**
J-Y(ST)Y Gr.4x2x0,8 mm,FM-Install-
ationsleitung nach VDE 815 u.P. in Schutzrohr mit
Befestigung liefern und verlegen einschl. Erstellung
des erforderlichen Mauerschlitzes
Menge: 50,000 m

**2.5.310 J-Y(ST)Y Gr.4x2x0,8 Kanal**
J-Y(ST)Y Gr.4x2x0,8 mm,FM-Install-
ationsleitung nach VDE 815
in Leerrohr, Kabelkanal oder auf Kabelträger
liefern u. verlegen
Menge: 200,000 m

**2.5.320 J-Y(ST)Y Gr.4x2x0,8 u.P**
J-Y(ST)Y Gr.4x2x0,8 mm,FM-Install-
ationsleitung nach VDE 815 u.P. in Schutzrohr mit
Befestigung liefern und verlegen einschl. Erstellung
des erforderlichen Mauerschlitzes
Menge: 30,000 m

**2.5.330 J-Y(ST)Y Gr.2x2x0,8 Kanal**
J-Y(ST)Y Gr.2x2x0,8 mm,FM-Install-
ationsleitung nach VDE 815
in Leerrohr, Kabelkanal oder auf Kabelträger
liefern u. verlegen
Menge: 500,000 m

**2.5.340 J-Y(ST)Y Gr.2x2x0,8 u.P**
J-Y(ST)Y Gr.2x2x0,8 mm,FM-Install-
ationsleitung nach VDE 815 u.P. in Schutzrohr mit
Befestigung liefern und verlegen einschl. Erstellung
des erforderlichen Mauerschlitzes
Menge: 30,000 m

**2.5.350 M20 KuPa auf Rohfußboden**
M20 Kunststoff-Panzerrohr flexibel nach DIN EN
50086 für schwere mechanische Beanspruchung auf
Rohfußboden einschl. Befestigung liefern und verlegen
Menge: 800,000 m

*Hinweis: Funktionserhalt E30*

**2.5.360 JE-H(St)H 2x2x0,8mm rot Einzelv**
Halogenfreies Brandmeldekabel rot, Funktionserhalt E30
nach DIN 4102 Teil 12 JE-H(St)H 2x2x0,8mm in Einzelverlegung mit Einzelschelle liefern und verlegen
Menge: 200,000 m

**2.5.370 JE-H(St)H 4x2x0,8mm rot Einzelv**
Halogenfreies Brandmeldekabel rot, Funktionserhalt E 30
nach DIN 4102 Teil 12 JE-H(St)H 4x2x0,8mm in Einzelverlegung mit Einzelschelle liefern und verlegen
Menge: 150,000 m

*Hinweis: Systemleistungen*

**2.5.380 Werksplanung**
Erstellung der Werksplanung für
die zu errichtende Elektroanlage;
Vorlage in 2-facher Ausfertigung in Papierform
und 1x digital auf Speichermedium (USB-Stick oder CD)
zur Freigabe durch den Bauherrn

erstellen und liefern
Menge: 1,000 St

**2.5.390 Revisionsunterlagen**
Nach Fertigstellung der Anlage sind dem Betreiber
folgende Unterlagen in 3-facher Ausfertigung in Papierform
und 1x digital auf Speichermedium (USB-Stick oder CD) zu
übergeben:
- Strangschema
- Meldergruppenplan
- Verteilerpläne
- Schaltpläne
- Technische Beschreibungen der eingesetzten
Gerätetechnik
Menge: 1,000 St

**2.5.400 Parametrierung HAA**
Parametrierung der Hausalarmanlage in Abstimmung mit dem Bauherren / Nutzer
Menge: 1,000 St

**2.5.410 Parametrierung Wählgerät**
Parametrierung des Wählgerätes in Abstimmung mit dem Bauherren / Nutzer
Menge: 1,000 St

**2.5.420 Inbetriebnahme**
Die Inbetriebnahmeleistung umfaßt:
- Programmierung der Zentrale
- Funktionstest der Gesamtanlage (Zentrale, Melder und
Ansteuerungen)
- Anfertigung eines Inbetriebnahmeprotokolles (bei
Teilinbetriebnahme nur für betreffende Anlagenteile)
- Einweisung des Bedienpersonals
Die Inbetriebnahme der Anlage erfolgt erst nach
vollständiger Montage und Verdrahtung der
Gerätetechnik.
Menge: 1,000 St

**2.5.430 Einweisung Bedienpersonal**
Einweisung des Bedienpersonals durch den
Servicetechniker auf Basis der Kurzbedienungsanleitung
für die Brandmelderzentrale, Erstellung einer
Unterweisungsbestätigung, -protokoll.
Menge: 1,000 St

#### Abschnitt 2.6 KG 457 - IuK Netz

*Hinweis: Die nachstehenden Leistungsteile beschreiben das*
Die nachstehenden Leistungsteile beschreiben das
Informations-/Kommunikationsnetz für das Gebäude.

Die Komponenten für die Steuerung des
Informations-/Kommunikationsnetz befinden sich im
EDV-Schrank.

Die Anlage ist komplett mit allen Montage-, Klein und
Hilfsmaterialien zu liefern, zu montieren,
anzuschließen und in Betrieb zu nehmen. In die
Preisbildung sind alle Kosten, die zur betriebsfertigen
Installation der Anlage gehören, einzurechnen.

Einschließlich Klemmen, Klein- und Befestigungsmaterial

liefern und betriebsfertig montieren

**2.6.10 Serverschrank, mit Glastür 19" 12 HE**
12 HE Serverschrank, wendbares Wandgehäuse mit Glastür und perforierten Seitenwänden (BxTxH) 600 x 600 x 635mm

1 x Fronttür mit 4mm-Glas (gehärtet), abschließbarer Türgriff mit Zylinderschloss
Türanschlag rechts/links wechselbar
Zweiteiliges Gehäuse: Der hintere Teil wird an einer Wand angebracht. Das vordere Teil ist durch ein Scharnier linksseitig am hinteren Teil befestigt. Das Scharnier ist leichtgängig und ermöglicht es, dass der vordere Teil fast vollständig weggedreht werden kann. Die Installation und Wartung im Schrank wird ein Kinderspiel mit dieser Funktion.
Dach mit Passivlüftung und vorbereiteten Öffnungen für aktive Lüfter + Kabeleinführung
Boden mit Kabeleinführung
4 x 19"-Montageschienen, in der Tiefe verstellbar!
2 x perforierte Seitenwände, herausnehmbar und abschließbar
Farbe  Schwarz
Material  Stahl SPCC
Maximale Traglast  60 kg
Höhe in HE  12 HE
Breite - Außenmaße  600mm
Tiefe - Außenmaße  600mm
Fronttür  Glas
Rücktür  Rückwand
Gewicht Wandschrank25 kg

liefern, montieren und betriebsfertig anschließen.

Fabrikat/Typ '....................................................' (vom Bieter auszufüllen)
Menge: 1,000 St
Leistungsbereichkatalog: 061

**2.6.20 4 HE Serverschrank, Wandgehäuse, mit Glastür, Weiß**
4 HE Serverschrank, Wandgehäuse, mit Glastür, Weiß

Farbe  Weiß
Material  Stahl SPCC
Maximale Traglast  60 kg
Höhe in HE  4 HE
Breite - Außenmaße  600mm
Tiefe - Außenmaße  450mm
RAL Farbe  RAL7035
Fronttür  Glas
Rücktür  Rückwand
Merk  DSIT
Gewicht Wandschrank16 kg

liefern, montieren und betriebsfertig anschließen.

Fabrikat/Typ '....................................................' (vom Bieter auszufüllen)
Menge: 2,000 St

**2.6.30 Schukosteckdosenleiste 5-fach 1 HE inkl. ÜSE**
Schukosteckdosenleiste 5-fach 19" 1HE für
uneingeschränkten Einsatz auch von Winkelsteckern und
Überspannungsfeinschutz Klasse D fest montiert
komplett liefern und betriebsfertig mit Klein- und
Befestigungsteilen montieren

Fabrikat/Typ '....................................................' (vom Bieter auszufüllen)
Menge: 1,000 St

**2.6.40 Netzanschluss Patchschrank**
Elektroanschluss 230V - 50Hz und Potentialausgleichsleiter 4mm² an Patchschrank herstellen und Anlage
gemeinsam mit der Betreiber in Betrieb nehmen
Menge: 2,000 St

**2.6.50 Rangierbügel**
Rangierbügel

Zur Aufnahme von Kabeln. Zur seitlichen Befestigung an
482,6 mm (19"-) Profilen in 800 mm breiten
Netzwerkschränken. Der Befestigungsbügel wird
asymmetrisch befestigt. Für eine Aufteilung 1/3 vor-
und 2/3 hinter der Front.

komplett liefern und betriebsfertig mit Klein- und
Befestigungsteilen montieren
Menge: 2,000 St

**2.6.60 Rangier-Panel 19" 1 HE**
Rangier-Panel 19" 1 HE aus Stahlblech Farbe RAL 7035
zum horizontalen Rangieren der Patchkabel mit 5 Kabelführungsbügeln aus Stahl verzinkt und chromatiert,
Größe 100x40mm
komplett liefern und betriebsfertig mit Klein- und
Befestigungsteilen montieren
Menge: 1,000 St

**2.6.70 Patch-Panel 1HE 24x RJ45 Kat.7**
Patch-Panel 19" 1 HE voll geschirmt komplett mit:
- geteilter Schirmhaube,
- Kabelabfangschiene zur Zugentlastung von ankommenden
  oder abgehenden Datenleitungen mit Federklemme zur
  Aufnahme und Kontaktierung des Kabelschirms
- 24 Modular Jack Kategorie 7/ Class E geschirmt
  8-polig

liefern, montieren u. auflegen der Kabel u. beschriften

Fabrikat/Typ '....................................................' (vom Bieter auszufüllen)
Menge: 2,000 St

**2.6.80 Patchkabel 8-adrig Kat. 7 0,5m**
Patchkabel S-FTP 8-adrig geschirmt Kat.7,
- 2x RJ45 Stecker mit Zugentlastung
- Länge 0,5m
- Pinbelegung 1:1
- Farbe nach Wahl des AG
liefern
Menge: 40,000 St

**2.6.90 FM Verteilerkasten AP 40 DA**
Verteilerkasten für Fernmeldeanlagen gemäß DIN 47 615
aus Stahlblech für AP-Montage, Schutzart IP 31, für 3
Anschlussleisten von 170 mm
max. Fassungsvermögen: 40 DA

bestückt mit:
  4 Anschlussleiste 10 DA LSA-Trennleiste

Verteiler mit Blendrahmen komplett aufgebaut liefern
und montieren
Menge: 1,000 St

**2.6.100 LSA-Trennleiste 2/10 für 10 DA**
LSA-Trennleiste 2/10 für 10 DA
technische Daten gemäß Standard Deutsche Telekom
zum löt-, schraub- und abisolierfreien Verbinden oder
Verteilen von kunststoffisolierten Kupferadern
mit Massivleiter 0,4-0,8 mm Durchmesser oder Litze AWG
26-22 (Schneidklemmverbindungen nach IEC 352-4,
Teil 4 und DIN 41 611-6-C-EL-CL) für Montage in vor
beschriebene Leistenaufnahme; Kabel- und Rangierseite
auftrennbar mittels Trennstecker
komplett liefern und betriebsfertig montieren
Menge: 1,000 St

**2.6.110 LSA-Erddrahtleiste 38-polig**
LSA-Erddrahtleiste 38-polig
technische Daten gemäß Standard Deutsche Telekom
zum löt-, schraub- und abisolierfreien Verbinden oder
Verteilen von kunststoffisolierten Kupferadern
mit Massivleiter 0,4-0,8 mm Durchmesser oder Litze AWG
26-22 (Schneidklemmverbindungen nach IEC 352-4,
Teil 4 und DIN 41 611-6-C-EL-CL)
zum Aufrasten auf LSA-Montagekanäle oder Montagebügel
Erdanschluss über Litze 1,5mm², 500mm lang
für Schrauben M4
Gehäusefarbe: rot
Menge: 1,000 St

**2.6.120 Datenanschlussdose symm. Kat.6A 1Ausbruch 1Port IP2X UP**
Datenanschlussdose, symmetrisch, Kategorie 6 Index A tiefgestellt DIN EN 50173-1 (VDE 0800-173-1), Link-Klasse E Index A tiefgestellt, DIN EN 50173-1 (VDE 0800-173-1), Potentialausgleich DIN EN 50310 (VDE 0800-2-310), modular, Anzahl Ausbrüche 1 St, 1 Port, RJ45-Buchse DIN EN 60603-7-51, Schutzart IP 2X DIN EN 60529 (VDE 0470-1), mit Staubschutz, einschl. Gehäuse aus Kunststoff, lebensmittelecht, in Schneidklemmtechnik, Unterputzausführung, mit Zentralplatte DIN 49075-1 und Abdeckung, Steckrichtung 45 Grad, mit Beschriftungsfeld und Fenster.

liefern montieren und betriebsfertig anschließen

Fabrikat/Typ '....................................................' (vom Bieter auszufüllen)
Menge: 10,000 St
Leistungsbereichkatalog: 061
Kostengruppe DIN 276 2018-12: 457

**2.6.130 Datenanschlussdose symm. Kat.6A 1Ausbruch 1Port IP2X Installationskanal**
Datenanschlussdose, symmetrisch, Kategorie 6 Index A tiefgestellt DIN EN 50173-1 (VDE 0800-173-1), Link-Klasse E Index A tiefgestellt, DIN EN 50173-1 (VDE 0800-173-1), Potentialausgleich DIN EN 50310 (VDE 0800-2-310), modular, Anzahl Ausbrüche 1 St, 1 Port, RJ45-Buchse DIN EN 60603-7-51, Schutzart IP 2X DIN EN 60529 (VDE 0470-1), mit Staubschutz, einschl. Gehäuse aus Kunststoff, lebensmittelecht, in Schneidklemmtechnik, für Einbau in Installationskanal, mit Zentralplatte DIN 49075-1 und Abdeckung, Steckrichtung 45 Grad, mit Beschriftungsfeld und Fenster.

liefern montieren und betriebsfertig anschließen

Fabrikat/Typ '....................................................' (vom Bieter auszufüllen)
Menge: 5,000 St
Leistungsbereichkatalog: 061
Kostengruppe DIN 276 2018-12: 457

**2.6.140 Datenanschlussdose symm. Kat.6A 2Ausbrüche 2Ports IP2X UP**
Datenanschlussdose, symmetrisch, Kategorie 6 Index A tiefgestellt DIN EN 50173-1 (VDE 0800-173-1), Link-Klasse E Index A tiefgestellt, DIN EN 50173-1 (VDE 0800-173-1), Potentialausgleich DIN EN 50310 (VDE 0800-2-310), modular, Anzahl Ausbrüche 2 St, 2 Ports, RJ45-Buchse DIN EN 60603-7-51, Schutzart IP 2X DIN EN 60529 (VDE 0470-1), mit Staubschutz, einschl. Gehäuse aus Kunststoff, lebensmittelecht, in Schneidklemmtechnik, Unterputzausführung, mit Zentralplatte DIN 49075-1 und Abdeckung, Steckrichtung 45 Grad, mit Beschriftungsfeld und Fenster.

liefern montieren und betriebsfertig anschließen

Fabrikat/Typ '....................................................' (vom Bieter auszufüllen)
Menge: 10,000 St
Leistungsbereichkatalog: 061
Kostengruppe DIN 276 2018-12: 457

**2.6.150 Datenanschlussdose symm. Kat.6A 2Ausbrüche 2Ports IP2X Installationskanal**
Datenanschlussdose, symmetrisch, Kategorie 6 Index A tiefgestellt DIN EN 50173-1 (VDE 0800-173-1), Link-Klasse E Index A tiefgestellt, DIN EN 50173-1 (VDE 0800-173-1), Potentialausgleich DIN EN 50310 (VDE 0800-2-310), modular, Anzahl Ausbrüche 2 St, 2 Ports, RJ45-Buchse DIN EN 60603-7-51, Schutzart IP 2X DIN EN 60529 (VDE 0470-1), mit Staubschutz, einschl. Gehäuse aus Kunststoff, lebensmittelecht, in Schneidklemmtechnik, für Einbau in Installationskanal, mit Zentralplatte DIN 49075-1 und Abdeckung, Steckrichtung 45 Grad, mit Beschriftungsfeld und Fenster.

liefern montieren und betriebsfertig anschließen

Fabrikat/Typ '....................................................' (vom Bieter auszufüllen)
Menge: 8,000 St
Leistungsbereichkatalog: 061
Kostengruppe DIN 276 2018-12: 457

**2.6.160 Aufputz-Rahmen 1fach Aufputz, Zubehör polarweiß**
Aufputz-Rahmen 1fach Aufputz, Zubehör polarweiß,
glänzend

Aufputz-Rahmen 1-fach für senkrechte und waagerechte Montage, mit Leitungs- und Kanaleinführung, Einführung oben und unten möglich, Flächen-/Designprogramm. Mit dem Aufputz-Gehäuse können Unterputz-Apparate zur Aufputz-Installation verwendet werden. Material: Kunststoff, Duroplast, halogenfrei.

Haupt-Designlinie:  Aufputz Zubehör
Farbe:  polarweiß glänzend
Einbautiefe:  33,5 mm
Technische Ausführung:  1fach
Werkstoff:  Duroplast
liefern, montieren und betriebsfertig anschließen.

Fabrikat/Typ '....................................................' (vom Bieter auszufüllen)
Menge: 10,000 St

**2.6.170 Datenkabel Horizontal-Steigbereich Kat.7A geschirmt 2x(4x2xAWG22) halogenfrei flammwidrig vorh.Rohr/Unterflurkanal**
STLB-Bau 2025-04 061
Datenkabel für den Horizontal- und Steigbereich DIN EN 50288-9-1 (VDE 0819-9-1), Kategorie 7 Index A tiefgestellt DIN EN 50173-1 (VDE 0800-173-1), geschirmt, Trennklasse d DIN EN 50174-2 (VDE 0800-174-2), für PoE, Typ 1, Leitungswiderstand 0,065 Ohm/m und Kabeldurchmesser 0,007 m DIN EN 50174-2 (VDE 0800-174-2), Link-Klasse F, DIN EN 50173-1 (VDE 0800-173-1), 2 x (4 x 2 x AWG 22), halogenfrei, flammwidrig, in vorh. Rohre/Unterflurkanäle.
Menge: 500,000 m
Leistungsbereichkatalog: 061
Kostengruppe DIN 276 2018-12: 457

**2.6.180 Datenkabel Horizontal-Steigbereich Kat.7A geschirmt 4x2xAWG22 halogenfrei flammwidrig vorh.Rohr/Unterflurkanal**
STLB-Bau 2025-04 061
Datenkabel für den Horizontal- und Steigbereich DIN EN 50288-9-1 (VDE 0819-9-1), Kategorie 7 Index A tiefgestellt DIN EN 50173-1 (VDE 0800-173-1), geschirmt, Trennklasse d DIN EN 50174-2 (VDE 0800-174-2), für PoE, Typ 1, Leitungswiderstand 0,065 Ohm/m und Kabeldurchmesser 0,007 m DIN EN 50174-2 (VDE 0800-174-2), Link-Klasse F, DIN EN 50173-1 (VDE 0800-173-1), 4 x 2 x AWG 22, halogenfrei, flammwidrig, in vorh. Rohre/Unterflurkanäle.
Menge: 500,000 m
Leistungsbereichkatalog: 061
Kostengruppe DIN 276 2018-12: 457

**2.6.190 M25 KuPa Rohfußboden**
M25 Kunststoff-Panzerrohr flexibel nach DIN EN
50086 für schwere mechanische Beanspruchung auf
Rohfußboden einschl. Befestigung liefern und verlegen
Menge: 1000,000 m

**2.6.200 Anschluss Modul HDMI, für Zentralscheibe TAE 3-fach**
Anschluss Modul HDMI, für Zentralscheibe TAE 3-fach, hfr

Montagerahmen inkl. Anschlusskabel HDMI 1.4, 0,2 m Kabelpeitsche, Buchse/Buchse Ausführung. Zum Einbau in anreihbare Gerätedosen für Brüstungskanäle, mit reduzierter Einbautiefe zum bündigen Abschluß mit der Verschlußkontur des Brüstungskanals. Zur Verwendung mit Zentralscheiben mit Ausschnitt für 3-fach TAE Steckdosen mit Maß 55 x 55 mm.

Montageart:  Unterputz
Befestigungsart:  Mit Schraube
Breite installiertes Produkt:  71 mm
Höhe installiertes Produkt:  71 mm
Halogenfrei:  ja
liefern, montieren und betriebsfertig anschließen.

Fabrikat/Typ '....................................................' (vom Bieter auszufüllen)
Menge: 4,000 St

**2.6.210 HDMI-Kabel Steckerfertig 10m**
Menge: 2,000 St

**2.6.220 Auflegen und Rangieren Doppeladern je port**
Unter Ausführungsvorbehalt
Auflegen und Rangieren von Doppeladern
bis 0,8 mm Durchmesser, in den Verteilern,
mit Beschriftung komplett
Menge: 10,000 St

**2.6.230 Beschriftung der Kabel**
Beschriftung der Kabel mit geprägten Kennzeichnungsschild am Kabelanfang und Kabelende
Menge: 48,000 St

**2.6.240 Messung des Cu-Kabelnetzes je Port**
Messung des Cu-Kabelnetzes zwischen Patchfeld und
Teilnehmeranschlüsse incl. Messprotokoll und
beschriften der Dosen und Verteiler

Umfang der Messungen:
1. Wellenwiderstand
2. Rückflußdämpfung
3. Dämpfung
4. Nahnebensprechdämpfung
5. Dämpfungs-Nebensprechdämpfungs-Verhältnis (ACR)
6. Gleichstrom-Schleifenwiderstand
7. Signallaufzeit
8. Geräuschspannung

Die Messergebnisse  sind auf CD im PDF-Format zu
übergeben.
Menge: 1,000 St

**2.6.250 Dokumentation**
Dokumentation des gesamten Bauvorhabens in 2-facher
Ausführung in Ordner sortiert mit folgenden Inhalt:
- Geräteunterlagen
- Fabrikateliste/ Herstellernachweis
- Bedienungsanleitungen
- Wartungsanweisungen der Hersteller
- Produktzertifikate/ Prüfzeugnisse z.B. für Brandschottungen; EDV-Netzwerk etc.
- Mess- und Prüfprotokolle
- Einweisungsprotokoll
- revidierte Installationspläne
- Anschlussbelegungslisten
- Fertigungsunterlagen Patchschränke (Schrankaufbau)
- Fotodokumentation Leerrohrtrasse im Erdreich
Menge: 1,000 St

**2.6.260 Inbetriebnahme**
Inbetriebnahme des gesamten Netzes mit den
Netzbetreibern einsprechend Vorgaben des Bauherren
Menge: 1,000 St

#### Abschnitt 2.7 Stundenlohnarbeiten

**2.7.10 Meister/Bauleiter Stunden**
Meister/Bauleiter Stunden ca.

Arbeiten, welche nicht in den Positionen erfasst sind und gegen
Nachweis zur Ausführung kommen. Ausführung nur nach vorheriger Freigabe / Vorgabe des Bauherr oder Fachplaner.
Menge: 20,000 Std.

**2.7.20 Obermonteur-Stunden**
Obermonteur-Stunden ca.

Arbeiten, welche nicht in den Positionen erfasst sind und gegen
Nachweis zur Ausführung kommen. Ausführung nur nach vorheriger Freigabe / Vorgabe des Bauherr oder Fachplaner.
Menge: 20,000 Std.

**2.7.30 Monteur-Stunden**
Monteur-Stunden ca.

Arbeiten, welche nicht in den Positionen erfasst sind und gegen
Nachweis zur Ausführung kommen. Ausführung nur nach vorheriger Freigabe / Vorgabe des Bauherr oder Fachplaner.
Menge: 20,000 Std.

**2.7.40 Helferstunden**
Helferstunden ca.

Arbeiten, welche nicht in den Positionen erfasst sind und gegen
Nachweis zur Ausführung kommen. Ausführung nur nach vorheriger Freigabe / Vorgabe des Bauherr oder Fachplaner.
Menge: 20,000 Std.

### Bereich 3 KG 540 - technische Anlagen in Außenanlagen

#### Abschnitt 3.1 KG 546 technische Anlagen in Außenanlagen

**3.1.10 L9-Pollerleuchte**
Pollerleuchte

Pollerleuchtenkopf. Abgeblendet mit Reflektor, Lichtaustritt 180°. : Effizientes optisches System, das nahezu keinem Verschleiß unterliegt. Für die Verwendung im modularen Systempollerleuchten-Programm. Passend zu Pollerrohr ø 140 mm. LED, 6,3 W Leuchten-Anschlussleistung, Leuchten-Lichtstrom 418 lm, Farbtemperatur 3000 K. Farbwiedergabeindex (CRI) > 80. Mit austauschbarem LED-Modul mit Übertemperaturschutz und einer Lebenserwartung von mindestens 50.000 Betriebsstunden. 20-jährige Nachliefergarantie auf das LED-Modul und die Verschleißteile. Mit LED-Netzteil 220-240 V, 0/50-60 Hz. Schutzart IP 65. Leuchte aus Aluminiumguss, Aluminium und Edelstahl, Farbe Grafit. Borosilikatglas. Mit fest angeschlossener Anschlussleitung H05VV-F 3 G 1 qmm, Länge 1 m. Abmessungen Ø 140 x 140 mm.

inkl.

Pollerleuchtenrohr für Systempollerleuchten. Aluminium, Farbe Grafit. Für die Verwendung im modularen LED-Pollerleuchtensystem. Ohne Tür, mit eingebautem Anschlusskasten und 3-poliger Klemme 4 qmm zum Anschluss der Kabel max. 3 x 2,5 qmm. Mit Montageplatte zum Aufschrauben auf ein Fundament oder auf das Erdstück. Abmessungen Ø 140 x 660 mm.

komplett mit allen Klein-u. Befestigungsteilen liefern
und betriebsfertig montieren

Fabrikat/Typ '....................................................' (vom Bieter auszufüllen)
Menge: 5,000 St

**3.1.20 Erdstück für vorgenannte Pollerleuchte**
Erdstück für vor genannte Pollerleuchte

Anwendung
Erdstück für die Befestigung von
Gartenleuchten, Pollerleuchten und
Bodenaufbauleuchten im Erdreich.
Produktbeschreibung
Erdstück besteht aus Stahl
Feuerverzinkt nach EN ISO 1461
3 Gewindeeinsätze mit Befestigungsschrauben M6 x 16 aus Edelstahl
Werkstoff-Nr.: 1.4301
Teilkreisdurchmesser 70 mm
seitliche Leitungseinführung 50 x 30 mm
Gewicht: 1,6 kg

komplett mit allen Klein-u. Befestigungsteilen liefern
und betriebsfertig montieren

Fabrikat/Typ '....................................................' (vom Bieter auszufüllen)
Menge: 5,000 St

**3.1.30 L13-Aufsatzleuchte Parkplatz inkl Lichtmast Lichtpunkthöhe ca. 5,50m**
Funktionsorientierte Mastansatz- und Mastaufsatzleuchte im modernen  Design. Gehäuse aus korrosionsbeständigem Aluminium-Druckguss, seewasserbeständig pulverbeschichtet. Mastaufsatz mit integrierter Leitungsführung und Edelstahlschrauben. Serienmäßig mit Membranventil zur Kondenswasservermeidung. Abdeckung Einscheiben-Sicherheitsglas (ESG) klar. Asymmetrische Lichtverteilung. Leuchten für Mastzopf Ø 42 mm. Werkzeuglose Wartung/Austausch durch Eccentric-Lock-System mit Trennstecker und Hybrid-Lock-System. Komplett mit Anschlussleitung 4 x 1,0 mm², Länge 8 m. Smart Lighting: Versionen mit wahlweise 1 oder 2 Zhaga Book 18 / NEMA-Sockeln verfügbar zur Integration von Komponenten für Lichtmanagementsysteme oder Sensorik.

Lieferbare Farbe: silber metallic
Länge L:530 mm
Breite B:270 mm
Höhe H:100 mm
Gewicht: 5.2 kg
Leuchtmittel: LED
Farbtemperatur: 3000K
Farbwiedergabeindex Ra:70
Farbtoleranz (MacAdam):3 SDCM
Lebensdauer: 100000 h (L80/B50)
Bemessungsleistung: 28 W
Bemessungsleuchtenlichtstrom: 4000 lm
Blendungsbewertungsindex UGR (4H 8H) 1:36.1
Farbtemperatur: 4000 K
Leuchtenlichtausbeute: 143 lm/W
Lichtaustritt: direkt
Lichtverteilung: asymmetrisch
Betriebsgerät: DALI
Spannung: 220 - 240 V / 50 - 60 Hz
Leistungsfaktor: 0.95
Schutzklasse: II
Leuchten an Sicherung B10A:18
Leuchten an Sicherung B16A:28
Einschaltstrom / Einschaltzeit: 26 A / 180 µs
Klirrfaktor (THD):10
Schutzart: IP 66
Umgebungstemperatur kombiniert:-20 °C ... + 50 °C
Schlagschutz: IK08 (Schlagschutz 5 Joule)
Glühdrahtprüfung: 960°C - 30 Sekunden
Sicherheitszeichen: F-Zeichen
Sonstige Zeichen: WEEE-Zeichen

inkl. Leuchtenmast für Lichtpunkthöhe = ca. 5,50m

komplett mit allen Klein-u. Befestigungsteilen liefern
und betriebsfertig montieren

Leitfabrikat: RZB
Typ: 612192.004.76

oder gleichwertig

Fabrikat/Typ '....................................................' (vom Bieter auszufüllen)
Menge: 2,000 St

**3.1.40 Flexibles Kabelschutzrohr DN 120 vorh. Graben**
Flexibles Kabelschutzrohr DN 120 als Ringware in Verbundrohrbauweise (außen gewellt mit Innenrohr) gemäß DIN EN 61386-24 (VDE 0605-24) mit Muffe (sanddichte Ausführung) verlegen in vorh. Graben
inkl. Doppelsteckmuffen Sanddicht, Endstopfen Sanddicht
Menge: 150,000 m

**3.1.50 Kabel NYY-J 5x2,5RE vorh.Kabelgraben**
Kabel DIN VDE 0276-603 (VDE 0276-603) NYY-J 5 x 2,5 RE,
Cu-Zahl 120, in vorh. Kabelgraben
Menge: 175,000 m
Leistungsbereichkatalog: 053

### Bereich 4 Wartung

#### Abschnitt 4.1 Wartung KG 442 PV-Anlagen

*Hinweis: Wertung Wartungsvertrag*
Wertung Wartungsvertrag

Die im Titel "Wartung" aufgeführten Leistungen fließen in die
Bewertung des hiermit zu erstellenden Angebots ein, werden
jedoch im Rahmen eines Wartungsvertrags nach erfolgter
VOB-Abnahme für vorerst 4 Jahre separat beauftragt.

**4.1.10 Wartung PV-Anlagen 1. Gewährleistungsjahr**
Jahrespauschale für Wartungsleistungen der
Anlage gemäß beiliegenden Vertragsmuster und Arbeitskarte.
Menge: 1,000 Jr

**4.1.20 Wartung PV-Anlagen 2. Gewährleistungsjahr**
Jahrespauschale für Wartungsleistungen der
Anlage gemäß beiliegenden Vertragsmuster und Arbeitskarte.
Menge: 1,000 Jr

**4.1.30 Wartung PV-Anlagen 3. Gewährleistungsjahr**
Jahrespauschale für Wartungsleistungen der
Anlage gemäß beiliegenden Vertragsmuster und Arbeitskarte.
Menge: 1,000 Jr

**4.1.40 Wartung PV-Anlagen 4. Gewährleistungsjahr**
Jahrespauschale für Wartungsleistungen der
Anlage gemäß beiliegenden Vertragsmuster und Arbeitskarte.
Menge: 1,000 Jr

#### Abschnitt 4.2 Wartung KG 443 Niederspannungsschaltanlagen

*Hinweis: Wertung Wartungsvertrag*
Wertung Wartungsvertrag

Die im Titel "Wartung" aufgeführten Leistungen fließen in die
Bewertung des hiermit zu erstellenden Angebots ein, werden
jedoch im Rahmen eines Wartungsvertrags nach erfolgter
VOB-Abnahme für vorerst 4 Jahre separat beauftragt.

**4.2.10 Wartung Niederspannungsschaltanlagen 1. Gewährleistungsjahr**
Jahrespauschale für Wartungsleistungen der
Anlage gemäß beiliegenden Vertragsmuster und Arbeitskarte.
Menge: 1,000 Jr

**4.2.20 Wartung Niederspannungsschaltanlagen 2. Gewährleistungsjahr**
Jahrespauschale für Wartungsleistungen der
Anlage gemäß beiliegenden Vertragsmuster und Arbeitskarte.
Menge: 1,000 Jr

**4.2.30 Wartung Niederspannungsschaltanlagen 3. Gewährleistungsjahr**
Jahrespauschale für Wartungsleistungen der
Anlage gemäß beiliegenden Vertragsmuster und Arbeitskarte.
Menge: 1,000 Jr

**4.2.40 Wartung Niederspannungsschaltanlagen 4. Gewährleistungsjahr**
Jahrespauschale für Wartungsleistungen der
Anlage gemäß beiliegenden Vertragsmuster und Arbeitskarte.
Menge: 1,000 Jr

#### Abschnitt 4.3 Wartung KG 445 Sicherheits- / Beleuchtung

*Hinweis: Wertung Wartungsvertrag*
Wertung Wartungsvertrag

Die im Titel "Wartung" aufgeführten Leistungen fließen in die
Bewertung des hiermit zu erstellenden Angebots ein, werden
jedoch im Rahmen eines Wartungsvertrags nach erfolgter
VOB-Abnahme für vorerst 4 Jahre separat beauftragt.

**4.3.10 Wartung Sicherheits- / Beleuchtung 1. Gewährleistungsjahr**
Jahrespauschale für Wartungsleistungen der
Anlage gemäß beiliegenden Vertragsmuster und Arbeitskarte.
Menge: 1,000 Jr

**4.3.20 Wartung Sicherheits- / Beleuchtung 2. Gewährleistungsjahr**
Jahrespauschale für Wartungsleistungen der
Anlage gemäß beiliegenden Vertragsmuster und Arbeitskarte.
Menge: 1,000 Jr

**4.3.30 Wartung Sicherheits- / Beleuchtung 3. Gewährleistungsjahr**
Jahrespauschale für Wartungsleistungen der
Anlage gemäß beiliegenden Vertragsmuster und Arbeitskarte.
Menge: 1,000 Jr

**4.3.40 Wartung Sicherheits- / Beleuchtung 4. Gewährleistungsjahr**
Jahrespauschale für Wartungsleistungen der
Anlage gemäß beiliegenden Vertragsmuster und Arbeitskarte.
Menge: 1,000 Jr

#### Abschnitt 4.4 Wartung KG 454 Elektroakustische Anlage

*Hinweis: Wertung Wartungsvertrag*
Wertung Wartungsvertrag

Die im Titel "Wartung" aufgeführten Leistungen fließen in die
Bewertung des hiermit zu erstellenden Angebots ein, werden
jedoch im Rahmen eines Wartungsvertrags nach erfolgter
VOB-Abnahme für vorerst 4 Jahre separat beauftragt.

**4.4.10 Wartung Elektroakustische Anlage 1. Gewährleistungsjahr**
Jahrespauschale für Wartungsleistungen der
Anlage gemäß beiliegenden Vertragsmuster und Arbeitskarte.
Menge: 1,000 Jr

**4.4.20 Wartung Elektroakustische Anlage 2. Gewährleistungsjahr**
Jahrespauschale für Wartungsleistungen der
Anlage gemäß beiliegenden Vertragsmuster und Arbeitskarte.
Menge: 1,000 Jr

**4.4.30 Wartung Elektroakustische Anlage 3. Gewährleistungsjahr**
Jahrespauschale für Wartungsleistungen der
Anlage gemäß beiliegenden Vertragsmuster und Arbeitskarte.
Menge: 1,000 Jr

**4.4.40 Wartung Elektroakustische Anlage 4. Gewährleistungsjahr**
Jahrespauschale für Wartungsleistungen der
Anlage gemäß beiliegenden Vertragsmuster und Arbeitskarte.
Menge: 1,000 Jr

#### Abschnitt 4.5 Wartung KG 456 Hausalarmanlage

*Hinweis: Wertung Wartungsvertrag*
Wertung Wartungsvertrag

Die im Titel "Wartung" aufgeführten Leistungen fließen in die
Bewertung des hiermit zu erstellenden Angebots ein, werden
jedoch im Rahmen eines Wartungsvertrags nach erfolgter
VOB-Abnahme für vorerst 4 Jahre separat beauftragt.

**4.5.10 Wartung Hausalarmanlage 1. Gewährleistungsjahr**
Jahrespauschale für Wartungsleistungen der
Anlage gemäß beiliegenden Vertragsmuster und Arbeitskarte.
Menge: 1,000 Jr

**4.5.20 Wartung Hausalarmanlage 2. Gewährleistungsjahr**
Jahrespauschale für Wartungsleistungen der
Anlage gemäß beiliegenden Vertragsmuster und Arbeitskarte.
Menge: 1,000 Jr

**4.5.30 Wartung Hausalarmanlage 3. Gewährleistungsjahr**
Jahrespauschale für Wartungsleistungen der
Anlage gemäß beiliegenden Vertragsmuster und Arbeitskarte.
Menge: 1,000 Jr

**4.5.40 Wartung Hausalarmanlage 4. Gewährleistungsjahr**
Jahrespauschale für Wartungsleistungen der
Anlage gemäß beiliegenden Vertragsmuster und Arbeitskarte.
Menge: 1,000 Jr
